# Westendstadion Eberswalde
Angebotsaufforderung (GAEB DA XML 3.2, DA83)
Projekt: 2122
Währung: EUR
Erstellt mit: AVAPLAN, AVAPLAN win64bit 26.0.0.4266, 17.03.2026

## Baubeschreibung
Baubeschreibung
Die Stadt Eberswalde beabsichtigt den Umbau und Neubau des Mehrzweckgebäudes am Westendstadion. Das Gebäude soll in Holzrahmenbauweise, eingeschossig errichtet werden.
Das Grundstück befindet sich in Eberswalde in der Breite Str. 41-44.
Das eingeschossige Haus wird auf einer massiven Bodenplatte / Streifenfundamente gegründet. Die Innen- und Außenwände sind als Holztafelelemente geplant. Bei dem Dach handelt es sich um ein Flachdach mit einer Abdichtung.

Starkstrom Elektro:

Das Gebäude bekommt aus einem vorhandenen Kabelverteiler einen neue Erschließung für 1 Nutzungsbereich (Zählerplätze) mit Untermessung für die Kegelbahn und der separaten Messung für die PV-Anlage.

PV-Anlage
Eine PV-Anlage mit einer konzipierten Leistung von rd. 10 KWp unterstützt das Gebäude zur Schonung von Energieressourcen. Die Montage erfolgt auf dem Dach des Gebäudekomplexes.

Installationen
Alle Installationen erfolgen unter Putz im Ständerwerk der Trockenbaukonstruktion bzw im Mauerwerk des Baubestandes.

Beleuchtung

Standard-LED-Leuchten als Einbauleuchten in den Räumen und Aufbauleuchten außen, im Werkstattbereich und in der Kegelbahn.
Sicherheitsleuchten an einer Zentralbatterieanlage

Blitzschutzanlage

Anlage auf der Außenfassade, auf dem Trapezblechdach und dem Flachdachbereich des Sanitärtraktes.

Hausalarm

Eine Hausalarmanlage mit Aufschaltung zum Wachschutz mit automatischen Meldern und Handmeldern kommt zum Einsatz.

Einbruchmeldeanlage

Im Objekt wird eine Einbruchmeldeanlage mit Scharfschaltungen für 3 Bereiche
- Hausmeister
- Kegelbahnbereich
- Umkleidebereich
installiert, mit Innenraumüberwachung und äußerer Alarmierung

Alle weiteren Einzelheiten sind dem Leistungsverzeichnis zu entnehmen.

Allgemeine Vorbemerkungen
Mit den im Leistungsverzeichnis enthaltenen Angaben über die Bauart, Bauteile und Baustoffe, sowie Abmessungen gelten auch die Herstellungsvorgänge und -abläufe, bis hin zur fertigen Arbeit als vereinbart.
Für die Herstellung gelten die jeweiligen gültigen DIN-Vorschriften, die anerkannten Regeln der Technik und Baukunst sowie die eventuellen Einbauvorschriften der Materiallieferanten. Dies alles unter Einhaltung der gesetzlichen Bestimmungen, des Gewerberechts und der Unfallverhütungsvorschriften.

Materialien
Sämtliche Materialien innerhalb eines systematisch voneinander abhängigen Aufbaus sind vom selben Materialhersteller zu beziehen. Mischsysteme mit anderen Fabrikaten sind nicht zulässig. Es gelten vorrangig die Zulassungen der Systemhersteller. Alle Materialien sind in Originalverpackung auf die Baustelle zu liefern. Materialien und Leistungen sind nur von den ausgeschriebenen bzw. beauftragten Herstellern zu beziehen und nach dessen Werkvorschriften und Verarbeitungsrichtlinien zu verarbeiten. Die zugehörigen Lieferscheine des Herstellers bzw. Händlers sind vor dem Beginn der Verarbeitung der Materialien an den AG zu übergeben. Der AG übernimmt bei Diebstahl keine Gewähr.

Angebotsumfang

Die Form und der Inhalt des Angebotes ist in VOB §13 geregelt. Die Auswertung des Angebotes erfolgt nach VOB.

Nebenangebote werden für die Vergabe hier nicht zugelassen.

Fabrikatsangaben bei Fabrikatsabfragen sind erforderlich. Die Gleichwertigkeit beurteilt der Auftraggeber bzw. sein rechtlicher Vertreter.

Die angebotenen Gesamtpreise der einzelnen Positionen sind Höchstpreise. Jede Überschreitung ist nur mit Genehmigung des Bauherrn möglich.

Eventuell nicht in diesem LV enthaltene, notwendige Leistungen sind erst nach Absprache mit dem Bauherrn zu erbringen. Für diese Leistungen sind vor Leistungsbeginn Nachtragsangebote einzureichen, die vom Bauherrn bestätigt sein müssen. Benötigt der AN für die Ausführung der ihm übertragenen Leistungen öffentlich-rechtliche Genehmigungen und Erlaubnisse, ist er verpflichtet, diese selbst und auf eigene Kosten zu beschaffen.
Die Angaben des LV´s sind zu überprüfen und sind nach Auffassung des Bieters Unklarheiten enthalten, so hat er sich vor Angebotsabgabe unverzüglich mit der ausschreibenden Stelle in Verbindung zu setzen und eine Klärung herbeizuführen. Im Angebotsverfahren wird diese Klärung allen Bietern zur Verfügung gestellt.

Sauberkeit und Ordnung
Die Baustellenreinigung hat wöchentlich bis Freitag, 11.00 Uhr, zu erfolgen. Zu diesem Termin sind auch alle Bauschuttcontainer, Abfälle etc. zu beräumen. Eine Kontrolle findet regelmäßig freitags um 11.00 Uhr im Beisein von Bauherr / Planer statt. Die Teilnahme ist Pflicht.
Aufwendungen für diese Leistungen sind bei der Preisbildung zu berücksichtigen. Hierbei kann der AG in Bezug auf VOB Teil C, als Nebenleistung, auch die Entsorgung von nicht schadstoffbelastetem Abfall aus dem Bereich des AG bis zu einer Menge von 1 m³ verlangen!
In die ausgeschriebenen Leistungen sind das Sammeln und der Abtransport einschl. der gefahrlosen Entsorgung aller Abfälle, entsprechend den gesetzlichen Vorschriften, einzukalkulieren.
Sämtliche Container für die fachgerechte Entsorgung des anfallenden Bauschutts, verstehen sich einschl. Transport, Kipp- und Deponiegebühren.
Die Transport-, Arbeits- und Materialbereiche sind für die Dauer der Arbeiten täglich zu reinigen.
Die Baustelle ist so einzurichten, dass nicht verwendete Baustoffe, Abbruchmaterial, Bodenaushub und Baustellenabfälle entsprechend ihrer Beschaffenheit getrennt erfasst und der Wiederverwertung, der Verwertung oder sonstigen Entsorgung als Abfall zugeführt werden können (27 u. 42 des Kreislaufwirtschafts- und Abfallgesetzes- KrW-/AbfG vom 27.09.1994 und Verordnung über Verwertungs- und Beseitigungsnachweise- NachwV vom 10.09.1996). Abfälle sind in dafür zugelassenen Abfallverwertungs- und Abfallentsorgungsanlagen von zugelassenen Beförderern zu transportieren.
Der AN ist im Sinne des Abfallrechts Abfallerzeuger, außer für gefährliche Abfälle. Die Abfälle gehen sofort nach Anfall in das Eigentum des AN über. Eine Abfallerzeugernummer ist durch den AN zu beantragen. Von Verwertungs- und Entsorgungsstellen geforderte Deklarationsanalysen der Baurestmassen sind im Auftrag und auf Kosten des AN zu erstellen und bei der Preisbildung zu berücksichtigen.

Gefährlicher Abfall
Gefährlicher Abfall ist an die Sonderabfallgesellschaft Brandenburg-Berlin (SBB) anzudienen. Die Andienung wird grundsätzlich vom AG durchgeführt.
Die Entgelte für die Entsorgung von gefährlichem Abfall werden vom AG direkt bezahlt. Die Entgelte schließen die eigentliche Entsorgungskosten der Entsorgungsanlage sowie die Gebühren der SBB ein. Der AG ist für alle gefährlichen Abfälle Abfallerzeuger und der AN Beauftragter. Bereitstellungskosten sind in den Einheitspreisen enthalten.

Nebenleistungen
Die Leistungen dieses LV´s beinhalten ebenfalls alle Nebenarbeiten gemäß VOB/C.
Diese vorbeschriebenen Leistungen sind in die Einheitspreise einzukalkulieren. Technologische Abhängigkeiten von anderen Gewerken und zeitliche Unterbrechungen sowie die mehrmalige An- und Abreise zur Baustelle sind bei der Preisbildung zu berücksichtigen

Aufwendungen für das örtliche Aufmaß, Materialbestellung und -lieferung sowie der Schutz gegen Witterungseinflüsse ist bei der Preisbildung zu berücksichtigen.

Örtliche Gegebenheiten
Park- und Lagermöglichkeiten stehen nur sehr begrenzt zur Verfügung. Der Bieter hat sich vor Abgabe eines Angebots von der Örtlichkeit in Kenntnis zu setzen. Nachforderungen, die auf offensichtliche Unkenntnis der örtlichen Gegebenheiten zurückzuführen sind, werden nicht anerkannt. Benötigt der AN für die Ausführung der ihm übertragenen Leistungen öffentlich-rechtliche Genehmigungen und Erlaubnisse, ist er verpflichtet, diese selbst und auf eigene Kosten zu beschaffen.
Materialtransporte, Be- und Entladungen sind nur über die öffentlichen Straßen möglich.
Die Aufstellung von Containern aller Art ist vor Vertragsabschluss und Baubeginn mit dem AG abzustimmen. Es dürfen nur abschließbare Container verwendet werden.
Informationen und Abstimmungen mit den unmittelbaren Nachbarn sind bei auszuführenden Arbeiten vom Nachbargrundstück aus bzw. bei Beeinträchtigung der Nachbargebäude eigenverantwortlich vorzunehmen.
Besonders hingewiesen wird auf die Allgemeinen Verwaltungsvorschriften zum Schutz gegen Baulärm, wonach in Wohngebieten die lmmissionsrichtwerte von: tagsüber 55 dB(A) und nachts 40 dB(A) eingehalten werden müssen. Als uneingeschränkte Nachtzeit gilt die Zeit von 22.00 bis 07.00 Uhr.
Im Zusammenhang stehende Leistungen sind ebenfalls in die Einheitspreise einzukalkulieren.

Haftung
Der AN haftet für jegliche Schäden an vorh. Nebenanlagen und ist zur ordnungsgemäßen Wiederherstellung verpflichtet.

Leistungsumfang
Falls in den Einzelpositionen nicht ausdrücklich erwähnt, gilt grundsätzlich liefern und montieren als fertige Leistung.
Wird liefern und montieren getrennt gefordert, so ist dies gesondert beschrieben.
Die beauftragten Leistungen sind zum Nachweis zu erbringen.
Es ist täglich ein Bautagebuch zu führen und wöchentlich an den Auftraggeber zu übergeben.
Bei der Abnahme der Leistungen hat der Auftragnehmer ohne besondere Vergütung folgendes in 3-facher in Papier und 1-fach in digitaler Ausfertigung zu übergeben:
1. Gewährleistungsverzeichnis
2. Abnahme- und Besichtigungsbescheinigungen
3. Aufmaße
4. Lieferscheine und Zertifikate, hier im speziellen die Originalgarantieurkunden
5. statische Nachweise, falls infolge von Veränderungen erforderlich.
Die Unterlagen sind in DIN A4-Heftern geheftet abzugeben. Der AN ist erst nach Abnahme der Leistungen durch den AG und Übergabe der vollständigen Dokumentation berechtigt, die Schlussrechnung einzureichen. Diese vorbeschriebenen Leistungen sind in die Einheitspreise einzukalkulieren.
Bei der Ausführung sind die Auflagen und Hinweise der beigefügten Baugenehmigung zu beachten! Ebenso sind die die angehängten Planungsunterlagen und Gutachten sowie geprüfte Nachweise zu beachten. Es sind ausschließlich freigegebene Unterlagen zur Ausführung zu verwenden.
Mögliche Unstimmigkeiten mit dem Leistungsverzeichnis sind unverzüglich der ausschreibenden Stelle mitzuteilen.
Vor Beginn der Arbeiten, vor allem bei verdeckten Leistungen bzw. zur Abrechnung, ist gemeinsam mit dem AG ein detailliertes schriftliches Aufmaß zu den einzelnen Leistungspositionen zu erarbeiten. Nur dieses Aufmaß gilt als verbindliche Grundlage für die Rechnungslegung!

## Elektroinstallation
EP-Anteile: Lohn; Material; Gerät; Sonstiges

### Titel 1 KG 442 Eigenstromversorgungsanlagen PV 12kWp

**1.1 Photovoltaik-Hochleistungsmodul 500 Wp**
Photovoltaik-Hochleistungsmodul 500 Wp

Modultechnologie Glas-Folie-Laminat; Aluminiumrahmen
Deckmaterial Verkapselung Rückseitenmaterial
Gehärtetes Solarglas, Antireflex-Beschichtung Solarzellen in Polymerverkapselung Mehrlagiger Folienverbund, weiß

132 monokristalline
PERC-Hochleistungssolarzellen
Maße der Zellen  182 x 91 mm

L x B x D / Gewicht  2.094 ± 2 x 1.134 ± 2 x 35 ± 0,3 mm / 26 kg
Kabel 2 x 1,3 m / 4 mm² Steckverbinder Sunter PV-ZH202B
Bypass-Dioden 3
Max. Systemspannung 1.500 V
Potential- Entwässerungsbohrungen
Schutzart IP68

Angeb. Fabrikat '..................................................' vom Bieter einzutragen
Menge: 24,000 St

**1.2 Wechselrichter 15 kW**
Wechselrichter 15 KW

transformatorloser dreiphasiger String-Wechselrichter für die Einspeisung von Solarstrom in das Niederspannungsnetz sowie zur Anbindung an Mittelspannungsnetze. Der String-Wechselrichter beinhaltet einen integriertem System Manager.

Integrierte Hauptmerkmale:
 Integrierter System Manager mit Netzmanagementfunktion zur Wirk- und Blindleistungsregelung am Netzanschlusspunkt sowie Möglichkeit der direkten Einbindung eines Rundsteuersignalempfängers
 Leistungsoptimierung bei verschatteten Modulen (SMA ShadeFix)
 Lichtbogenschutzfunktion (SMA ArcFix)
 U-I-Generatordiagnose (PV-Kennlinienmessung)
 Steckplätze zur Ausstattung mit DC-seitigen Überspannungsschutzmodulen
 Werkzeuglose DC-Steckverbinder (SUNCLIX)
 Blindleistungsbereitstellung auch bei Nacht
 Normkonformer Netz- und Anlagenschutz (NA-Schutz) gemäß VDE-AR-N-4105. Keine externen Kuppelschalter notwendig.
 Servicefunktion (z.B. automatische Fehlerdiagnose und Bereitstellung von Austauschgeräten)

Schnittstellen:
 W-LAN, Ethernet (Modbus, Sunspec)
 Integrierte digitale Eingänge, Multifunktionsrelais und Schnellstop
 Monitoring Portal (mit oder ohne zusätzlichen Datenlogger, Zertifiziert nach ISO/IEC 27001, Server-Standort: Deutschland)
 Webbasierte Benutzeroberfläche
 Apps für Installateure und Betreiber

Optionale Merkmale:
 Sensor Modul
 DC-Überspannungsableiter - Typ II, Typ I/II
 DC-Anschluss-Cover für Berührschutz
 Möglichkeit zur Anbindung eines Datenloggers: erweitertes Monitoring, Anlagenregelung, uvm.
 Professionelles Planungs- & Auslegungsprogramm

Technische Daten:
PV-Anschluss:
Max. PV-Generatorleistung: 15 kWp
Max. Eingangsspannung: 1000 V
MPP-Spannungsbereich: 257-800 V
Max. Eingangsstrom / per MPPT: 60 / 24 A
Anzahl MPPT: 3
Anzahl paralleler Strings: je 2
Netz-Anschluss:
Bemessungsleistung bei 230 V, 50 Hz: 15 kW
AC-Nennspannung: 3 / N / PE, 230 / 400 V
Leistungsfaktor: 0-1
Wirkungsgrad:
Max. Wirkungsgrad: 98,2 %
Europ. Wirkungsgrad: 97,8 %
Allgemeines:
Betriebstemperaturbereich: -25 ‘‘ +60 °C
Maße (BxHxT): 728 / 762 / 266 mm
Gewicht: 35 kg
Schutzart: IP65
Deckelfarbe: weiß
Garantie: 5 Jahre / Erweiterbar auf 20 Jahre

Dokumentation: europäische Sprachen

Angeb. Fabrikat '..................................................' vom Bieter einzutragen
Menge: 1,000 St

**1.3 Speichersystem 13,1 kWh**
Speichersystem 13,1 kWh

Integrierte Hauptmerkmale:
- Kompatibel zu SMA Hybrid-Wechselrichter (SMA Sunny Boy Smart Energy & Sunny Tripower Smart Energy)
- DC-seitiges Laden der Batterie mit hoher Ladegeschwindigkeit
- Boden-, Wandmontage oder Rücken an Rücken
- Netzmanagementfunktion zur Wirk- und Blindleistungsregelung am Netzanschlusspunkt
- Schnittstellen:
- CAN (RJ45)
- Monitoring Portal (mit oder ohne zusätzlichen Datenlogger, Zertifiziert nach ISO/IEC 27001, Server-Standort: Deutschland)
- Apps für Installateure und Betreiber
- Webbasierte Benutzeroberfläche (Wechselrichter)
- Servicefunktion (z.B. automatische Fehlerdiagnose und Bereitstellung von Austauschgeräten)

Optionale Merkmale:
- Datenlogger: erweitertes Monitoring, Anlagenregelung, Energiemanagement uvm.
- Professionelles Planungs- & Auslegungsprogramm
- Basiseinheit für Installation auf dem Boden (HS-BU-10)

Technische Daten:
Batterie-Anschluss:
Batteriekapazität: 13,1 kWh
Spannungsbereich: 360-432 V
Max. Ladestrom / Max. Entladestrom: 36 A / 36 A
Max. Ladeleistung/ Max. Entladeleistung: 11,52 kW / 11,52 kW
Wirkungsgrad:
Max. Wirkungsgrad: 94,5 %
Allgemeines:
Betriebstemperaturbereich: -10 bis +50 °C
Maße (BxHxT): 2x (610x969x214,6 mm)
Gewicht: 4 x 38 kg
Schutzart: IP65
Zelltechnologie: Lithium-Eisenphosphat (LiFePO4)
Deckelfarbe: weiß (RAL 9016)
Garantie: 10 Jahre bei Registrierung
Menge: 1,000 St

*Hinweis: Schrägdachträgersystem*
Schrägdachträgersystem

Ein System für die Aufnahme der PV-Module auf Trapetzblechn ist gefordert  und einer Dachneigung von ca. 10 bis 15°
geeignet für große Module. Portrait/Landscape Ausrichtung möglich.
Universelle Modulklemmung an der langen oder kurzen Seite. (30-50mm).
Befestigung:  Statisch nachgewiesene Lösung gemäß EUROCODE 9. Lastannahmen gemäß EUROCODE 1.

Technische Merkmale:

Trapetzblechdach  <= 20°

Thermische Trennung nach max. 15,5 m
Mindestzugfestigkeit Aluminium 215N/mm²

Beschaffenheit:
Aluminium EN AW-6063 T66 und AW-6082 T6
Glasfaserverstärktes PA
Befestigungsschrauben Edelstahl (1.4301) A2-70

Statische Anforderungen:
Gerahmte Module mit Rahmenhöhe von 30-50mm.
Zulässige Modulmaße: Länge 1386 - 2293 mm,
Breite 950 - 1400 mm

Bestandteile nachfolgend beschrieben:

**1.4 Montageschiene**
Montageschiene Aluminiumprofil zur Horizontalmontage
Montage auf Trapetzblech mit Dichtungssystem
Zuschnitt entsprechend PV Planung
60 mm Abstand  minimal zwischen Trapetzblech und Modul
liefern und montieren
Menge: 140,000 m

**1.5 Montageschienen Längsverbindungsset**
Montageschienen Längsverbindungsset
liefern und montieren
Menge: 8,000 St

**1.6 vertikale Aufnahmeschiene**
vertikale Aufnahmeschiene aus ALU zur Aufnahme der horizontalen Montageschiene liefern und montieren
Menge: 48,000 m

**1.7 Schienenmontage**
Schienenmontage
Schrauben aus Edelstahl
liefern und montieren
Menge: 60,000 St

**1.8 PV-Modul-Fixierset 25 - 40 zwischen zwei Platten**
PV-Modul-Fixierset 25 - 40
zwischen zwei Platten liefern und montieren
Menge: 50,000 St

**1.9 Modulendklemme black**
Modulendklemme black
liefern und montieren
Menge: 10,000 St

**1.10 Endkappe für Modulschiene**
Endkappe für Modulschiene 36/50 liefern und montieren
Menge: 8,000 St

**1.11 Abdeckung schwarz**
Abdeckung schwarz
liefern und montieren
Menge: 36,000 St

*Hinweis: Verkabelung*

**1.12 Kabel NYM-J 5x4 mm²**
PVC-Mantelleitung NYM-J 5 x 4 mm² Mehradriges Starkstromkabel, mit PE, mit gelbgrünem Schutzleiter; Nennspannung 500 V; für Verlegung in trockenen
und feuchten Räumen für Auf- oder
Unter- Putzmontage; Aufbau entsprechend
VDE 0250 / Teil 204.
liefern und verlegen
Menge: 25,000 m

**1.13 Kabel H1Z2Z2-K 1x6 mm²**
Kabel H1Z2Z2-K 1x6 mm²

Norm: VDE 0283-618
Leitermaterial: Cu, verzinnt
Leiterklasse: Kl.5 = feindrähtig
Aderisolation: vernetztes Polyolefincopolymer
Mantelmaterial: vernetztes Polyolefincopolymer
Flammwidrigkeit: VDE 0482-332-1-2/IEC 60332-1-2
Rauchdichte: DIN EN 61034/IEC 61034
Halogenfrei: DIN EN 50267/IEC 60754
UV-beständig: ja
Ozonbeständig: ja
Als Außenkabel zulässig: ja
Technische Daten:
Max. zulässige Leitertemperatur: 120°C
Zul. Kabelaußentemperatur
fest verlegt: -40°C bis +90°C
in Bewegung: -25°C bis +60°C
Biegeradius
fest verlegt: 4 x Ø
in Bewegung: 6 x Ø
Nennspannung Uo: 1 kV
Nennspannung U: 1 kV
Nennspannung (DC): 1,5 kV
Prüfspannung: 6,5 kV
liefern und verlegen.
Menge: 200,000 m

**1.14 Datenkabel Cat.7 4x2x0.57mm²**
Datenkabel

Kat.7 S/FTP-Kabel 4x2x0,57mm² orange
Zulässige Temperatur des fest verlegten Kabels [°C] bis: 60
Zulässige Temperatur des fest verlegten Kabels [°C] ab: -20
Zulässige Kabeltemperatur für mobile Verbindungen [°C] bis: 50
Maximale Länge der Vorlaufstrecke [m]: 500
AWG-Größe: 23
Ungefährer Außendurchmesser [mm]: 7.3 mm
Klasse des Brandverhaltens (CPR): Dca
Farbe der Isolierung: Orange
Halogenfrei EN 50267-2-2: Ja
Flammhemmend: In Übereinstimmung mit EN 60332-1-2
Material des Außenmantels: Andere
Aderkennzeichnung: Farbe
Aderisolation: Andere
Gemeinsamer Schirm: Geflecht
Bündelschirm: Folie
Kategorie: 7

liefern und verlegen
Menge: 30,000 m

**1.15 PV-FEUERWEHRSCHALTER DC**
PV-FEUERWEHRSCHALTER
PV-Ausschalter
Feuerwehrschalter, Schutzart: mindestens IP65,
Bemessungsbetriebsspannung 1000V
DC - Strombelastbarkeit 30 A
Geprüft nach IEC/EN 60947-3
Fernauslösung durch Unterspannungsauslöser kurzzeitverzögert.
Signal-Kontaktbestückung Ö = Öffner: 1 Ö, S = Schließer: 1 S

Ausführung des elektrischen Anschlusses: Schraubanschluss

Herstellerfarbe Schaltelement  Rot
Min. Temperatur -25 °C
Max. Temperatur +70 °C
(L x B) 240 mm x 100 mm

Innenwiederstand maximal 7mOhm

liefern und betriebsfertig montieren
Menge: 2,000 St

**1.16 PV-FEUERWEHRSCHALTER Steuerung**
PV-FEUERWEHRSCHALTER Steuerung
PV-Ausschalter außen
Feuerwehrschalter, Schutzart: IP66, IP67, IP69K, Kontaktbestückung Ö = Öffner: 1 Ö, S = Schließer: 1 S
Bemessungsstrom zur Verlustleistungsangabe [In]: 6 A
Verlustleistung pro Pol, stromabhängig [Pvid]: 0.11 W
Ausführung des elektrischen Anschlusses: Schraubanschluss
Schalter/Taster-Besonderheiten mit Schutzkragen
Entriegelungs-Art Zugentriegelung
Kontaktart  1 Öffner, 1 Schließer
Herstellerfarbe Rot
Min. Temperatur -25 °C
Max. Temperatur +70 °C
(L x B) 80 mm x 72 mm

liefern und betriebsfertig montieren
Menge: 1,000 St

**1.17 Überspannungs-Ableiter DC**
Überspannungs-Ableiter DC
Mehrpoliger Photovoltaik-Ableiter bis 1000 V DC
zum Schutz von 2 MPP Eingängen in Schutzart IP65
Defektanzeige
Typ 2 nach EN 61643-31 mit 3-stufiger DC-Schalteinrichtung
Einsetzbar gemäß IEC 60364-7-712
Maximale PV-Spannung: <= 1000 V dc
Nennableitstoßstrom: (8/20) 12,5 kA
Gesamtableitstoßstrom: (8/20) 40 kA
Schutzpegel: <= 4 kV
Kurzschlussfestigkeit Iscpv: 1000 A
Abmessung: 130 x 94 x 81 mm
Kabeleinführung: 5x Ø3-7 mm
Menge: 1,000 St

**1.18 Überspannungs-Ableiter AC**
Überspannungs-Ableiter
4-poliger modularer, steckbarer Überspannungs-Ableiter
für 230/400 V TN-S-Systeme, Breite 4TE
mit Fernmeldekontakt
Ableiter Typ 2 nach EN 61643-11
Defektanzeige
Höchste Dauerspannung: 275 V ac
Schutzpegel: <= 1,5 kV
Nennableitstoßstrom: 20 kA
Kurzschlußfestigkeit: 50 kAeff
Energetische Koordination nach DIN EN 62305-4
Menge: 1,000 St

**1.19 Erdung/Potentialausgleich,**
Erdungs- und Potentialausgleich für die vor beschriebene Photovoltaik-Anlage einschl. allem erforderlichem systemgebundenem Zubehör, Verbindungsmaterial und Erdungsleitung.
Die Metallrahmen der Module und der Tragestruktur sind zur Vermeidung elektrostatischen Aufladungen mit einem Leitungsquerschnitt mind. 16 mm², falls vorhanden mit der Blitzschutzanlage des Gebäudes oder falls nicht vorhanden, mit der Potentialausgleichsschiene zu verbinden.
Menge: 1,000 St

**1.20 PA-Anschluss bis 10 mm²**
Anschluss der Potentialausgleichsleitung
an bauseits beigestellten Betriebsmittel
in den Potentialausgleich nach DIN VDE 100
für Leitungsanschlüsse bis 10 mm2,
einschließl. Anschlussklemme, Schraube, Mutter
und Unterlegscheibe aus nichtrostendem Stahl,
liefern, montieren und betriebsfertig anschließen
Menge: 20,000 St

**1.21 H07V-K 16 mm², gr/ge**
H07V-K  16 mm², gr/ge
Verdrahtungsleitung nach VDE 0281 Teil 3 als Potentialausgleichsleitung
liefern, montieren und betriebsfertig anschließen
Menge: 30,000 m

**1.22 Photovoltaik-Steckverbinder**
Der Photovoltaik - Steckverbinder ermöglicht eine dauerhafte und sichere Verbindung durch bewährte Leiteranschlusstechnologien.

Geeignet für Photovoltaik
Menge: 20,000 St

**1.23 Kabel PE1x4 mm²**
Kabeltyp
Querschnitt: 4 mm²
Farbe: grün-gelb
Konformität: DIN EN 50525-2-31 (VDE 0285-525-2-31):2012-01; EN 50525-2-31:2011
Nennspannung: 450/750 V
Kabelaufbau:

Ein feindrähtiger Kupferleiter
PVC-Isolierung
Es kann in trockenen Räumen verwendet werden.
Geeignet für die Verlegung in Rohren, auf, in und unter Putz sowie in geschlossenen Installationskanälen.
Es eignet sich zur inneren Verdrahtung von Geräten, in Schaltanlagen und Verteilungen.
Die zulässige Betriebstemperatur am Leiter beträgt +70°C.
Menge: 100,000 m

**1.24 Power Mangement Unit**
Power Mangement Unit
Zur Steuerung von Wirk- und Blindleistung gemäß EEG 2009 §6 und BDEW

liefern und betriebsfertig montieren
Menge: 1,000 St

**1.25 Messprotokoll PV Generator**
Ein Messprotokoll fur den PV-Generator dient der dokumentierten Erfassung aller relevanten elektrischen Messwerte und Prufungen einer Photovoltaikanlage.
Es wird typischerweise im Rahmen der Inbetriebnahme, Wartung oder Abnahme erstellt und ist ein wichtiger Nachweis fur die ordnungsgema?e Funktion der PV-Anlage.

Das Protokoll umfasst in der Regel folgende Angaben:

Allgemeine Anlagendaten: Projektname, Standort, Datum, beteiligte Firmen oder Personen

Elektrische Messwerte:
Leerlaufspannung (U_oc)
Kurzschlussstrom (I_sc)
Spannung und Strom unter Last

ggf. Leistungskennzahlen einzelner Strings oder Module

Isolationswiderstand: Prufung der elektrischen Sicherheit gemäß VDE-Normen

Umgebungsbedingungen: Au?entemperatur, Modultemperatur, Einstrahlungsstarke

Sichtprufung und Funktionskontrolle: Kontrolle der Verkabelung, Steckverbindungen, Montagesystem

Ergebnisse und Bewertung: Hinweise auf eventuelle Abweichungen oder Mangel

Unterschriften: Bestatigung durch Installateur, ggf. Bauherr oder Prüfer

Das Messprotokoll dient als technische Grundlage für sepatere Wartungen oder bei eventuellen Gewahrleistungsfragen. Es kann auch vom Netzbetreiber oder von Zertifizierungsstellen angefordert werden.
Menge: 1,000 St

**1.26 Revisionsunterlagen**
Die Revisionsunterlagen einer Photovoltaikanlage enthalten alle wichtigen Informationen fur Betrieb, Wartung und Nachweis gegenuber Behorden oder Netzbetreibern.

Typischer Inhalt:

Projekt- und Anlagedaten
Schalt- und Stromlaufplane (AC/DC)
Komponentendokumentation (Module, Wechselrichter etc.)
Bedienungs- und Wartungshinweise
Zertifikate und Konformitatserklarungen

Diese Unterlagen dienen als technischer Nachweis nach der Inbetriebnahme und sind bei sepaterem Service oder Gewährleistungsfällen erforderlich.
Menge: 1,000 St

**1.27 Smart Meter**
Smart Meter / Zwischenzähler 3phasig  mit Netzwerkeinbindung, inkl. Messwandler liefern und montieren

Energy Meter ermittelt elektrische Messwerte und kommunizieren diese über Ethernet im lokalen Netzwerk. So können
sämtliche Daten zu Netzeinspeisung und Netzbezug oder
auch zur PV-Erzeugung von anderen PV-Wechselrichtern
mit hoher Genauigkeit und Frequenz an die Systeme
übermittelt werden.
Das Gerät kann zur Messung der PV-Erzeugung und als bidirektionale Netzzähler eingesetzt werden. Integration in das  PV-System zur optimal abgestimmten Konfiguration, die höchste Leistung und Stabilität gewährleistet. Die ermittelten Messwerte unterstützen das Energiemanagementsystem und tragen so zu einem höheren Eigenverbrauch und reduzierten Energiekosten bei.

liefern, montieren, einrichten und vorstellen
Menge: 1,000 St

**1.28 Werk- und Montageplanung**
Die Werks-und Montagebplanung  der  Photovoltaikanlage enthalten alle wichtigen Informationen für Aufbau, Struktur und Verkabelung sowie die technischen Daten

Typischer Inhalt:

Projekt- und Anlagedaten
Schalt- und Stromlaufplane (AC/DC)
Komponentendokumentation (Module, Wechselrichter etc.)
Aufbaukomponenten / Module inklusiver der Abstimmungen mit dem Dachgewerk
Menge: 1,000 St

**1.29 Inbetriebnahme der PV**
*** Pauschalposition
Inbetriebnahme der PV mit Nutzereinweisung
Protokollierung
Menge: 1,000 psch

**1.30 Kabelanschluss an vormontierter Hauptverteilung**
Kabelanschluss an vormontierter Hauptverteilung,
HA/Zähleranlage,
einschl. des erforderlichen Zubehörs (Kabelschuhe,
Anschlussklemmen und Pg- Verschraubungen)
bis 4 x 35 mm² Leiterquerschnitt
liefern und fachgrecht herstellen.
Menge: 2,000 St

**1.31 Anmeldung (AAE) an das EVU**
Koordination der Inbetriebnahme der PV-Zähleranlage und des Hausanschlusses.
Anfertigen der Anmeldung (AAE) an das EVU für die Einrichtung nach Vorgaben des AG, Einholung aller notwendigen PVA-Anlagendokumente
sowie Organisation der Zählermontagen und Inbetriebsetzung der Anlage.
Menge: 1,000 St

**1.32 Stundensatz Meister, Elektro**
Arbeiten, welche nicht in den Positionen erfasst sind und gegen Nachweis zur Ausführung kommen:
Meister
Menge: 1,000 h

**1.33 Stundensatz Obermonteur, Elektro**
Arbeiten, welche nicht in den Positionen erfasst sind und gegen Nachweis zur Ausführung kommen:
Obermonteur
Menge: 1,000 h

**1.34 Stundensatz Helfer, Elektro**
Arbeiten, welche nicht in den Positionen erfasst sind und gegen Nachweis zur Ausführung kommen:
Helfer
Menge: 1,000 h

### Titel 2 KG 443 Niederspannungsschaltanlagen

*Hinweis: Zählerplatzanlage*

**2.1 Anmeldung (AAE) an das EVU**
Inbetriebnahme der neuen Zähleranlage
Anfertigen der Anmeldung (AAE) an das EVU für die Einrichtung nach Vorgaben des AG,
Beantragung Wandlermessung
Einholung / Beibringung aller notwendigen PVA-Anlagendokumente nach TAB
sowie Organisation der Zählermontagen / Wandlermontagen und Inbetriebsetzung der Anlage.
Übergabe der Zählerstände mit Einrichtung
Menge: 1,000 St

**2.2 Kurzzeitstillegung der Energieversorgung Strom am**
*** Pauschalposition
Kurzzeitstillegung der Energieversorgung Strom am Hausanschluss Elektro für die Demontage des alten Zählerschrankes und Montage des neuen Zählerschrankes
Vorhaltung der akkubetriebenen Montagegeräte und der Akku-Leuchten mit ausreichend Reserve für Montagezeit von 8 Stunden.
liefern und bereitstellen
Menge: 1,000 psch

**2.3 Außerbetriebnahme und Demontage alte Zählerplatzanlage**
*** Pauschalposition
Außerbetriebnahme und Demontage alte Zählerplatzanlage 3feldrig mit Zählerplatz und 2 Stück Verteilerfelder
sorgfältiges Abklemmen und Ausfädeln der vorhandenen Zuleitung und Abgangsleitungen

Abbau und Demontage
Menge: 1,000 psch

**2.4 Zählerschranksystem / Wandlerzählung**
Zählerschranksystem / Wandlerzählung

nach Rücksprache mit dem EVU / Netzbetreiber/
TAB EDIS
Mess- und Wandlerschrank, Komplettschrank, mit Zählerkreuzen,
Montageart: Aufputz, für den Innenbereich, geltende Normen: DIN EN 61439-1; VDE 0660-600-1, Bemessungsstrom In= 250 A, pulverbeschichtet, in RAL 9016, Doppeltür, Abmessungen in mm (H x B x T): 1400 x 1100 x 215, Zählerplätze verdrahtet, Netzsystem TN-S 5-polig,

unterer Anschlussraum Zählerplätze:
mit Sammelschiene 3 feld-breit,

selektiver Sicherungslasttrennschalter SLS 3polig bis 35 A

Anzahl Zählerplätze: direktmessend 1 (PV-Anlage),
Anzahl TSG-Plätze 1, (300 mm) mit APZ-Felfd / Auffüllung mit REG-Module
Anzahl Wandlerzählerplatz :1,
Anzahl Wandlerfeld 250 A  : 1
unterer Anschlussraum Zählerplatz Direktmessung : Sicherungslastrennschalter, Zählerverdrahtung, Spannungspfad Sicherungssockel D01/3-polig und D01/1-polig, Sekundärverdrahtung Strom Verdrahtung H07V-U, Sekundärverdrahtung Spannung Verdrahtung H07V-U,

Lastbereich: Sammelschienensystem Cu-Schienen 12 x 5 mm 5-polig, Trennstelle vor dem Wandler Sicherungsunterteile 1x3xNH1/250 A, Wandlerbereich Wandlerauflage aus Rollenstützern für Wandlerlasche mit 130 mm
Wandlerbeantragung (Beistellung NB),
Wandlerschienen,
Trennstelle nach dem Wandler Unterteil 1 x 3 x NH1 mit Anschlussschrauben,
Sicherungen nach Bedarf bis 225 A
Primärverdrahtung L1-L3+N H07V-K 35 qmm, PE H07V-K 16 qmm, Anschluss N+PE (M8), Hinweis: nach TAB NS-Nord 2018

Oberer Anschlussraum Direktmessungen mit Lastschalter 65 A 4polig

Abdeckungen aus Kunststoff, plombierbarer Schnellverschluss, RAL 7035

Schrank komplett liefern und montieren.
Menge: 1,000 St

**2.5 REG-Lastschalter 3polig 63 A plombierbar für oberen**
REG-Lastschalter 3polig  bis 63 A plombierbar für oberen Anschlussbereich PV
liefern und montieren
Menge: 1,000 St

**2.6 Verdrahtung Zählerschrank**
Verdrahtungspauschale zur Lieferung und betriebsfertigen Montage der zuvor beschriebenen Zählerplatzanlage
Menge: 1,000 St.

**2.7 Blitzstromableiter kombiniert**
Blitzschutz und Überspannungsableiter
für TN-S Netz
- 4poliger Kombi-Ableiter Typ 1 + Typ 2 mit Funkenstrecken-Technologie
- Energetisch koordinierte Schutzwirkung zum Endgerät (≤ 5 m) Typ 1 + Typ 2 + Typ 3
- Erfüllt lückenlos die Anforderungen der VDN-Richtlinie* für den Einsatz im Vorzählerbereich
- montiert auf Sammelschiene im Zählerplatz
- Schützt die gesamte elektrische Anlage bereits so nah wie möglich am Einspeisepunkt
- Funktionskontrolle durch Taster mit Leuchtmelder
- bis 25 kAeff Kurzschlussstrom
- Ableitstrom bis 50 kA (10/350µs)
- Erfüllt die Anforderungen an das Blitzstromableitvermögen nach DIN VDE 0100-534
- Kompakter Blitzschutzpotentialausgleich inklusive Endgeräteschutz
- Bietet höchste Anlagenverfügbarkeit
- Vorsicherung max 160 A

liefern und montieren
Menge: 1,000 St

**2.8 Zählerfeldeinspeisung 450 mm x 300 mm mit**
Zählerfeldeinspeisung 450 mm x 300 mm mit Sammelschienenverlängerung, Anschlussklemmen für Anschlusskabel bis 95²
Kabeleinführung
Menge: 1,000 St

*Hinweis: Gebäudehauptverteilung*

**2.9 GHV-Elektro-Verteilung Standverteiler 288 TE**
GHV-Elektro-Verteilung  Standverteiler
schutzisoliert als Energie-Schaltgerätekombination
für den Innenraum,
Gehäuse und Türe IK08(IK07 für Vorprägungen)
Türart: Doppeltür, Seitenwände mit Vorprägungen für Kabelflansche montiert
Standschrank, Baureihe TwinLine, Leerschrank, ,
Montageart: Aufputz, für den Innenbereich, Schutzklasse II (schutzisoliert), Schutzart IP55, geltende Normen: DIN EN 61439-1, VDE 0660-600-1, DIN EN 61439-2, VDE 0660-600-2, DIN EN 61439-3, VDE 0660-600-3, IK-Code IK08, pulverbeschichtet, in RAL 7035, Gehäuse aus Stahlblech, einflügelige Tür, Tür aus Stahlblech, mit Standardverschluss Doppelbart 3 mm, Türöffnungswinkel 180 Grad, Türanschlag rechts und links, Rückwand aus Stahlblech, Leitungseinführung oben über Flanschöffnung ausgeschnitten, seitlich über Flanschöffnung vorgeprägt, Abmessungen in mm (H x B x T): 1850 x 550 x 400, Rasteinheit 12 RE, Bauhöhe 8, Feldbreite 2, Platzeinheiten 288, vorbereitet für den Ausbau mit CombiLine-Modulen auf WR-Montagegerüst

Verteilerbeschriftung mit RESOPAL-Schild 100 x  50 mm graviert

einschließlich Systemzubehör

Sockel 100 mm mit Montagelaschen
Wandbefestigungswinkel (Laschen)
Plantasche A4  ZA 13
Erdungsset
Menge: 1,000 St

**2.10 Kabelflansch mit 2 Tüllen**
Kabelflansch mit 2 Tüllen
Flansch mit drei Kabeltüllen, mit integrierter Dichtung, Material Kunststoff, Montage ohne Werkzeug durch Rasttechnik, 2 Kabeltüllen 20 - 60 mm
Menge: 1,000 St

**2.11 Kabelflansch mit 3 Tüllen**
Kabelflansch mit 3 Tüllen
Flansch mit drei Kabeltüllen, mit integrierter Dichtung, Material Kunststoff, Montage ohne Werkzeug durch Rasttechnik, 2 Kabeltüllen 20 - 60 mm
Menge: 1,000 St

**2.12 Flansch für M-Verschraubungen, mit integrierter Dichtung,**
Flansch für M-Verschraubungen, mit integrierter Dichtung, Material Kunststoff, Montage ohne Werkzeug durch Rasttechnik, für 4 x M20 / M25, 22 x M20
Menge: 1,000 St

**2.13 Kabelverschraubung M20 / M25 mit integrierter Zugentlastung**
Kabelverschraubung M20 / M25 mit integrierter Zugentlastung und FR-Dichtung
Menge: 20,000 St

**2.14 Innenausbau Modul, Lasttrennschalter 250 A**
Innenausbau Modul, CombiLine, montiert im Schrank eingebaut, für Lasttrennschalter OT, Rasteinheit 2 RE = 300 mm, Feldbreite 1 = 250 mm, 24 Platzeinheiten, bestückt mit 1 NH-Lasttrennschalter, für Sammelschienensystem 3-polig, Bemessungsstrom In max. 250 A, Abdeckungen aus Kunststoff, 90 Grad Druck-Drehverschluss, RAL 7035, Ausführung der Abdeckung: mit Ausschnitt, einsetzbar ab einer Schranktiefe von 200 mm,
Menge: 1,000 St

**2.15 Innenausbau Modul, CombiLine, Bausatz montiert, 4 x NH00**
Innenausbau Modul, CombiLine, montiert im Schrank eingebaut, für NH00-Sicherungslasttrennschalter, Rasteinheit 2 RE = 300 mm, Feldbreite 2 = 500 mm, 48 Platzeinheiten, bestückt mit 4 NH-Sicherungslasttrennschalter NH00, mit Sammelschienensystem 3-polig, Bemessungsstrom In max. 320 A, Abdeckungen aus Kunststoff, 90 Grad Druck-Drehverschluss, RAL 7035, Ausführung der Abdeckung: mit Ausschnitt, einsetzbar ab einer Schranktiefe von 200 mm,
Menge: 1,000 St

**2.16 Innenausbau Modul, CombiLine, 2 x NH 00**
Innenausbau Modul, CombiLine, montiert im Schrank eingebaut, für NH00-Sicherungslasttrennschalter, Rasteinheit 2 RE = 300 mm, Feldbreite 1 = 250 mm, 24 Platzeinheiten, bestückt mit 2 NH-Sicherungslasttrennschalter NH00, mit Sammelschienensystem 3-polig, Bemessungsstrom In max. 320 A, Abdeckungen aus Kunststoff, 90 Grad Druck-Drehverschluss, RAL 7035, Ausführung der Abdeckung: mit Ausschnitt, einsetzbar ab einer Schranktiefe von 200 mm,
Menge: 1,000 St

**2.17 Sicherungssatz NH 00 bis 100 A**
*** Pauschalposition
Menge: 6,000 psch

**2.18 Bausatz unmontiert, für N/PE**
Innenausbau Modul, CombiLine, Bausatz montiert, mit N/PE Sammelschienen und Reihenklemmen nach Bedarf, Rasteinheit 2 RE = 300 mm, Feldbreite 3 = 500 mm, 72 Platzeinheiten, in der Tiefe stufenlos über Tiefbauwinkel verstellbar, nutzbare Tiefe von 90 mm bis 145 mm, nutzbare Breite von 688 mm, mit  Sammelschienensystem 2-polig, Ausrichtung Sammelschienen: horizontal, mit Sammelschienenhalter ZX, für 2 Cu-Schienen, Bemessungsstrom In 320 A, Abdeckungen aus Kunststoff, 90 Grad Druck-Drehverschluss, RAL 7035, Ausführung der Abdeckung: geschlossen, einsetzbar ab einer Schranktiefe von 275 mm
Menge: 1,000 St

**2.19 Kabelfang 500**
Innenausbau Modul, CombiLine, Bausatz, mit Kabelabfangschienen, Rasteinheit 1 RE = 150 mm, Feldbreite 2 = 500 mm, 24 Platzeinheiten, , nutzbare Tiefe von 122 mm bis 177 mm, Abdeckungen aus Kunststoff, 90 Grad Druck-Drehverschluss, RAL 7035, Ausführung der Abdeckung: geschlossen, einsetzbar ab einer Schranktiefe von 325 mm,
Menge: 2,000 St

**2.20 Innenausbau Modul, REG 48 TE**
Innenausbau Modul, CombiLine, montiert im Schrank eingebaut, für DIN Reiheneinbaugeräte, Rasteinheit 4 RE = 600 mm, Feldbreite 1 = 250 mm, 48 Platzeinheiten, Reihenabstand: 150, Ausbau mit Hutprofilschiene 35 x 15 mm mit Lochung für Drahthalter, für Einbaugeräte nach DIN 43880, Abdeckungen aus Kunststoff, 90 Grad Druck-Drehverschluss, RAL 7035, Ausführung der Abdeckung: mit Ausschnitt, einsetzbar ab einer Schranktiefe von 120 mm
Menge: 1,000 St

**2.21 Berührungsschutz-Modul**
Innenausbau Modul, CombiLine, montiert im Schrank eingebaut, für Berührungsschutz, Rasteinheit 2 RE = 300 mm, Feldbreite 2 = 500 mm, 48 Platzeinheiten, Abdeckungen aus Kunststoff, 90 Grad Druck-Drehverschluss, RAL 7035, Ausführung der Abdeckung: geschlossen, einsetzbar ab einer Schranktiefe von 120 mm
Menge: 2,000 St

**2.22 Berührungsschutz-Modul**
Innenausbau Modul, CombiLine, montiert im Schrank eingebaut, für Berührungsschutz, Rasteinheit 2 RE = 300 mm, Feldbreite 1 = 250 mm, 24 Platzeinheiten, Abdeckungen aus Kunststoff, 90 Grad Druck-Drehverschluss, RAL 7035, Ausführung der Abdeckung: geschlossen, einsetzbar ab einer Schranktiefe von 120 mm
Menge: 2,000 St

**2.23 Montagegerüst**
Montagegerüst
WR-Montagegerüst, Bausatz montiert, Feldbreite 2, Bauhöhe 8 (12 RE) 1800mm, bestehend aus WR-Profilschiene vertikal mit Quer-Profilschiene, für alle Stand- und Reihenschaltschränke ab einer Tiefe von 225 mm.
Menge: 1,000 St

**2.24 Vertikale EDF-Profilschiene, montiert im Schrank eingebaut, für**
Vertikale EDF-Profilschiene, montiert im Schrank eingebaut, für 8 RE (1200 mm), zum Aufbau der Module bis 400 A, inkl. Befestigungsschrauben. Das Systemteil ist passend für das EDF-Montagegerüst.
Menge: 2,000 St

**2.25 Horizontale Quer-Profilschiene, montiert im Schrank eingebaut,**
Horizontale Quer-Profilschiene, montiert im Schrank eingebaut, je 1 Feldbreite (250 mm), für die Feldaufteilung nach oben und nach unten, inkl. Befestigungsschrauben. Der Einsatz einer Quer-Profilschieneist notwendig, um unterschiedliche Feldbreiten zu verbinden.
Feldbreiten insgesamt nach Bedarf
Das Systemteil ist passend für das WR-Montagegerüst.
Kalkulation je 1 x Feldbreite 250 mm
Menge: 2,000 St

**2.26 Lasttrennschalter mit Sicherungen D02 63A 3polig**
Lasttrennschalter mit Sicherungen D02 63A 3polig
DIN VDE 0638, DIN EN 60947-3, IEC 60947-3 400V~, 63A, AC22B, 50kA m D02-Hülsenpaßeinsatz nach Erfordernis D0-Sicherungseinsatz nach Erfordernis 1.bis 63 Anschlussquerschnitt bei flexiblem Leiter: 1,5 - 35mm² Breite installiertes Produkt: 27 mm Bemessungsbetriebsspannung Ue: 400 V Betriebstemperatur: -25 bis 55 °C
Drehmoment: 2,5Nm Frequenz: 50 Hz Gesamtverlustleistung unter Nennstrom: 4,5 W Abschaltstrom: 50 kA Isolationsspannung: 800 V Tiefe
Anschlussart: Klemme
 Sicherungseinsätze: 2/4/6/10/13/16/20/25/35/50/63 A
liefern und betriebsfertig montieren
Menge: 1,000 St

**2.27 Direktmessender Drehstromzähler 3x100A mit Modbus- und**
Direktmessender Drehstromzähler 3x100A mit Modbus- und S0-Schnittstelle. Kombinierbar mit verschiedenen Modbus-Gateways, wie zum Beispiel dem ZGW16WL-IP, zur Auswertung und Weiterleitung der Daten über diverse Protokolle.
Als Unterzähler

Stand-by-Verlust nur 0,8 W je Pfad. Reiheneinbaugerät für DIN-Tragschiene (DIN EN 60715 TH35). 3TE (54 mm breit), 58 mm tief. Anschlussbereich plombierbar. Genauigkeitsklasse B (1%). Anlaufstrom 40 mA je Pfad. Messfunktionen und Messgrößen: Spannung, Strom, Wirkleistung, Scheinleistung, Blindleistung, Leistungsfaktor, Power Factor, Frequenz; 4 Tarifzähler und Gesamtzählwerk für Wirkleistung; Anschluss von 1, 2 oder 3 Außenleitern möglich; Messwertaktualisierung 100 ms; Maximalstrom 100A / Referenzstrom 10A. Anzeige und Bedienung: Zählerstand; Spannungen: L1-N, L2-N, L3-N, L1-L2, L2-L3, L3-L1; Ströme: L1, L2, L3, N; Wirkleistung je Phase und gesamt; Frequenz; Gesamtbezug und je Phase; Anzeige des aktuellen Tarifs (T1-T4); Rücksetzbare Zählerstände für Gesamt- und Tarifwerte; Anzeige auch bei Stromausfall (zweimal innerhalb von 14 Tagen); LED-Anzeige (100 Impulse/kWh); PIN-Schutz für Einstellungen; Rücksetzung auf Werkseinstellungen möglich (PIN, S0, Modbus). Kommunikation: Modbus RTU (RS485): - Adresse 1-247 (Default: 1); - Baudrate: 300-115200 (Default: 9600); - Parität: None, Odd, Even (Default: None); - Stopbits: 1, 2 (Default: 1); Modbus-Registertabelle siehe Produktseite. S0-Ausgang: Impulsrate: 0,01 bis 10.000 Imp./kWh (Default: 1.000 Imp./kWh); Pulsbreite: 2-99 ms (Default: 30 ms).

liefern und betriebsfertig  montieren
Menge: 1,000 St

**2.28 Verdrahtungspauschale für vorgenannte Verteilung (288 TE)**
Verdrahtungspauschale für vorgenannte Verteilung (288 TE) für den betriebsfertigen Einbau aller Betriebsmittel, Hilfsmittel, Beschriften nach der bestätigten Schaltschrankplanung
Menge: 1,000 St

**2.29 Werkplanung der Elektroverteilung nach Bestandsaufnahme**
Werkplanung der Elektroverteilung (1 Schrank) nach Übernahme der Ausführungsplanung aller zu realisierenden Anschlüsse
Erstellung Stromlaufplan Darstellung 3polig
Erstellung der Ansichtszeichnung
Menge: 1,000 St

*Hinweis: Elektrounterverteiler*

**2.30 Elektro-Verteilung Wandverteiler 144 PLE**
Elektro-Verteilung Wandverteiler
schutzisoliert als Energie-Schaltgerätekombination
für den Innenraum, 144 PLE
hergestellt nach DIN EN 61439-1/-2/-3
(DIN VDE 0660 Teil 600)
Gehäuse und Türe IK08(IK07 für Vorprägungen)
Türöffnungswinkel 180 Grad auch bei Schrankanreihung,
Türbetätigung: Stangenverschluss,
Schlossbetätigung: Schwenkgriff für
Profilhalbzylinder 40 mm mit Plombierkappe (TZ510),
Lackierung: Pulverbeschichtung in RAL 7035,
Leitungseinführungen von oben über Flansche mit Kabeltüllen nach Bedarf für
1 x Einspeisekabel,  ca. 20 Abgangsleitungen, Steuerleitungen

Schutzart IP 43 (ohne Türen IP30/IPXXC),
Schutzklasse II (schutzisoliert),

Bemessungsbetriebsspannung Ue = 400V (AC),
Bemessungsisolationsspannung Ui = 690V (AC),
Bemessungsstoßspannungsfestigkeit: Uimp = 6kV,
Bemessungsfrequenz f = 50/60Hz,
Überspannungskategorie III,
Verschmutzungsgrad 3,

Innenausbau mit Modulen
Innenausbau im 12,5 mm Raster in der Tiefe verstellbar
Berührungsschutzabdeckungen aus Kunststoff mit
unverlierbaren 90 Grad-Druck-Drehverschlüssen,
Platzreserve: min.20 Prozent,
Zugänge von oben, Abgänge nach oben,
Kabelabfangschiene im Schrank positioniert,

Die Verteilung ist gemäß den geltenden DIN VDE-
Bestimmungen komplett zusammengebaut und verdrahtet, anschlussfertig zu liefern und zu montieren.
Alle Zu- und Abgangsleitungen sind auf Reihenklemmen, N-Trennklemmen und PE-Klemmen zu führen.
für die Drahtführung sind EDF-Drahthalter einzusetzen.

Abmessungen H/B/T: 1.100/550/210 mm,
Verteilerbeschriftung mit RESOPAL-Schild 100 x  50 mm graviert

einschließlich allem notwendigen Systemzubehör
liefern und montieren
Menge: 4,000 St

**2.31 systemisches Montagegerüst zur stabilen Aufnahme**
Systemisches Montagegerüst zur stabilen Aufnahme der Funktionsmodule
liefern und montieren
Menge: 4,000 St

**2.32 Reihenklemmen-Modul 48 TE**
Reihenklemmen-Modul 48 TE
(wie in den Vorbemerkungen beschrieben)
für den Einbau von Reihenklemmen,
Mit horizontal angeordneten
Hutprofilschienen 35 x 15 mm,
Hutprofilschienen sind in der Tiefe stufenlos
über Tiefbauwinkel verstellbar,
Auslieferungszustand gestuft,
Reihenabstand 150 mm (kann bei Bedarf versetzt werden)
für geerdeten oder schutzisolierten Aufbau,
Berührungsschutzabdeckung geschlossen,

Abmessungen H/B: 300 / 500 mm
liefern und montieren
Menge: 4,000 St

**2.33 REG -Module 96 TE**
Reiheneinbaugerätemodul -Modul 96 TE
(wie in den Vorbemerkungen beschrieben)
für den Einbau von Reihenklemmen,
Mit horizontal angeordneten
Hutprofilschienen 35 x 15 mm,
Hutprofilschienen sind in der Tiefe stufenlos
über Tiefbauwinkel verstellbar,
Auslieferungszustand gestuft,
Reihenabstand 150 mm (kann bei Bedarf versetzt werden)
für geerdeten oder schutzisolierten Aufbau,
Berührungsschutzabdeckung geschlossen,

Abmessungen H/B: 600/500 mm
liefern und montieren
Menge: 4,000 St

**2.34 Verdrahtungspauschale für vorgenannte Verteilung (144 TE)**
Verdrahtungspauschale für vorgenannte Verteilung
(144 TE) für den betriebsfertigen Einbau aller Betriebsmittel, Hilfsmittel, Beschriften nach der bestätigten Schaltschrankplanung
Menge: 4,000 St

*Hinweis: Verteilereinbauten*
Verteilereinbauten für Teilbereichsverteiler

**2.35 Überspannungsableiter 4polig Typ 2**
ÜS-Ableiter
4-poliger Überspannungs-Ableiter mit integrierter Vorsicherung für 230/400 V TT-und TN-S-Systeme Mit Fernmeldekontakt für Überwachungseinrichtung
(potentialfreier Wechsler)
Ableiter Typ 2 nach EN 61643-11
Hochleistungsfähige Varistor-Technologie
Basisteil mit gesteckten Schutzmodulen mit integrierten Vorsicherungen
Einfacher, werkzeugloser Schutzmodul-Wechsel durch Modulverriegelungssystem mit Modulentriegelungstaste
Höchste Dauerspannung: 275 V ac
Schutzpegel: <= 1,5 kV
Nennableitstoßstrom: 12,5 kA
Vorsicherungsfrei zu betreiben in Anlagen bis zu einem max. Kurzschlußstrom von 25 kAeff
Energetische Koordination nach DIN EN 62305-4 (VDE 0185-305-4) mit Typ 1- und Typ 3-Ableiter
Überwachung: Thermo-Dynamik-Control
Funktions- und Defektanzeige bei Überlastung des Ableiters und ausgelöster integrierter Vorsicherung Schutzmodul-Kodierung Multifunktionsanschlussklemmen für Leiter und Kammschienenanschluss Reiheneinbaugerät nach DIN 43880, 4TE
liefern und betriebsfertig montieren.
Menge: 4,000 St

**2.36 Elektronische Astroschaltuhr**
Elektronische Astroschaltuhr für DIN-Schiene,
1 Wechsler für 16 A, max. Schaltleistungen bei 230 V AC: AC1 4000 VA, AC15 750 VA, Glüh- und Halogenlampen 2000 W, Leuchtstofflampen kompensiert 420-W, Leuchtstofflampen unkompensiert 1000 W,
Tages-und Wochenprogramm mit 6 Jahren Gangreserve,
automatische Sommer-/Winterzeitumstellung, mit astronomischen Daten für Sonnnenauf- und Sonnenuntergang, 30 Speicherplätze, Anschlussspannung: 230 V AC, 35 mm breit.
Programmierung mit USB-Schlüssel über PC möglich.
liefern und betriebsfertig montieren
Menge: 2,000 St

**2.37 multifunktionales Zeitrelais**
multifunktions verlustarmes bistabiles Zeitrelaise

1 Wechsler potenzialfrei 10A/250 V AC,

Schaltung u.a. von 230 V-LED-Lampen bis 200W, Glühlampen 2000W.
Stand-by-Verlust nur 0,05-0,5 Watt.
REG nach DIN-EN 60715,
Kontaktschaltung im Nulldurchgang
Universal-Steuerspannung 12..230V UC.
Sowohl die Funktion als auch die Zeiten werden mit frontseitige Tasten zur Bedienung und Eistellung
LCDisplay mit Anzeige der eingestellten Zeit und der Laufzeit
Flexible Zeiten einstellbar von 1 Sekunde bis 100 Stunden

liefern, betriebsfertig montieren und einstellen
Menge: 3,000 St

**2.38 Schütz 16 A**
REG-Schütz 230 V AC  mit 3 x Schließer
Schaltkontakte potentialfrei 16 A
liefern und betriebsfertig montieren
Menge: 4,000 St

**2.39 D02 Sicherungslasttrennschalter 3polig**
D02 Sicherungslasttrennschalter 3polig komplett mit Sicherungen auf Hutschiene

liefern, montieren und betriebsfertig anschließen.
Menge: 10,000 St

**2.40 FI/LS Schalter REG 16 A / 30 mA 1P+N 6kA**
FI/LS Schalter REG 16 A / 30 mA
Fehlerstrom-Leitungsschutzschalter 1P+N 6kA B-Charakteristik 16A 30mA Typ A QC. Fehlerstrom-Leitungsschutzschalter nach DIN VDE 0664-20/ EN61009-1 mit Klemme nach DIN EN 60898-1, VDE 0641-11, am Abgang bis 20 A und am Zugang bis 63 A.
Berührungsschutz nach IP2x DIN VDE 0106 Teil 100, blaue Test-Taste und Fehlerstromanzeige.
Einfache Einzelentnahme aus dem Phasenschienenverbund.
Mit VDE Zeichen. Geeignet zum nachträglichen Anbau von Zusatzeinrichtungen. Beschriftungsmöglichkeit direkt am Gerät.
liefern und montieren
Menge: 30,000 St

**2.41 FI/LS Schalter REG 10 A / 30 mA 1P+N 6kA**
FI/LS Schalter REG 10 A / 30 mA
Fehlerstrom-Leitungsschutzschalter 1P+N 6kA B-Charakteristik 16A 30mA Typ A QC. Fehlerstrom-Leitungsschutzschalter nach DIN VDE 0664-20 / EN61009-1 mit Klemme nach DIN EN 60898-1, VDE 0641-11, am Abgang bis 20 A und am Zugang bis 63 A.
Berührungsschutz nach IP2x DIN VDE 0106 Teil 100, blaue Test-Taste und Fehlerstromanzeige.

Einfache Einzelentnahme aus dem Phasenschienenverbund.
Mit VDE Zeichen. Geeignet zum nachträglichen Anbau von Zusatzeinrichtungen. Beschriftungsmöglichkeit direkt am Gerät.
liefern und montieren
Menge: 30,000 St

**2.42 Leitungsschutzschalter B6A 1-pol.**
Leitungsschutzschalter nach DIN VDE 0641 Teil 11,
Nennisolationsspannung 230/400 V AC,
Nennschaltvermögen 6 kA,
Auslösecharakteristik - B 1-polig, Nennstrom 6 A,
einschließlich allem erf. Verdrahtungsmaterial
liefern, montieren und betriebsfertig anschließen.
Menge: 12,000 St

**2.43 Leitungsschutzschalter B10A 1-pol.**
Leitungsschutzschalter nach DIN VDE 0641 Teil 11,
Nennisolationsspannung 230/400 V AC,
Nennschaltvermögen 6 kA,
Auslösecharakteristik - B 1-polig, Nennstrom 10 A,
einschließlich allem erf. Verdrahtungsmaterial
liefern, montieren und betriebsfertig anschließen.
Menge: 16,000 St

**2.44 Leitungsschutzschalter B16A 1-pol.**
Leitungsschutzschalter nach DIN VDE 0641 Teil 11,
Nennisolationsspannung 230/400 V AC,
Nennschaltvermögen 6 kA,
Auslösecharakteristik - B 1-polig, Nennstrom 16 A,
einschließlich allem erf. Verdrahtungsmaterial
liefern, montieren und betriebsfertig anschließen.
Menge: 10,000 St

**2.45 Leitungsschutzschalter B16A 3-pol.**
Leitungsschutzschalter nach DIN VDE 0641 Teil 11,
Nennisolationsspannung 230/400 V AC,
Nennschaltvermögen 6 kA,
Auslösecharakteristik - B 3-polig, Nennstrom 16 A,
einschließlich allem erf. Verdrahtungsmaterial
liefern, montieren und betriebsfertig anschließen.
Menge: 5,000 St

**2.46 Leitungsschutzschalter B25A 3-pol.**
Leitungsschutzschalter nach DIN VDE 0641 Teil 11,
Nennisolationsspannung 230/400 V AC,
Nennschaltvermögen 6 kA,
Auslösecharakteristik - B 3-polig, Nennstrom 25 A,
einschließlich allem erf. Verdrahtungsmaterial

liefern, montieren und betriebsfertig anschließen.
Menge: 2,000 St

**2.47 Dämmerungsschalter Verteilereinbau**
Dämmerungsschalter als Lichtsteuergerät zur automatischen Abschaltung von Beleuchtungsanlagen in Abhängigkeit vom Tageslicht für :
  Verteilereinbau : REG
  Nennspannung  : 230 V 50 Hz
  Schaltleistung  : 10 A
  Einstellung  : 25-2000 lx stufenlos
  Schutzart  : IP 20
  Schutzart  : IP 54  (Fühler)
nach VDE 0106 T 100 und VDE 0875/6.77

liefern und betriebsfertig montieren.
Menge: 1,000 St

**2.48 Schaltuhr REG 2 Kanäle**
Schaltuhr REG 2Kanal

Digitale Zeitschaltuhr, Jahres- und Astro-Programm, 2 Kanäle, App-Programmierung per BLE, DCF oder GNSS/GPS möglich (TR 642 top3 BLE RC)

Digitale Zeitschaltuhr für DIN-Schiene, 2 Kanäle, Jahres- und Astro-Programm, DCF- oder GNSS/GPS-Funksteuerung mit externer Antenne möglich, App-Programmierung durch integriertes BLE-Modul, umfangreiche Jahresuhrfunktionen, astronomische Schaltfunktion (automatische Berechnung der Sonnenauf- und Untergangszeiten für das ganze Jahr), Astro je Kanal auswählbar "3 Astrobereiche: Sonnenuntergang, Dämmerung, Dunkelheit, Offset zum Anpassen der Sonnenauf- und Untergangszeiten, Jahresprogramm vorprogrammiert bis 2044, 2 externe Eingänge, Sonder-/Impuls- und Zyklusprogramm, Breite 3 TE, 600 Watt LED-Leistung mit Nulldurchgangsschaltung, 800 Ampere/200 Mikrosekunden Einschaltstrom, 0,5 Watt Stand-by Leistung, 10 Jahre Gangreserve, Steckklemmen, vorprogrammierte Sommer-/Winterzeitumstellung, Schnittstelle für PC-Programmierung, Integrierter Betriebsstundenzähler, Betriebsspannung 110-230 V AC, 800 Speicherplätze

Liefern, montieren, betriebsfertig anschließen und einstellen

Angeb. Fabrikat '..................................................' vom Bieter einzutragen
Menge: 2,000 St

**2.49 DCF - Antenne passend zur Schaltuhr liefern und betriebsfertig**
DCF - Antenne passend zur Schaltuhr liefern und betriebsfertig montieren.
Menge: 2,000 St

**2.50 Programmierung Signalkanal nach Nutzerforgaben**
Programmierung Signalkanal nach Nutzerforgaben inklusive Dokumentation
Menge: 4,000 St

**2.51 Stromstoß-Relais / Fernschalter, 10 A**
Fernschalter, DIN VDE 0632, 10 Ampere,
230/400 Volt, Betätigungsspannung 230 V WS,
1-polig, 1 Schließer, mit Schaltstellungsanzeige, auf
Hutschiene 50022-35, liefern und komplett einbauen.
Menge: 3,000 St

**2.52 Koppelrelais 8-230 V UC**
Koppelrelais 8-230 V UC mit 1 x Schließer und 1 x Öffner, Schaltkontakt potentialfrei 10 A 250 V AC
liefern und betriebsfertig montieren
Menge: 4,000 St

**2.53 3-Leiterklemme 4 mm², mit PE und N**
3-Leiter-Installations-Etagenklemme DIN VDE 0611 Teil 1 und 4
Bemessungsspannung 250/400 V, Bemessungs-Stoßspannung 4 kV, Verschmutzungsgrad 3
mit spannungsriss- und korrosionsfreiem Klemmkörper
mit N- und PE-Sammelschiene
in Frontverdrahtung mit wartungsfreiem Anschluss, mit schraubenlosem N-Trennschlitten,
mit schraubenlosen Anschlüssen
Leiterquerschnitt bis 4 mm²
Klemmenträger aus selbstlöschendem oder nicht brennbarem Isolierstoff, für Tragschiene 35 mm
einschließlich systemgebundenem Zubehör mit dauerhafter Klemmenbezeichnung
liefern und betriebsfertig montieren
Menge: 120,000 St

**2.54 Durchgangsreihenklemme 4 mm², schraubenlos**
Durchgangsreihenklemme DIN VDE 0611 Teil 1
Bemessungsspannung 800 V,
Bemessungs-Stoßspannung 8 kV, Verschmutzungsgrad 3 mit spannungsriss- und korrosionsfreiem Klemmkörper
in Frontverdrahtung mit wartungsfreiem Anschluss für Leiterquerschnitt bis 4 mm²
mit schraubenlosen Anschlüssen
Klemmenträger aus selbstlöschendem oder nicht brennbarem Isolierstoff
für Tragschiene 35 mm
einschließlich systemgebundenem Zubehör mit dauerhafter Klemmenbezeichnung
liefern und betriebsfertig montieren
Menge: 30,000 St

**2.55 Durchgangsreihenklemme 6 mm², schraubenlos**
Durchgangsreihenklemme DIN VDE 0611 Teil 1
Bemessungsspannung 800 V,
Bemessungs-Stoßspannung 8 kV, Verschmutzungsgrad 3 mit spannungsriss- und korrosionsfreiem Klemmkörper
in Frontverdrahtung mit wartungsfreiem Anschluss für Leiterquerschnitt bis 6 mm²
mit schraubenlosen Anschlüssen
Klemmenträger aus selbstlöschendem oder nicht brennbarem Isolierstoff
für Tragschiene 35 mm
einschließlich systemgebundenem Zubehör mit dauerhafter Klemmenbezeichnung
liefern und betriebsfertig montieren
Menge: 6,000 St

**2.56 Durchgangsreihenklemme 25 mm², schraubenlos**
Durchgangsreihenklemme DIN VDE 0611 Teil 1
Bemessungsspannung 800 V,
Bemessungs-Stoßspannung 8 kV, Verschmutzungsgrad 3 mit spannungsriss- und korrosionsfreiem Klemmkörper
in Frontverdrahtung mit wartungsfreiem Anschluss für Leiterquerschnitt bis 25 mm²
mit schraubenlosen Anschlüssen
Klemmenträger aus selbstlöschendem oder nicht brennbarem Isolierstoff
für Tragschiene 35 mm
einschließlich systemgebundenem Zubehör mit dauerhafter Klemmenbezeichnung
liefern und betriebsfertig montieren
Menge: 15,000 St

**2.57 Neutralleiterklemme 4 mm², schraubenlos**
Neutralleiterklemme VDE 0611 Teil 1
Bemessungsspannung 400 V,
Bemessungs-Stoßspannung 6 kV, Verschmutzungsgrad 3
mit spannungsriss- und korrosionsfreiem Klemmkörper
in Frontverdrahtung mit wartungsfreiem Anschluss, mit schraubenlosem N-Trennschlitten,
mit schraubenlosen Anschlüssen
Leiterquerschnitt bis 4 mm²
mit Sammelschiene 10x3 mm, Klemmenträger aus selbstlöschendem oder nicht brennbarem Isolierstoff, für Tragschiene 35 mm
einschließlich systemgebundenem Zubehör mit dauerhafter Klemmenbezeichnung
liefern und betriebsfertig montieren
Menge: 4,000 St

**2.58 Neutralleiterklemme 6 mm², schraubenlos**
Neutralleiterklemme VDE 0611 Teil 1
Bemessungsspannung 400 V,
Bemessungs-Stoßspannung 6 kV, Verschmutzungsgrad 3
mit spannungsriss- und korrosionsfreiem Klemmkörper
in Frontverdrahtung mit wartungsfreiem Anschluss, mit schraubenlosem N-Trennschlitten,
mit schraubenlosen Anschlüssen
Leiterquerschnitt bis 6 mm²
mit Sammelschiene 10x3 mm, Klemmenträger aus selbstlöschendem oder nicht brennbarem Isolierstoff, für Tragschiene 35 mm
einschließlich systemgebundenem Zubehör mit dauerhafter Klemmenbezeichnung
liefern und betriebsfertig montieren
Menge: 2,000 St

**2.59 Neutralleiterklemme 25 mm², schraubenlos**
Neutralleiterklemme VDE 0611 Teil 1
Bemessungsspannung 400 V,
Bemessungs-Stoßspannung 6 kV, Verschmutzungsgrad 3
mit spannungsriss- und korrosionsfreiem Klemmkörper
in Frontverdrahtung mit wartungsfreiem Anschluss, mit schraubenlosem N-Trennschlitten,
mit schraubenlosen Anschlüssen
Leiterquerschnitt bis 25 mm²
mit Sammelschiene 10x3 mm, Klemmenträger aus selbstlöschendem oder nicht brennbarem Isolierstoff, für Tragschiene 35 mm
einschließlich systemgebundenem Zubehör mit dauerhafter Klemmenbezeichnung
liefern und betriebsfertig montieren
Menge: 5,000 St

**2.60 Schutzleiterklemme 4 mm², schraubenlos**
Schutzleiterklemme DIN VDE 0611 Teil 3
geeignet für Anordnung zwischen Reihenklemmen, N-Trennklemmen mit Kennzeichnung
spannungs- und korrosionsfreiem Klemmenkörper
in Frontverdrahtung mit wartungsfreiem Anschluss
mit schraubenlosen Anschlüssen
Leiterquerschnitt bis 4 mm²
Klemmenträger aus selbstlöschendem oder nicht brennbarem Isolierstoff
für Tragschiene 35 mm
einschließlich systemgebundenem Zubehör mit dauerhafter Klemmenbezeichnung
liefern und betriebsfertig montieren
Menge: 4,000 St

**2.61 Schutzleiterklemme 6 mm², schraubenlos**
Schutzleiterklemme DIN VDE 0611 Teil 3
geeignet für Anordnung zwischen Reihenklemmen, N-Trennklemmen mit Kennzeichnung
spannungs- und korrosionsfreiem Klemmenkörper
in Frontverdrahtung mit wartungsfreiem Anschluss
mit schraubenlosen Anschlüssen
Leiterquerschnitt bis 6 mm²
Klemmenträger aus selbstlöschendem oder nicht brennbarem Isolierstoff
für Tragschiene 35 mm
einschließlich systemgebundenem Zubehör mit dauerhafter Klemmenbezeichnung
liefern und betriebsfertig montieren
Menge: 2,000 St

**2.62 Schutzleiterklemme 25 mm², schraubenlos**
Schutzleiterklemme DIN VDE 0611 Teil 3
geeignet für Anordnung zwischen Reihenklemmen, N-Trennklemmen mit Kennzeichnung
spannungs- und korrosionsfreiem Klemmenkörper
in Frontverdrahtung mit wartungsfreiem Anschluss
mit schraubenlosen Anschlüssen
Leiterquerschnitt bis 25 mm²
Klemmenträger aus selbstlöschendem oder nicht brennbarem Isolierstoff
für Tragschiene 35 mm
einschließlich systemgebundenem Zubehör mit dauerhafter Klemmenbezeichnung
liefern und betriebsfertig montieren
Menge: 5,000 St

**2.63 Anschlüsse 2,5²**
Herstellen der Anschlüsse von elektrotechnischen Betriebsmitteln mit einem Querschnitt bis zu
5 x 2,5 mm² komplett verdrahtet.
Menge: 120,000 St

**2.64 Anschlüsse 6²**
Herstellen der Anschlüsse von elektrotechnischen Betriebsmitteln mit einem Querschnitt bis zu
5 x 6 mm² komplett verdrahtet.
Menge: 2,000 St

**2.65 Anschlüsse 25²**
Herstellen der Anschlüsse von elektrotechnischen Betriebsmitteln mit einem Querschnitt bis zu
5 x 25 mm² komplett verdrahtet.
Menge: 10,000 St

**2.66 Anschlüsse 70²**
Herstellen der Anschlüsse von elektrotechnischen Betriebsmitteln mit einem Querschnitt bis zu
5 x 70 mm² komplett verdrahtet.
Menge: 4,000 St

**2.67 Fehlerstromschutzschalter 40/4/0,03A**
Fehlerstromschutzschalter Typ A nach DIN VDE 0664
Teil 1, für Wechsel- und pulsierende Gleichfehlerströme
Nennspannung 230/400V 50/60Hz,
einschließlich Abdeckung,
Nennfehlerstrom 30 mA
Nennstrom 40 A, 4-polig, 400V, 6kA
einschließlich allem erf. Verdrahtungsmaterial

liefern, montieren und betriebsfertig anschließen.
Menge: 5,000 St

**2.68 Fehlerstromschutzschalter 25/2/0,03A**
Fehlerstromschutzschalter Typ A nach DIN VDE 0664
Teil 1, für Wechsel- und pulsierende Gleichfehlerströme
Nennspannung 230/400V 50/60Hz,
einschließlich Abdeckung,
Nennfehlerstrom 30 mA
Nennstrom 25 A, 2-polig, 400V, 6kA
einschließlich allem erf. Verdrahtungsmaterial

liefern, montieren und betriebsfertig anschließen.
Menge: 3,000 St

**2.69 Netzteil für den Reiheneinbau mit 230 VAC Eingangsspannung,**
Netzteil für den Reiheneinbau mit 230 VAC Eingangsspannung, 12 und 24 VDC Ausgangsspannung und 10 A Ausgangstrom versorgt Geräte mit der benötigten elektrischen Energie.
Netzteil ist für die Verwendung im Gewerbebereich
Das Netzteil REG ist für die ortsfeste Montage an einer DIN-Schiene in z. B. einem Verteilerkasten und für den Einsatz im geschützten Innenbereich vorgesehen.
Es hat zwei auswechselbare Ausgangssicherungen und Anschlussklemmen bis 2,5 mm²
Menge: 3,000 St

*Hinweis: Arbeiten an Bestandsverteilungen*

**2.70 Elektrounterverteilung öffnen und ein ELT Betriebsmittel lt. LV**
Elektrounterverteilung öffnen und ein ELT Betriebsmittel lt. LV
in der Verteilung einbauen, Klemmen setzen und verdrahten.
Elt - Betriebsmittel 1polig bis maximal 25 A AC
Menge: 3,000 St

**2.71 EUV öffnen und ein ELT Betriebsmittel 3/4 polig lt. LV**
Elektrounterverteilung öffnen und ein ELT Betriebsmittel lt. LV
in der Verteilung einbauen, Klemmen setzen und verdrahten.
Elt - Betriebsmittel 3/4 polig bis maximal 25 A AC
Menge: 1,000 St

**2.72 In eine Elektroverteilung des Bestandes eine Leitung zb. NYM-J**
In eine Elektroverteilung des Bestandes eine Leitung zb. NYM-J bis 5 x 2,5 mm²  einführen und absetzen und aufklemmen
Menge: 5,000 St

### Titel 3 KG 444 Niederspannungsinstallationen Installationsgeräte

*Hinweis: Installationshinweise*
Installationshinweise:

Die aufgeführten Installationen im Neubau und im Bestandsgebäude
1. In GK-Wänden einlagig oder zweilagig
2. In Holzständerwerk mit Holzfaser-Dämmplatten innen an den Außenwänden
3. In Holzständerwerk mit bauseitigen Leerrohren.
4. Unter- Putz im Mauerwerk

Bei der Installation in GK- oder Hohlwänden sind grundsätzlich Hohlwanddosen in winddichter Ausführung zu verwenden.

An den Außenwänden kommt baulich ein Holzständerwerk mit innenseitiger Holzfaserdämmplatte zum Einsatz. Passende UP-Dosen (Bestandteil des LV) zur Montage von Installationsgeräten u.P. und passende Dübel zur Montage von AP-Installationsgeräten sind zuverwenden.

Durchdringungen der Dampfsperren sind luftdicht zu verkleben. Zur Vermeidung von Bauschäden werden im Zuge der Bauabnahmen  Luftdichtigkeitsmessungen durchgeführt.
Die erforderlichen Bohrungen für die Schalterdosen in den Trockenbauwänden sowie die Bohr-/Stemmarbeiten bei UP-Installationen sind im Einheitspreis der Dose zu  berücksichtigen.
Die Installationsgeräte haben alle einen Rahmen bzw. einen anteiligen Rahmen bei Mehrfachkombinationen.
Das Verklemmen der Schalterabzweigdosen/Lichtschaltungen, inkl. der erforderlichen Kleinmaterialien, Steckklemmen etc. sind ebenfalls in die Einheitspreise einzukalkulieren.

Anmerkung:
Der Bauherr wünscht keine gesonderten Abzweigdosen in den Räumen.

Für die nachfolgenden Schalter und Steckdosen wird ein einheitliches Fabrikat angeboten und eingesetzt.
Alle Klemmstellen bei Schaltern und Steckdosen sind als Steckklemmen 1,5 bis 2,5 mm² ausgebildet, bei Schukosteckdosen sind diese als Verbindungsklemme nach VDE 0620 approbiert.
Die Abdeckungen, Rahmen, Wippen, Zentralplatten usw. sind reinweiß in RAL 9010 aus Thermoplast, schlag- und bruchfest, UV-beständig, PVC- und halogenfrei.
Je Installationsgerät ist ein Rahmen einfach bzw. ein anteiliger Rahmenanteil aus 2fach-bis 4fach-Kombinationen einkalkuliert.

**3.1 Hohlwandgeräteverbindungsdose**
Hohlwandgeräteverbindungsdose
Dosenhöhe 61 mm, luftdichte Ausführung mit Dichtungsmembran,
Fräsloch 68 mm Durchmesser, mit Verbindungsstutzen anreihbar vollisolierte Durchverdrahtung bei Kombinationen von Verbindungsdosen möglich
komplett mit geeignetem Befestigungsmaterial liefern und dauerhaft montieren
Menge: 200,000 St

**3.2 Kunststoff Gerätedose**
Kunststoff Gerätedose
Tiefe: 58 mm, unter Putz, in Betonwand/Mauerwerk, mit Fliesenlege-/ Fugenplan abstimmen, bohren, ausstemmen und einsetzen, inklusive fachgerechte Entsorgung des anfallenden Bauschuttes
Menge: 20,000 St

**3.3 Elektronik-Kunststdosen, u.P.**
Kunststoff-Verteilerdose, Elektronikdose
Tiefe: 58 mm, unter Putz oder Hohlwand,
mit vergrößertem Klemmteil/Tunnel zur Einhaltung der zulässigen Biegeradien.
bohren und einsetzen
Menge: 10,000 St

**3.4 Dose für Holzfaserdämmplatte**
Dose für Holzfaserdämmplatte

Geräte-Verbindungsdose, luftdicht, für die mechanisch sichere und wärmebrückenfreie Installation in gedämmten Außenwänden,
Geräte-Verbindungsdose nach DIN EN 60670/VDE 0606 und DIN 49073, aus Kunststoff, wärmebrückenfreie Ausführung nach DIN 18015-5, für die Installation in gedämmten Außenwänden, Installationsöffnung Ø 60 mm, Einbauöffnung Ø 68 mm, Tiefe 55 mm, für Dämmstärken ab 60 mm, Kombinationsabstand 71 mm, Schutzart IP 30 nach DIN EN 60529, flammwidrig nach DIN EN 60695 bis 850° C, halogenfrei nach DIN VDE 0604-2-100, mit Schwenkschneiden zur mechanisch sicheren Befestigung in Holzfaserdämmplatten gemäß DIN EN 13171, Werkzeuglose Einführung für 4 NYM-Leitungen bis Ø 11,5 mm (3 x 1,5 mm², 3 x 2,5 mm² bzw. 5 x 1,5 mm², Kleinspannung) und 4 DIN EN Rohre Durchmesser 20 mm,mit 4 Schraubdomen, mit 2 Plus-Minus-Geräteschrauben,

Holzfaserplatte bohren, Leitungen einführen, Dose setzen und Putzring fixieren
Menge: 50,000 St

*Hinweis: UP-Installationsgeräte*

**3.5 Aus-/Wechselschalter mit beleuchteter Wippe**
Aus-/Wechselschalter mit beleuchteter Wippe
unter Putz, DIN VDE 49200, 10 A/WS, Kunststoff, für die Montage in Gerätedosen, inkl. aller Verklemmarbeiten, Wippe,  und anteiligem Rahmen;
liefern, montieren und anschließen.
Menge: 38,000 St

**3.6 Taster**
Aus-/Wechselschalter mit beleuchteter Wippe
unter Putz, DIN VDE 49200, 10 A/WS, Kunststoff, für die Montage in Gerätedosen, inkl. aller Verklemmarbeiten, Wippe,  und anteiligem Rahmen;
liefern, montieren und anschließen.
Menge: 5,000 St

**3.7 Serienschalter**
Serienschalter
unter Putz, DIN VDE 49200, 10 A/WS, Kunststoff, für die Montage in Gerätedosen, inkl. aller Verklemmarbeiten, Wippe,  und anteiligem Rahmen;
liefern, montieren und anschließen.
Menge: 3,000 St

**3.8 Jalousietaster**
Jalousietaster
Jalousietaster oder -schalter  u.P.
Nennspannung 230 V AC, im einheitlichen Schalterprogramm, zum Einbau in Unterputzgerätedose, komplett mit Wippe und anteiligem Rahmen liefern und betriebsfertig montieren
Die Richtungspfeile sind aufgedruckt.
Menge: 11,000 St

**3.9 Stromstoß-Gruppenschalter für Zentralsteuerung, 1 + 1**
Stromstoß-Gruppenschalter für Zentralsteuerung, 1 + 1 Schließer nicht potenzialfrei 10 A/250 V AC,
für einen 230 V AC-Motor. Stand-by-Verlust nur 0,4 Watt.
Für Einbaumontage. 45 mm lang, 45 mm breit, 32 mm tief.
Modernste Hybrid-Technik vereint die Vorteile verschleißfreier elektronischer Ansteuerung mit der hohen
Leistung von Spezialrelais.
Dieser Stromstoß-Gruppenschalter setzt die Befehle der Sensorrelais oder von Schaltern und Tastern um
und schaltet einen 230 V-Motor für ein Beschattungselement oder einen Rollladen.
Steuer-, Versorgungs- und Schaltspannung 230 V.
An A1, A7 und A8 muss mit dem selben Potenzial wie L gesteuert werden.
Durch die Verwendung bistabiler Relais gibt es auch im eingeschalteten Zustand keine
 Spulen-Verlustleistung und keine Erwärmung hierdurch.
Nach der Installation die auto matische kurze Synchronisation abwarten, bevor der geschaltete
 Verbraucher an das Netz gelegt wird.
Über den Steuereingang A1 wird mit einem Universaltaster impulsweise ‘auf, halt, ab, halt‘ gesteuert.
Über die Diode RTD (Polung beliebig) kann ein Richtungstaster für ‘ab‘ angeschlossen werden. Ein weiterer
Richtungstaster für ‘auf‘ wird direkt an A1 angeschlosssen. Beim 1. Steuerimpuls ‘ab‘ schaltet der EGS61Z
den Steuereingang A1 auf ‘Richtungstaster‘ um. Um den Steuereingang A1 wieder auf ‘Universaltaster‘
 umzuschalten, muss die Versorgungsspannung kurz weggeschaltet werden. Über die zusätzlichen Steuereingänge A7 und A8 wird zentral auf und zentral ab mit Priorität gesteuert.
Mit Priorität deswegen, weil diese Steuereingänge nicht von anderen Steuereingängen übersteuert
 werden können, solange der Zentral-Steuerkontakt geschlossen ist. Mit einem Steuersignal wird die
Schaltstellung ‘auf‘ oder ‘ab‘ aktiviert. Ein weiteres Steuersignal (<700 ms) an diesem Steuereingang unterbricht den Ablauf sofort, noch ein weiteres Steuersignal (>700 ms) führt die laufende Aktion weiter aus.
Mit dem Drehschalter RV wird die Rückfallverzögerung eingestellt. Be ndet sich der StromstoßGruppenschalter in der Stellung ‘auf‘ oder ‘ab‘, so läuft die eingestellte Verzögerungszeit, an deren Ende
das Gerät automatisch auf ‘halt‘ umschaltet. Die Verzögerungszeit muss daher mindestens solange
gewählt werden, wie das Beschattungselement oder der Rollladen benötigt, um von einer Endstellung in
die andere zu kommen.
Mit dem Drehschalter WA wird die Wendeautomatik gesteuert: In der Einstellung zwischen 0,5 und 2 Sekunden
Wendezeit ist die Wendeautomatik eingeschaltet. Hierbei wird nur bei ‘ab‘ nach Ablauf der mit dem oberen
Drehschalter eingestellten Verzögerungszeit eine Drehrichtungsumkehr vollzogen, um z.B. Markisen zu
spannen oder Jalousien in eine bestimmte Position zu stellen.
AUTO 1: Keine Wendeautomatik und keine Komfortwendefunktion.
A7, A8 und Richtungstaster: Betätigung < 1 s ? statischer Ablauf (Kontakt schließt nur während der Betätigung) Betätigung > 1 s ? dynamischer Ablauf (Kontakt bleibt geschlossen), Stopp mit neuer Betätigung.
AUTO 2: Wendeautomatik mit 1 s Wendezeit. Zusätzlich ist die örtliche Komfortwendefunktion für
 Jalousien mit Universaltaster an A1 aktiv: Ein Doppelimpuls bewirkt das langsame Drehen in die Gegenrichtung, welches mit einem weiteren Impuls gestoppt wird.
MIt Richtungsdiode.
Menge: 11,000 St

**3.10 Dimmer**
Dimmer für LED Leuchten
unter Putz, DIN VDE 49200, 10 A/WS, Kunststoff, für die Montage in Gerätedosen, inkl. aller Verklemmarbeiten, Wippe,  und anteiligem Rahmen;
Für Broadcastbetrieb (Zentral-Telegramm).
Zum Schalten und Steuern von bis zu 64 DALI-Betriebsgeräten gemäß IEC 62386 (z.B. EVG und Trafos mit DALI-Schnittstelle) .
Mit Drehbetätigung und Druck-AUS-Taster.
Mit integriertem DALI-Netzteil.
Kurzschlussfest und überlastsicher (elektronische Sicherung).
Einschalthelligkeit und Grundhelligkeit netzausfallsicher einstellbar.
Mit LED-Orientierungslicht, 18 Farben + AUS einstellbar.
Parallelschaltung von bis zu 5 Geräten im passiven Betrieb.
Parallelschaltung von bis zu 3 Geräten im aktiven Betrieb.
Nicht für die Kombination mit DALI-Sensoren oder Zentralen anderer Hersteller geeignet.
DALI-Spannung: 15,5 V DC.
Max. Ausgangsstrom: 75 mA.
Leistungsaufnahme: < 2,5 W.
Max. Anzahl DALI-Betriebsgeräte:
- bei einem aktiven DALI-Poti: 37
- bei 3 parallelen aktiven DALI-Potis: 111.
Liefert im aktiven Betrieb an Netzspannung den notwendigen Strom für weitere DALI-Betriebs- und Steuergeräte.
Ohne Netzspannung, im passiven Betrieb, dient das Poti im DALI-Bus als zusätzliche Bedienstelle.
Max. DALI-Leitungslänge: 300 m (bei 1,5 - 2,5 mm²).
inkl. Montage in UP Dose nach DIN 49073.

liefern, montieren und anschließen.
Menge: 2,000 St

**3.11 Steckdose 1fach**
Steckdose 1fach/UP/IP20/Abdeckung

Steckdose mit Schutzkontakt VDE 0620 in Unterputzausführung, 1fach, Standardausführung
mit Abdeckung und Kombirahmen, 2polig 16 A, 250 V AC, mit Schrauben befestigen
mit UP- oder Hohlwanddose (Winddicht), einschließlich Setzen reinweiß

betriebsfertig liefern, montieren und anschließen
Menge: 30,000 St

**3.12 Steckdose 2 fach**
Steckdose 2fach/UP/IP20/Abdeckung

Steckdose mit Schutzkontakt VDE 0620 in Unterputzausführung, 2fach, Standardausführung
mit Abdeckung und Kombirahmen, 2polig 16 A, 250 V AC, mit Schrauben befestigen
mit UP- oder Hohlwanddose (Winddicht), einschließlich Setzen reinweiß
horizontal oder vertikal
betriebsfertig liefern, montieren und anschließen
Menge: 26,000 St

**3.13 Taster unter Putz als Klingeltaster, DIN VDE 49200, 10 A/WS mit Einsatzsymbol, mit**
Taster unter Putz als Klingeltaster, DIN VDE 49200, 10 A/WS mit Einsatzsymbol, mit Kontrollampe, IP44, aus Kunststoff, inkl. aller Verklemmarbeiten;
liefern, montieren und anschließen.
Menge: 2,000 St

**3.14 Lichtrufanlage für Behinderten WC**
Lichtrufanlage für Behinderten WC

als Kompaktset mit Zugtaster, Abstelleinheit,
und Steuerelektronik, sowie einem Netzteil für die
Stromversorgung. Bestehend aus nachfolgenden
Komponenten:
2 Stk. Zugtaster mit LED-Beruhigungslampe -rot- und 2 m Perlonschur, inklusive Abdeckplatte, Abdeckplattenrahmen und UP-Schalterdose
1 Stk. Abstelltaste mit grüner Abstelltaste inklusive
Abdeckplatte, Abdeckplattenrahmen und
UP-Schalterdose
1 Stk. Elektronikmodul mit integrieter LED-Zimmersignalleuchte LED-kolbenlampen und Anlagenelektronik inkl. Anschlussträger u. UP-Kombidose inkl. Anbindung (auf potentialfreiem Kontakt)an die TK-Anlage
1 Stk. Dienstzimmereinheit mit LED-Rufmeldelampe -rot-, Schallgeber und Taste für Quittierungfunktion; inklusive Abdeckplatte, Abdeckplattenrahmen und
UP-Schalterdose
Farbe aller Abdeckplatten und -rahmen
verkersweiß RAL 9016
1 Stk. Einphasen-USV-Sicherheitsnetzgerät
mit Sicherung für die Niederspannungsversorgung der Anlage und Batterie-Modul zur Überbrückung bei Spannungsausfall: Ausgangsspannung 24V; Ausgangsstrom: 1 A;
Eingangsspannung: 230V +6/-10 %; incl.
Tragschienenhalter für Hutschienenmontage
zusätzlich bestückt mit 1 Stk. Kleinhupe
zur akustischen Rufmeldung (95 dB / 1m)
inklusive 2x UP-Schalterdose

liefern, montieren und betriebsfertig anschließen

Angeb. Fabrikat '..................................................' vom Bieter einzutragen
Menge: 3,000 St

**3.15 Schlüsselschalter unter Putz IP 44**
Schlüsselschalter unter Putz IP 44 / All- Wetter
Zum manuellen Schalten von Jalousie- und Markisenmotoren.
1+N+PE.
Für Profilhalbzylinder/Tastrastschalter.
Lieferung ohne Schließzylinder.
Montage in tiefe UP Dosen (60 mm) nach DIN 49073 erforderlich.
Schließzylinder gemäß Beilagenzeichnung bauseitig.

liefern und betriebsfertig montieren.
Menge: 1,000 St

**3.16 Auf-Putz- Gehäuse einfach im Schalterprogramm aus**
Auf-Putz- Gehäuse einfach im Schalterprogramm aus Kunststoff zur Aufnahme von Installationsgeräten unter Putz liefern und betriebsfertig montieren
Menge: 10,000 St

**3.17 Läutewerk 230 V 50 Hz**
Läutewerk 230 V 50 Hz

liefern und betriebsfertig montieren
Menge: 2,000 St

*Hinweis: UP-Installation IP 44*

**3.18 Steckdose mit Schutzkontak,uP mit Klappdeckel**
Steckdose mit Schutzkontakt, unter Putz, IP 44 mit Klappdeckel, DIN VDE 49440,
16 A/WS, Kunststoff, für die Montage in Gerätedosen, Farbe reinweiß, inkl. aller Verklemmarbeiten, anteiligem Rahmen, liefern, montieren und anschließen.
Menge: 8,000 St

**3.19 Aus-/Wechselschalter IP 44 mit beleuchteter Wippe**
Aus-/Wechselschalter IP 44 mit beleuchteter Wippe
unter Putz, DIN VDE 49200, 10 A/WS, Kunststoff, für die Montage in Gerätedosen, inkl. aller Verklemmarbeiten, Wippe,  und anteiligem Rahmen;
liefern, montieren und anschließen.
Menge: 10,000 St

**3.20 Decken-Multi-Sensor Präsenzmelder on/off IP 54**
Decken-Multi-Sensor Präsenzmelder on/off

Reichweite ca. Ø 8 m, fernbedienbar
Beschreibung:
Voll- oder Halbautomat.
Werksprogramm 400 Lux/5 Min.
Tastereingang zum manuellen Schalten.
Einfache Programmierung per Fernbedienung mit "blue mode" Technologie.
Reduzierung der Sensitivität per DIP-Schalter.
Netzspannung: 230 V ~, 50 - 60 Hz
Leistungsaufnahme ca.: < 0,3 W
Erfassungsbereich: 360°
Reichweite: ca. 8 m im Ø, bei einer Montagehöhe von 3 m
Einstellmöglichkeiten: mechanisch über Einstellregler, elektronisch über Infrarot-Fernbedienung Mobil-PDi/MDi (separat bestellen)
Kanal 1: Beleuchtung
Kontakt: Schließer/potenzialbehaftet
Schaltleistung: 230 V ~ 50 Hz, 2300 W/10 A (cos phi = 1), 1150 VA/5 A (cos phi = 0,5), Kapazitive Last/EVGs max. Einschaltstrom 800 A/200 µs
Tastereingang 1: ja
Nachlaufzeit: Impuls/ca. 1 Min. - 30 Min.
Lichtmessung: Mischlicht
Lichtwert: ca. 5 - 2000 Lux
Slave-Eingang: ja
Zulässige Umgebungstemperatur: 0 °C bis +50 °C
Schutzart: IP 41 mit UP-Dose
Schutzklasse: II
Lieferumfang: inklusive Linsenmaske
Montageart: Deckenmontage / Einbau
Gehäusematerial: UV-stabilisiertes Polycarbonat
Abmessungen ca.: Höhe 40 mm,

Farbe: weiß, ähnlich RAL 9010
liefern und betriebsbereit montieren
Menge: 6,000 St

*Hinweis: Installation auf Putz*

**3.21 Schalter/Taster Steckdosenkombination auf Putz**
Schalter/Taster Steckdosenkombination auf Putz, DIN VDE 49200, 10 A/WS mit Einsatzsymbol, mit Kontrollampe, IP44, aus Kunststoff, inkl. aller Verklemmarbeiten und Montagezubehör liefern, montieren und anschließen.
Menge: 5,000 St

**3.22 Schalter/Taster auf Putz, IP44**
Aus/Wechsel/-Schalter oder Taster auf Putz, DIN VDE 49200, 10 A/WS mit Einsatzsymbol, mit Kontrollampe, IP44, aus Kunststoff, inkl. aller Verklemmarbeiten;
liefern, montieren und anschließen.
Menge: 5,000 St

**3.23 Schuko a.P. IP44, 1-fach**
Steckdose mit Schutzkontakt auf Putz, DIN  VDE 49440, 1-fach, 16 A/WS, Kunststoff, IP 44, mit Klappdeckel, inkl. aller Verklemmarbeiten;
liefern, montieren und anschließen.
Menge: 2,000 St

**3.24 Schuko a.P. IP44, 2-fach**
Steckdose mit Schutzkontakt auf Putz, DIN  VDE 49440, 16 A/WS, 2-fach, Kunststoff, IP 44, mit Klappdeckel, inkl. aller Verklemmarbeiten;
liefern, montieren und anschließen.
Menge: 6,000 St

**3.25 Herdanschlussdose**
Herdanschlussdose
liefern und betriebsfertig montieren
Menge: 5,000 St

**3.26 CEE-Steckdose a.P. IP 44**
CEE-Steckdose a.P. IP 44
230/400 Volt AC 16 A 5polig
Wandsteckdose mit Doppelklemme
Stromstärke: 16A
Polzahl: 5p (3P+N+PE)
Uhrzeitstellung: 6h
Spannung: 200/346 bis 240/415V
Frequenz: 50 und 60Hz
Schutzart: IP44
Kennfarbe: rot RAL 3000
Anschlusstechnik: schraublose Federklemmtechnik als Käfigzugfederklemme mit Kontex-Kontakt
Max. Leiterquerschnitt: 4,0 mm²
Weitere Informationen
Kabeleinführung: 1xM25 oben, 2xM25 unten Verschraubung
Gehäusegrösse: 126x83 mm (HxB)
Zusätzliche technische Informationen: Die Leitungseinführung ist einmal oben offen und zweimal unten verschlossen
Das Gehäuseunterteil ist um 180° drehbar.
Das Gerät ist für eine Durchgangsverdrahtung geeignet. Im Gehäuseboden befinden sich 4 Befestigungsbohrungen zum Ausbrechen
Materialien:
Gehäusematerial: Polyamid
Kontakt: Kontaktträger aus Polyamid, die Kontakte sind aus Messing
Gewicht/Stück : 0.329 kg
liefern und montieren
Menge: 4,000 St

**3.27 Präsensmelder**
Elektronischer Bewegungsmelder zur Erkennung von Wärmebewegungen.
Montage an der Deckenkonstruktion / Holz mit Aufbaudose aus Kunsstroff. Mit Erfassungs- und Betriebsartenanzeige.
Mit Boden- und Rückfeldüberwachung.
Mit Ebenenausgleich: +/- 30°.
Mit Profilinse für beste Erfassung.
Erfassungsempfindlichkeit in 3 Stufen wählbar.
Überwachungsdichte: 84 Sektoren mit 336 Schaltsegmenten.
Alle Funktionen mikroprozessorgesteuert.
Dauerlicht (4 Std.) und Anwesenheitssimulation über IR-Handsender aktivierbar.
Mit automatischer Reichweitenstabilisierung.
Mit automatischer Störunterdrückung.
Mit automatischer Blendsicherheit.
Mit helligkeitsunabhängigem Testbetrieb zur Auswertung des Erfassungsbereiches.
Zusätzliche Einschaltmöglichkeit über Öffnertaster.
Abschaltverzögerung: 10 s bis 30 min oder Kurzzeitimpuls 1 s einstellbar.

Nennspannung: 230 V~, +10 % / -10 %
Nennfrequenz: 50 Hz / 60 Hz
Verlustleistung: 1 W

Ausgänge: 1 Schließer, potenzialgebunden
Lastart: ohmisch, kapazitiv und induktiv
Nennstrom: 16 AX, cos φ?0,6
Nennleistung: 3000 W/VA
Schutzart Gerät: IP 41
Temperaturbereich Gerät: -25 °C bis 55 °C
Erfassungsbereich: frontal: 16 m, seitlich: 16 m
Helligkeitsgrenzwert: 0,5 Lux - 300 Lux - , Tagbetrieb
Öffnungswinkel: 360 °

Maße: 100 mm x 100 mm
Montagehöhe: 2,8 m

Angeb. Fabrikat '..................................................' vom Bieter einzutragen

Angeb. Typ '..................................................' vom Bieter einzutragen
komplett liefern und betriebsfertig montieren.
Menge: 12,000 St

**3.28 Verteilerkasten Ap 110 mm mit Klemmen**
Auf Putz-Verteilerkasten IP 54 ca. 110 x 110 x 55 mit bis zu 8 Einführungen Pg 16/21, komplett mit Stufennippel (das Eindrücken der Stufennippel nach Bedarf) mit bis zu 5 5poligen Steckklemmen  -2,5 mm² liefern und auf Mauerwerk bzw mit Hifsmitteln an Kabelbahnsystemen dauerhaft fest montieren und klemmen.
Menge: 40,000 St

**3.29 Potentialausgleichsschiene**
Potentialausgleichsschiene VDE 0100
mit Abdeckkappe aus Kunststoff mit Anschluss von 1 Rundstahl bis 10 mm Durchmesser,
1 Flachstahl bis 30 mm x 3,5 mm und
bis zu 8 Leiter je 25 mm².
liefern und montieren
Menge: 2,000 St

**3.30 Rohrschellen**
Rohrschelle aus Kupfer gal Zn, für Rohrnennweiten bis 50 mm, für Leitungsanschlüsse bis 10 mm² liefern und montieren.
Menge: 10,000 St

**3.31 Anschlüsse zum Potentialausgleich**
Anschlüsse für den Potentialausgleich
von bauseitig vorhandenen Betriebsmittel
mit vorhandenen Schutzleiterkabeln bis 16 mm²
fachgerecht herstellen.
Menge: 11,000 St

**3.32 Schwanenhals DN 125 liefern und übergeben**
Nicht brennbare und wärmegedämmte, witterungs- und UV- beständige Durchführung mit frei wählbarer (360°) Leitungsführung.
Rundes Edelstahl Standrohr mit Klebeflansch zur Aufnahme der Dach und Dichtungsbahn. Unten angebrachter Stecknippel 98,5 mm Ø mit werkseitig eingearbeiteter Lippendichtung zur verbesserten Dichtigkeit zum Indach-Element bzw. zur bauseits verlegten Leitung. Stutzen passend zum ISO Indach-Element.
Das Gehäuse ist mit nichtbrennbarer Isolierung der Baustoffklasse A1 isoliert. Die ALU-kaschierte Dämmwolle ragt ca. 50 mm über den oberen Rand des Standrohres hinaus. Pressronde mit Dämmwolle, Gewindestiften und vier Klemmwinkeln zum anpressen des Pressdeckels und formschlüssigen Abdichten der durchgeführten
Kabel und Leitungen. Lackierte Aluminiumwetterkappe mit vier Edelstahlhutmuttern und Dichtscheiben zur Befestigung an der Pressronde.

Passendes Indach-Element (IDE) zur werkzeuglosen Verbindung mit der FleSoDur, bestehend aus nicht brennbaren Materialien. Klebe- und Befestigungsflansch gemäß Vorschrift, umlaufend ca. 100 mm, für mechanische Befestigung mit der
Dachkonstruktion, sowie zur Aufnahme der Dampfsperre. Innenrohr aus verzinktem Stahlblech mit nicht brennbarer Dämmung, umlaufend ALU-kaschiert. Unterseite mit werkseitigem Anschlussstück zur bauseits verlegten WFR-Leitung.
Schmelzpunkt > 1000 °C, Baustoffklasse A 1.
Für Dachdämmstärken:
H= 200 mm bis 400 mm - bei Bestellung bitte angeben.
Stufenlos bis auf ca. 80 mm kürzbar Wärmeleitzahl: mind. 0,040 W (mk)
DN 100
Dachneigung: 0° - 5°

 liefern und zur Eindichtung in die Dachfläche übergeben
Menge: 2,000 St

**3.33 System-Geräteträger für die mechanisch sichere und**
System-Geräteträger für die mechanisch sichere und wärmebrückenfreie Installation in gedämmten Außenwänden, System-Geräteträger aus Kunststoff, mit Dämmung, wärmebrückenfreie Ausführung nach DIN 18015-5, für die Installation in gedämmten Außenwänden,

universelle Anschraubfläche 220x110 mm für Anbaugeräte, Dämmstärke einstellbar 160-240 mm, in 10 mm Schritten, Schutzart IP 20 nach DIN EN 60529,
flammwidrig nach DIN EN 60695 bis 850° C, halogenfrei nach DIN VDE 0604-2-100, für die Installation in gedämmten Fassaden, inklusive 2 Schlagdübeln zur Befestigung, für 2 Rohre M20/M25
Menge: 4,000 St

**3.34 Kabelbahn 100mm**
Kabelbahn aus Stahl, in Teillängen elektrolytisch verzinkt DIN 50961, mit Trennsteg, Seitenhöhe mind. 60 mm, Nennbreite 100 mm, mit Richtungsänderungen vertikal und horizontal, mit Kantenschutz,
komplett mit Verbindern zur werkzeuglosen Stoßstellenverbindung in Teillängen  liefern und betriebsfertig montieren.
Menge: 48,000 m

**3.35 Decken/Wandstiele KB 100**
Wand/Hängestiel, Länge bis 300 mm, aus U-Profil mit angeschweißter Kopfplatte. Besonders vielseitig einsetzbar, da Ausführung mit dreiseitiger Speziallochung. Befestigt an waagerechten Betondecken mit bauaufsichtlich zugelassenen Dübeln. Zweiseitige Auslegermontage mit Standard-Wandauslegern möglich.

Korrosionsschutz: tauchfeuerverzinkt nach DIN EN ISO 146
Länge: bis 300 mm

liefern und montieren
Menge: 32,000 St

**3.36 Kabelbahn 200mm**
Kabelbahn aus Stahl, in Teillängen elektrolytisch verzinkt DIN 50961, mit Trennsteg, Seitenhöhe mind. 60 mm, Nennbreite 200 mm, mit Richtungsänderungen vertikal und horizontal, mit Kantenschutz,
komplett mit Verbindern zur werkzeuglosen Stoßstellenverbindung in Teillängen  liefern und betriebsfertig montieren.
Menge: 7,000 m

**3.37 Decken/Wandstiele 300mm**
Wand/Hängestiel, Länge bis 300 mm, aus U-Profil mit angeschweißter Kopfplatte. Besonders vielseitig einsetzbar, da Ausführung mit dreiseitiger Speziallochung. Befestigt an waagerechten Betondecken mit bauaufsichtlich zugelassenen Dübeln. Zweiseitige Auslegermontage mit Standard-Wandauslegern möglich.

Korrosionsschutz: tauchfeuerverzinkt nach DIN EN ISO 146
Länge: bis 300 mm

liefern und montieren
Menge: 7,000 St

**3.38 Kunststoffkanal 60 x 60 mm Unterteil gelocht**
Kunststoffkanal 60 x 60 mm
Unterteil gelocht
Leitungsklammern
Oberteil
Kanal in Stücken horizontal oder vertikal auf der Wand
liefern und montieren
Menge: 50,000 m

**3.39 Sammelhalter 33x60mm**
Sammelhalter aus Stahl verzinkt,
für hohe mechanische Standfestigkeit. halogenfrei,
brandlastffrei, mit Schraubanker,
Lichte Maße: 33 x 60 mm
komplett liefern mit systembedingtem Zubehör und
dauerhaft fest montieren.
Menge: 60,000 St

**3.40 Sammelhalter 47x85 mm**
Sammelhalter aus Stahl verzinkt,
für hohe mechanische Standfestigkeit. halogenfrei,
brandlastffrei, mit Schraubanker,
Lichte Maße: 47 x 85 mm
komplett liefern mit systembedingtem Zubehör und
dauerhaft fest montieren.
Menge: 40,000 St

**3.41 Sammelhalter 90x112 mm**
Sammelhalter aus Stahl verzinkt,
für hohe mechanische Standfestigkeit.
mit Funktionserhalt E30 /90
brandlastffrei, mit Schraubanker,
Lichte Maße: 90 x 112 mm
komplett liefern mit systembedingtem Zubehör und
dauerhaft fest montieren.
Menge: 310,000 St

**3.42 Kunststoff-Panzerrohr, Type 20**
Starres Kunststoff-Panzerrohr,
Type 20, mittlere Druckfestigkeit, zur
Aufputz-Montage
geeignet für schocksichere Installation
mit einseitig angeformter Muffe
Außendurchmesser 20,0 mm
Innendurchmesser  17,1 mm
Temperatur min: -25 °C,
Temperatur max.: + 60°C
liefern und mit Schellen dauerhaft fest montieren
Menge: 135,000 m

**3.43 Kunststoff-Panzerrohr, Type 25**
Starres Kunststoff-Panzerrohr,
Type 25, mittlere Druckfestigkeit, zur
Aufputz-Montage
geeignet für schocksichere Installation
mit einseitig angeformter Muffe
Außendurchmesser 25,0 mm
Innendurchmesser  21,7 mm
Temperatur min: -25 °C,
Temperatur max.: + 60°C
liefern und mit Schellen dauerhaft fest montieren
Menge: 75,000 m

**3.44 Kunststoff-Panzerrohr, Type 32**
Starres Kunststoff-Panzerrohr,
Type 32, mittlere Druckfestigkeit, zur
Aufputz-Montage
geeignet für schocksichere Installation
mit einseitig angeformter Muffe
Außendurchmesser 32,0 mm
Innendurchmesser  28,6 mm
Temperatur min: -25 °C,
Temperatur max.: + 60°C
liefern und mit Schellen dauerhaft fest montieren
Menge: 45,000 m

**3.45 Biegsames Kunststoff-Panzerrohr Typ 25**
Biegsames Kunststoff-Panzerrohr Typ 25
schwarz, temperaturbeständig, mittlere
Druckfestigkeit, biegsam ohne Querschnittverengung
für Installation in Hohlwänden und Zwischendecken
(abgehängten Decken) sowie für Unterputz, Aufputz, auf
Holz und in Beton-Installationen
Temperaturbeständigkeit von - 45°C bis +90 °C,
Außendurchmesser: 25,0 mm,
Innendurchmesser 21,9 mm
liefern und betriebsfertig verlegen
Menge: 125,000 m

**3.46 Biegsames Kunststoff-Panzerrohr Typ 32**
Biegsames Kunststoff-Panzerrohr Typ 32
schwarz, temperaturbeständig, mittlere
Druckfestigkeit, biegsam ohne Querschnittverengung
für Installation in Hohlwänden und Zwischendecken
(abgehängten Decken) sowie für Unterputz, Aufputz, auf
Holz und in Beton-Installationen
Temperaturbeständigkeit von - 45°C bis +90 °C,
Außendurchmesser: 32,0 mm,
Innendurchmesser 28,9 mm
liefern und betriebsfertig verlegen
Menge: 56,000 m

**3.47 winddichte Wanddurchführung für Kabel**
Doppel-Leitungsmanschette für 1 oder zwei Leitungen
Ø 8-11 mm, oder 15 mm

Luftdichtungsmanschette, für Leitungen
Luftdichtungsmanschette zur dauerhaften Abdichtung bei Durchdringungen von Leitungen durch luftdichte Schichten,

Selbstklebende Luftdichtungsmanschette mit Knickschutztülle zum Ausgleich montageseitiger oder bauseitiger Bewegungen, für zwei Leitungen, luftdichte Ausführung nach DIN 18015-5,

Temperaturbeständig von -30° C bis 80° C, UV-beständig, halogenfrei nach DIN VDE 0604-2-100,
Menge: 30,000 St

**3.48 MS10-Elektroanschlusssäule bestehend aus:**
MS10-Elektroanschlusssäule bestehend aus:
geschlossenem, eloxiertem Aluminiumprofil
einseitig bestückbar, inkl. Potentialausgleichsklemme
Abmessungen: 100x50x1000mm (BxTxH)
Farbe: silber oder antrazit
Schutzart: IP44
inkl. Deckel aus eloxiertem Aluminium
inkl. Fußplatte aus eloxiertem Aluminium
einschl. Schrauben, Dübel und Profildichtung
Bestückung Seite A:
1 Stück Großflächentaster *Tür auf* und *Rollstuhl*
Fabrikat: JUNG, Farbe: Edelstahl,
inkl. Rahmen
vorverdrahtet auf Drähte
und "Wago-Klemme"

Angeb. Fabrikat '..................................................' vom Bieter einzutragen

liefern, auf Fertigbelag montieren und anschließen.
Menge: 2,000 St

**3.49 Anschluss Schwachstromleitung 2 x 2 x 0,6 oder 0,8 mm²**
Anschluss Schwachstromleitung 2 x 2 x 0,6 oder 0,8 mm²
an Betriebsmittel mit Beschrifung fachgerecht herstellen
Menge: 50,000 St

**3.50 Anschluss Schwachstromleitung 4 x 2 x 0,6 oder 0,8 mm²**
Anschluss Schwachstromleitung 4 x 2 x 0,6 oder 0,8 mm²
an Betriebsmittel mit Beschrifung fachgerecht herstellen
Menge: 20,000 St

### Titel 4 KG 444 Niederspannungsinstallationen Kabel und Leitungen

**4.1 NYM-J im bzw. auf Putz, 3 x 1,5²**
Mantelleitung NYM-J, 3x1,5 mm² nach DIN VDE 0250 und DIN 47705, im Putz (ohne Schlitzen),auf Putz, in Hohlwand, in Zwischendecken, in Leerrohr, in Installationsrohr, in Installationskanal in Teillängen liefern und betriebsfertig verlegen.
Menge: 2500,000 m

**4.2 NYM-J im bzw. auf Putz 3 x 2,5²**
Mantelleitung NYM-J, 3x2,5 mm² nach DIN VDE 0250 und DIN 47705, im Putz (ohne Schlitzen),auf Putz, in Hohlwand, in Zwischendecken, in Leerrohr, in Installationsrohr, in Installationskanal in Teillängen liefern und betriebsfertig verlegen.
Menge: 2000,000 m

**4.3 NYM-J im bzw. auf Putz 5 x 1,5²**
Mantelleitung NYM-J, 5x1,5 mm² nach DIN VDE 0250 und DIN 47705, im Putz (ohne Schlitzen),auf Putz, in Hohlwand, in Zwischendecken, in Leerrohr, in Installationsrohr, in Installationskanal in Teillängen liefern und betriebsfertig verlegen.
Menge: 300,000 m

**4.4 NYM-J im bzw. auf Putz 5 x 2,5²**
Mantelleitung NYM-J, 5x2,5 mm² nach DIN VDE 0250 und DIN 47705, im Putz (ohne Schlitzen),auf Putz, in Hohlwand, in Zwischendecken, in Leerrohr, in Installationsrohr, in Installationskanal in Teillängen liefern und betriebsfertig verlegen.
Menge: 150,000 m

**4.5 NYM-J a.P. Kanal 5 x 4²**
Mantelleitung NYM-J, 5x4 mm² nach DIN VDE 0250 und DIN 47705, in vorhandene Rohre, Schlitze, Kanäle sowie auf Kabelrinnen, in Teillängen liefern und betriebsfertig verlegen.
Menge: 60,000 m

**4.6 NYM-J a.P. Kanal 5 x 6²**
Mantelleitung NYM-J, 5x6 mm² nach DIN VDE 0250 und DIN 47705, in vorhandene Rohre, Schlitze, Kanäle sowie auf Kabelrinnen, in Teillängen liefern und betriebsfertig verlegen.
Menge: 250,000 m

**4.7 NYY-J a.P. Kanal 5 x 16²**
Mantelleitung NYM-J, 5x16 mm² nach DIN VDE 0250 und DIN 47705, in vorhandene Rohre, Schlitze, Kanäle sowie auf Kabelrinnen, in Teillängen liefern und betriebsfertig verlegen.
Menge: 160,000 m

**4.8 NYY-J a.P. Kanal 5 x 25²**
Mantelleitung NYM-J, 5x25 mm² nach DIN VDE 0250 und DIN 47705, auf Putz mit Schellen liefern und betriebsfertig verlegen.
Menge: 70,000 m

**4.9 NYY-J a.P. Kanal 5 x 70²**
Mantelleitung NYM-J, 5x70 mm² nach DIN VDE 0250 und DIN 47705, in Teillängen, auf Putz mit Schellen liefern und betriebsfertig verlegen.
Menge: 10,000 m

**4.10 Halogenfreies Sicherheitskabel NHXH-E 30 3x1,5 mm²**
Halogenfreies Sicherheitskabel 0,6/1 kV mit
verbessertem Verhalten im Brandfall nach DIN VDE 0266 und integriertem Funktionserhalt nach DIN 4102, Teil 12, liefern und verlegen auf Kabelleiter,
in Einzelverlegung, mit zugelassenen und geprüften
Metalldübeln/ Schrauben, nach Vorschriften für
Funktionserhalt, oder in verlegtem Staparohr einziehen
als: NHXH-E 30  3x1,5 mm²
Menge: 140,000 m

**4.11 Installationsleitung I-Y(St)Y 2x2x0,8**
Installationsleitung I-Y(St)Y 2x2x0,8 im Leerrohr oder unter Putz in vorhandene Schlitze, in Teillängen liefern und verlegen.
Menge: 250,000 m

**4.12 Installationsleitung I-Y(St)Y 4x2x0,8**
Installationsleitung I-Y(St)Y 4x2x0,8 im Leerrohr oder unter Putz in vorhandene Schlitze, in Teillängen liefern und verlegen.
Menge: 150,000 m

**4.13 Potentialausgleichsleiter H07V-R 25² GNGE**
Potentialausgleichsleiter H07V-R 25² GNGE,
mehrdrahtige PVC-Aderleitung, gemäß VDE 0281,
Leiterquerschnitt 1x 25 mm²,
Farbe der Isolation: grün-gelb,
auf Putz in vorhandene Rohre, Kanäle sowie auf Kabelrinnen bzw. in Zwischendecken, in Teillängen liefern und betriebsfertig verlegen.
Menge: 10,000 m

**4.14 Potentialausgleichsleiter H07V-R 16² GNGE**
Potentialausgleichsleiter H07V-R 16² GNGE,
mehrdrahtige PVC-Aderleitung, gemäß VDE 0281,
Leiterquerschnitt 1x 16 mm²,
Farbe der Isolation: grün-gelb,
auf Putz in vorhandene Rohre, Kanäle sowie auf Kabelrinnen bzw. in Zwischendecken, in Teillängen liefern und betriebsfertig verlegen.
Menge: 25,000 m

**4.15 Durchb. Mauerwerk/Beton bis 20 cm Ø bis 30 mm**
Durchb. Mauerwerk/Beton
als Trockenbohrung
Wandstärke bis 20 cm
Ø bis 30 mm
herstellen
Menge: 10,000 St

**4.16 Durchb. Mauerwerk/Beton bis 40 cm Ø bis 15 mm**
Durchb. Mauerwerk/Beton
als Trockenbohrung
Wandstärke bis 40 cm
Ø bis 15 mm
herstellen
Menge: 15,000 St

**4.17 Durchb. Mauerwerk/Beton bis 20 cm Ø bis 60mm**
Durchb. Mauerwerk/Beton
als nasse Kernbohrung
Wandstärke bis 20 cm
Ø bis 60mm
herstellen
Menge: 3,000 St

**4.18 Durchb. Mauerwerk/Beton bis 40 cm Ø bis 60mm**
Durchb. Mauerwerk/Beton
als nasse Kernbohrung
Wandstärke bis 40 cm
Ø bis 60mm
herstellen
Menge: 2,000 St

**4.19 Kernbohrung Mauerwerk/Beton Ø bis 120 mm**
Durchb. Holzständerwerk
Wandstärke bis 40 cm
Ø bis 50 mm
herstellen
Menge: 20,000 St

**4.20 Kabelabschottung bis zu 60 mm S90 min**
Kabelabschottung für Kernbohrungen mit einem Durchmesser von bis zu 60 mm S90 min
Kabelbelegung 60 %
als Weichschott
liefern, montieren und beschriften.
Menge: 12,000 St

**4.21 Wandschlitz 3,0x3,0 cm inkl.Verschluß**
Wandschlitz 3,0x3,0 cm in
Mauerwerk horizontal und vertikal herstellen,
Reinigung der Baustelle vom angefallenen Bauschutt, nach erfolgter Leitungsverlegung ist der Schlitz fachgerecht mit entsprechendem Material zu verschließen
Menge: 20,000 m

### Titel 5 KG 445 Beleuchtungsanlagen allgemein

**5.1 Rechteckige Kegelbahnleuchte**
Kegelbahnleuchte
Rechteckige LED-Deckenanbauleuchte mit vollflächiger, randloser PMMA-Abdeckung.
Anbauleuchte für die Deckenmontage in Innenräumen als Einzelleuchte.
-Ausführung mit Durchgangsverdrahtungen.
-innenliegende, bedruckten Abdeckscheibe sowie einer
 raumseitig glatten, opalen PMMA-Abdeckung
-Wallwasher mit asymmetrischer Lichtstärkeverteilung. Leuchtenlichtstrom und Lichtfarbe fest eingestellt. Bemessungslichtstrom 4200 lm, Bemessungsleistung 28 W, maximale Leuchten-Lichtausbeute 150 lm/W. Lichtfarbe neutralweiß, ähnlichste Farbtemperatur (CCT) 4000 K, allgemeiner Farbwiedergabeindex (CRI) Ra > 80. Farborttoleranz (initial MacAdam) = 3 SDCM. Mittlere Bemessungslebensdauer L80 (tq 25 °C) = 50.000 h. Die Lichtquelle ist entsprechend der Ökodesign-Anforderungen (VO (EU) 2019/2020) austauschbar. Leuchtenkörper aus Stahlblech. Oberfläche weiß beschichtet (ähnlich RAL 9016). Maße (L x B): 1127 mm x 160 mm, Leuchtenhöhe 48 mm. Schutzklasse (EN 61140): I, Schutzart (DIN EN 60529): IP20, Stoßfestigkeitsgrad nach IEC 62262: IK03, Prüftemperatur Glühdrahttest gemäß IEC 60695-2-11: 650 °C. Zulässige Umgebungstemperatur (ta): 25 °C . Gewicht: 4,0 kg. Mit elektronischem Betriebsgerät, schaltbar. Das Betriebsgerät ist entsprechend der Ökodesign-Anforderungen (VO (EU) 2019/2020) austauschbar. Das Produkt erfüllt die grundlegenden Anforderungen der anwendbaren EU-Richtlinien und des Produktsicherheitsgesetzes und trägt die CE-Kennzeichnung. Zusätzlich ist die Leuchte durch eine unabhängige Prüfstelle ENEC-zertifiziert. Leuchte 10 Jahre, Ersatzteile (LED-Modul, Betriebsgerät, optisches System) 15 Jahre nach

Angeb. Fabrikat '..................................................' vom Bieter einzutragen

liefern und betriebsfertig montieren.
Menge: 9,000 St

**5.2 Rechteckige LED-Deckenanbauleuchte 1200 mm dimmbar**
Rechteckige LED-Deckenanbauleuchte dimmbar
mit vollflächiger, randloser PMMA-Abdeckung.Anbauleuchte für die Deckenmontage in Innenräumen. Mit symmetrisch begrenzt breit strahlender Lichtstärkeverteilung.Lichtstärkeverteilung: direkt
- PMMA-Abdeckung Blendungsbewertung nach UGR-Einstufung (EN 12464-1) < 19.Bildschirmgerecht gemäß EN 12464-1 durch begrenzte Leuchtdichten L = 3000 cd/m2 für Ausstrahlungswinkel oberhalb 65° rundum.Leuchtenkörper aus Stahlblech.Farbe Leuchtenkörper: weiß (ähnlich RAL 9016)Montageort: Decke ohne Einbauöffnung
Mit elektronischem Betriebsgerät, digital dimmbar (DALI)DALI-2-Standard (EN 62386)Betriebsgerät gemäß Ökodesign-Anforderungen austauschbar.Touch-Dim fähigMittlere Bemessungslebensdauer L80 (tq 25 °C) = 50.000 h.Lichtquelle gemäß Ökodesign-Anforderungen austauschbar.Leuchtenlichtstrom und Lichtfarbe fest eingestellt.Bemessungslichtstrom 3400 lm,Bemessungsleistung 28 W,maximale Leuchten-Lichtausbeute 121 lm/W.Leistungsfaktor ? > 0,95,Farbwiedergabeindex: Ra > 80Lichtfarbe: warmweißFarbtemperatur: 3000 KFarborttoleranz (initial MacAdam) = 3 SDCMMaße (L x B): 1127 mm x 160 mm, Leuchtenhöhe 48 mm.Schutzklasse (DIN EN 61140): ISchutzart (DIN EN 60529): IP20Prüftemperatur Glühdrahttest gemäß IEC 60695-2-11: 650 °C; Gewicht: 4.0 kg.ENEC zertifiziertLeuchte 10 Jahre, Ersatzteile (LED-Modul, Betriebsgerät, optisches System) 15 Jahre nach Rechnungsdatum unter Vorbehalt vertretbarer Änderungen, die dem Fortschritt dienen, verfügbar.
Menge: 10,000 St

**5.3 Rechteckige LED-Deckenanbauleuchte 1200 mm**
Rechteckige LED-Deckenanbauleuchte
mit vollflächiger, randloser PMMA-Abdeckung.Anbauleuchte für die Deckenmontage in Innenräumen. Mit symmetrisch begrenzt breit strahlender Lichtstärkeverteilung.Lichtstärkeverteilung: direkt
- PMMA-Abdeckung Blendungsbewertung nach UGR-Einstufung (EN 12464-1) < 19.Bildschirmgerecht gemäß EN 12464-1 durch begrenzte Leuchtdichten L = 3000 cd/m2 für Ausstrahlungswinkel oberhalb 65° rundum.Leuchtenkörper aus Stahlblech.Farbe Leuchtenkörper: weiß (ähnlich RAL 9016)Montageort: Decke ohne Einbauöffnung
Mit elektronischem Betriebsgerät, digital dimmbar (DALI)DALI-2-Standard (EN 62386)Betriebsgerät gemäß Ökodesign-Anforderungen austauschbar.Touch-Dim fähigMittlere Bemessungslebensdauer L80 (tq 25 °C) = 50.000 h.Lichtquelle gemäß Ökodesign-Anforderungen austauschbar.Leuchtenlichtstrom und Lichtfarbe fest eingestellt.Bemessungslichtstrom 3400 lm,Bemessungsleistung 28 W,maximale Leuchten-Lichtausbeute 121 lm/W.Leistungsfaktor ? > 0,95,Farbwiedergabeindex: Ra > 80Lichtfarbe: warmweißFarbtemperatur: 3000 KFarborttoleranz (initial MacAdam) = 3 SDCMMaße (L x B): 1127 mm x 160 mm, Leuchtenhöhe 48 mm.Schutzklasse (DIN EN 61140): ISchutzart (DIN EN 60529): IP20Prüftemperatur Glühdrahttest gemäß IEC 60695-2-11: 650 °C; Gewicht: 4.0 kg.ENEC zertifiziertLeuchte 10 Jahre, Ersatzteile (LED-Modul, Betriebsgerät, optisches System) 15 Jahre nach Rechnungsdatum unter Vorbehalt vertretbarer Änderungen, die dem Fortschritt dienen, verfügbar.
Menge: 20,000 St

**5.4 Feuchtraumleuchte / Universalleuchte 1500mm IP 66**
Feuchtraumleuchte / Universalleuchte
Anbauleuchte für Feuchträume und überdachte Außenbereiche.
Für Decken- und Wand- sowie abgehängte Montage. Die Wandmontage kann horizontal oder vertikal erfolgen.
Mit Durchgangsverdrahtung 3 x 1,5 mm2.
Mit begrenzter Oberflächentemperatur (DIN EN 60598-2-24, D-Kennung).
Mit lambertscher Lichtstärkeverteilung.
Lichtstärkeverteilung: direkt
Material Reflektor: PC-Abdeckung
Leuchtenkörper aus einem einteiligen PC-Extrusionsprofil. PC-Endkappen mit UV-Schutz.
Farbe Leuchtenkörper: grau (ähnlich RAL 7035)
Montageort: Decke ohne Einbauöffnung, Wand ohne Einbauöffnung, Outdoor Wand überdacht, Outdoor Decke ohne Einbauöffnung
Mit elektronischem Betriebsgerät, schaltbar
Geeignet für 230V/DC Gleichspannung
Mittlere Bemessungslebensdauer L80 (tq 25 °C) = 50.000 h.
Leuchtenlichtstrom und Lichtfarbe fest eingestellt.
Bemessungslichtstrom 6400 lm,
Bemessungsleistung 51 W,
maximale Leuchten-Lichtausbeute 125 lm/W.
Leistungsfaktor: > 0,95,
Farbwiedergabeindex: Ra > 80
Lichtfarbe: neutralweiß
Farbtemperatur: 4000 K
Farborttoleranz (initial MacAdam) = 3 SDCM
Maße (L x B): 1541 mm x 76 mm, Leuchtenhöhe 67 mm.
Schutzklasse (DIN EN 61140): I
Schutzart (DIN EN 60529): IP66
Schutzart raumseitig: IP66
Prüftemperatur Glühdrahttest gemäß IEC 60695-2-11: 850 °C;
Gewicht: 2.0 kg.

liefern und betriebsfertig montieren
Menge: 20,000 St

**5.5 Feuchtraumleuchte / Universalleuchte 1200mm IP 66**
Feuchtraumleuchte / Universalleuchte 1200 mm
Anbauleuchte für Feuchträume und überdachte Außenbereiche.Für Decken- und Wand- sowie abgehängte Montage. Die Wandmontage kann horizontal oder vertikal erfolgen. Diebstahlsichere Montage mittels separat zu bestellender. Mit begrenzter Oberflächentemperatur (DIN EN 60598-2-24, D-Kennung).Mit lambertscher Lichtstärkeverteilung.Lichtstärkeverteilung: direktMaterial Reflektor: PC-AbdeckungLeuchtenkörper aus einem einteiligen PC-Extrusionsprofil. PC-Endkappen mit UV-Schutz.Farbe Leuchtenkörper: grau (ähnlich RAL 7035)Montageort: Decke ohne Einbauöffnung, Wand ohne Einbauöffnung, Outdoor Wand überdacht, Outdoor Decke ohne Einbauöffnung Mit elektronischem Betriebsgerät, Mittlere Bemessungslebensdauer L80 (tq 25 °C) = 50.000 h.Leuchtenlichtstrom und Lichtfarbe fest eingestellt.Bemessungslichtstrom 4000 lm,Bemessungsleistung 29.6 W,maximale Leuchten-Lichtausbeute 135 lm/W.Leistungsfaktor: > 0,95,Farbwiedergabeindex: Ra > 80Lichtfarbe: neutralweißFarbtemperatur: 4000 K Farborttoleranz (initial MacAdam) = 3 SDCMMaße (L x B): 1213 mm x 76 mm, Leuchtenhöhe 67 mm.Schutzklasse (DIN EN 61140): ISchutzart (DIN EN 60529): IP66Schutzart raumseitig: IP66Prüftemperatur Glühdrahttest gemäß IEC 60695-2-11: 850 °C; Gewicht: 1.5 kg.

liefern und betriebsfertig montieren
Menge: 24,000 St

**5.6 Feuchtraumleuchte / Universalleuchte 1500mm mind. IP 44**
Feuchtraumleuchte / Universalleuchte
Leitungseinführung von oben
Anbauleuchte für Feuchträume und überdachte Außenbereiche.
Für Decken- und Wand- sowie abgehängte Montage. Die Wandmontage kann horizontal oder vertikal erfolgen.
Mit Durchgangsverdrahtung 3 x 1,5 mm2.
Mit begrenzter Oberflächentemperatur (DIN EN 60598-2-24, D-Kennung).
Mit lambertscher Lichtstärkeverteilung.
Lichtstärkeverteilung: direkt
Material Reflektor: PC-Abdeckung
Leuchtenkörper aus einem einteiligen PC-Extrusionsprofil. PC-Endkappen mit UV-Schutz.
Farbe Leuchtenkörper: grau (ähnlich RAL 7035)
Montageort: Decke ohne Einbauöffnung, Wand ohne Einbauöffnung, Outdoor Wand überdacht, Outdoor Decke ohne Einbauöffnung
Mit elektronischem Betriebsgerät, schaltbar
Geeignet für 230V/DC Gleichspannung
Mittlere Bemessungslebensdauer L80 (tq 25 °C) = 50.000 h.
Leuchtenlichtstrom und Lichtfarbe fest eingestellt.
Bemessungslichtstrom 6000 lm,
Bemessungsleistung 45 W,
maximale Leuchten-Lichtausbeute 125 lm/W.
Leistungsfaktor: > 0,90,
Farbwiedergabeindex: Ra > 80
Lichtfarbe: warmweiß
Farbtemperatur: 3000 K
Farborttoleranz (initial MacAdam) = 3 SDCM
Maße (L x B): 1541 mm x 76 mm, Leuchtenhöhe 57 mm.
Schutzklasse (DIN EN 61140): I
Schutzart (DIN EN 60529): IP44
Schutzart raumseitig: IP44
Prüftemperatur Glühdrahttest gemäß IEC 60695-2-11: 850 °C;
Gewicht: 2.0 kg.

liefern und betriebsfertig montieren
Menge: 36,000 St

**5.7 Sehr flaches LED Einbau-Downlight. IP 54**
Sehr flaches LED Einbau-Downlight. IP 54
Gehäuse Aluminium-Druckguss. Lightguide und Diffusor aus vergilbungsfreiem PMMA opal matt. Geeignet für direkte Abdeckung mit Wärmedämmungsmaterial.
Deckenbefestigung mit Federsystem.
Einbautiefe abhängig von Deckenstärke. Inklusive Betriebsgerät extern über Steckverbindung, Verbindungsleitung 250 mm. Anbaugehäuse als Zubehör für alle Größen. Durchgangsverdrahtungsbox (5-polig) inklusive.

Lieferbare Farbe: weiß
Durchmesser D:190 mm
Höhe H: max 5 mm
Einbaudurchmesser DA:170 mm
Deckenstärke S:1-20 mm
Einbauhöhe HE:27-53 mm
Gewicht: 370 g
Leuchtmittel: LED
Farbtemperatur: 3000K
Farbwiedergabeindex Ra:80
Farbtoleranz (MacAdam):4 SDCM
Lebensdauer: 50000 h (L70/B10)
Bemessungsleistung: 7.7 W
Bemessungsleuchtenlichtstrom: 780 lm
Blendungsbewertungsindex UGR (4H 8H) 1:26.4
Farbtemperatur: 3000 K
Leuchtenlichtausbeute: 102 lm/W
Lichtaustritt: direkt
Lichtverteilung: symmetrisch
Betriebsgerät: Konverter
Spannung: 220 - 240 V / 50 - 60 Hz
Leistungsfaktor: 0.5
Schutzklasse: II
Einschaltstrom / Einschaltzeit: 7 A / 260 µs
Schutzart: IP 54
Umgebungstemperatur kombiniert:-20 °C  + 35 °C
Schlagschutz: IK06 (Schlagschutz 1 Joule)
Glühdrahtprüfung: 650°C - 30 Sekunden
Sicherheitszeichen: F-Zeichen
Sonstige Zeichen: WEEE-Zeichen
liefern und betriebsfertig montieren

Angeb. Hersteller '..................................................' vom Bieter einzutragen

Angeb. Typ/Fabrikat '..................................................' vom Bieter einzutragen
Menge: 6,000 St

**5.8 Flexibles quadratisches Anbau-Downlight. IP 40**
Flexibles quadratisches Anbau-Downlight mit Multi-Funktionen. Gehäuse Aluminium-Druckguss pulverbeschichtet. Diffusor aus vergilbungsfreiem Kunststoff (PMMA) mikroprismatisch. LED Backlight-Technologie für eine homogene Ausleuchtung der gesamten lichtabgebenden Fläche. MultiColour: Farbtemperatur 3000 K oder 4000 K mit Schaltelement individuell einstellbar. Werkseitig auf 4000 K eingestellt. MultiLumen: Einstellbarkeit des Leuchtenlichtstroms in 4 Stufen. Werkseitig auf Stufe 2 voreingestellt. Geeignet für Deckenanbau, Wandanbau. Für Durchgangsverdrahtung mit separat erhältlichem Zubehör geeignet.  Durchgangsverdrahtungsbox (5-polig) als Zubehör erhältlich.

Farbe: weiß
Länge: 310 mm
Breite: 310 mm
Höhe: 70 mm
Gewicht: 2.05 kg
Lichtquelle: LED
Sockel: ohne Sockel
Farbtemperatur: 3000K, 4000K
Farbwiedergabeindex: 80
Farbtoleranz (McAdam): 3 SDCM
Lebensdauer: 100000 h (L80/B50)
Bemessungsleistung: 12 W
Bemessungsleuchtenlichtstrom: 1500 lm
Ausstrahlwinkel Down: 91°
Blendungsbewertungsindex RUG (4H 8H): 19.8
Systemeffizienz: 125 lm/W
Bemessungsleistung 2: 16 W
Bemessungsleuchtenlichtstrom 2: 1950 lm
Ausstrahlwinkel Down 2: 91°
Blendungsbewertungsindex RUG (4H 8H) 2: 20.8
Leuchtenlichtausbeute 2: 122 lm/W
Bemessungsleistung 3: 20 W
Bemessungsleuchtenlichtstrom 3: 2400 lm
Ausstrahlwinkel Down 3: 91°
Blendungsbewertungsindex RUG (4H 8H) 3: 21.5
Leuchtenlichtausbeute 3: 120 lm/W
Bemessungsleistung 4: 23 W
Bemessungsleuchtenlichtstrom 4: 2800 lm
Ausstrahlwinkel Down 4: 91°
Blendungsbewertungsindex RUG (4H 8H) 4: 22
Leuchtenlichtausbeute 4: 122 lm/W
Lichtaustritt: direkt
Lichtverteilung: symmetrisch
Betriebsgerät: Konstantstrom-Versorgung
Spannung: 220 - 240 V / 50 Hz, 60 Hz
Leistungsfaktor: 0.9
Schutzklasse: II
Leuchten an Sicherung B10A: 35
Leuchten an Sicherung B16A: 56
Leuchten an Sicherung C10A: 40
Leuchten an Sicherung C16A: 64
Einschaltstrom / Einschaltzeit: 14 A / 166 µs
Rippelstrom / Flicker: 3 %
Schutzart: IP 40
Umgebungstemperatur: -20 °C bis + 35 °C
Schlagschutz: IK03
Glühdrahtprüfung: 650 °C
Konformitätszeichen: CE, EAC

vom Bieter einzutragen:
angeb. Hersteller: '.........'

angeb. Typ/Fabrikat: '.........'
Menge: 12,000 St

**5.9 Außenleuche mit Sensor**
Dekorative Anbauleuchte für den Außenbereich. Armatur und Gehäuse aus korrosionsbeständigem Aluminium-Druckguss, seewasserbeständig pulverbeschichtet. Serienmäßig mit Membranventil zur Kondenswasservermeidung. Klares Kristallglas, innen lackiert, mit Montagefixierung.  Befestigung außerhalb des gedichteten Bereiches mit Bohrungstoleranzausgleich. Werkzeuglose Montage mittels einfacher Federbefestigung. Mit integriertem Bewegungsmelder. Netzanschluss 2 x 3 x 1,5 mm². Zweite Kabeleinführung zur Netzweiterleitung.

Farbe: anthrazit metallic (DB703)
Länge: 257 mm
Breite: 257 mm
Höhe: 81 mm
Gewicht: 1.9 kg
Lichtquelle: LED tauschbar
Sockel: ohne Sockel
Farbtemperatur: 3000K
Farbwiedergabeindex: 83
Farbtoleranz (McAdam): 3 SDCM
Lebensdauer: 50000 h (L80/B10)
Bemessungsleistung: 12 W
Bemessungsleuchtenlichtstrom: 700 lm
Ausstrahlwinkel Down: 128°
Ausstrahlwinkel Up: 180°
Systemeffizienz: 58 lm/W
Lichtaustritt: direkt
Lichtverteilung: symmetrisch
Betriebsgerät: Konstantstrom-Versorgung
Spannung: 220 - 240 V / 50 - 60 Hz
Schutzklasse: I
Leuchten an Sicherung B10A: 127
Leuchten an Sicherung B16A: 203
Leuchten an Sicherung C10A: 127
Leuchten an Sicherung C16A: 203
Einschaltstrom / Einschaltzeit: 0.1 A / 10000 µs
Schutzart: IP 65
Umgebungstemperatur: -20 °C bis + 41 °C
Schlagschutz: IK05
Glühdrahtprüfung: 960°C - 30 Sekunden
Konformitätszeichen: CE, EAC
Menge: 20,000 St

### Titel 6 KG 445 Beleuchtungsanlagen SIBE

*Hinweis: Sicherheitsbeleuchtung*

*Hinweis: Vorbemerkungen Notbeleuchtung*
Vorbemerkungen Notbeleuchtung

Das Gebäude ist mit einer batteriegestützten Sicherheitsbeleuchtung nach DIN VDE 0100-560, DIN EN 50172, V DIN V VDE 0108-100, EN 50171, ASR A2.3, ASR A3.4/3 und DIN EN 1838 auszurüsten.

Für die Umsetzung sind dezentrale Notlichtsysteme vorgesehen. Diese dezentralen Notlichtsysteme müssen für den Anschluss und die Steuerung von Sicherheitsleuchten, statischen und dynamischen Rettungszeichenleuchten ohne eine zusätzliche Datenleitung geeignet sein.

Das dezentrale Notlichtsystem muss eine Einzel-LED-Überwachung serienmäßig intergiert haben. Diese erfolgt aus Sicherheitsgründen durch eine Strom- und Spannungsmessung innerhalb jeder einzelnen Leuchte. Das dezentrale Notlichtsystem muss die angeschlossenen Leuchten automatisch und regelmäßig gem. DIN EN 50172 und DIN V VDE V 0108-100 prüfen. Die Ergebnisse sind automatisch im papierlosen Prüfbuch innerhalb des Steuergerätes zu dokumentieren.

Zur Vereinfachung und Übersichtlichkeit der Installation, zur Kostenreduzierung und zur Minderung der Brandlasten muss das Notlichtsystem den Mischbetrieb von Leuchten an einem Stromkreis serienmäßig unterstützen. Dies beinhaltet die freie Zuordnung der Betriebsarten der Leuchten innerhalb eines Stromkreises gem. DIN V VDE V 0108-100 und DIN VDE 0100-560 für Dauerschaltung, Bereitschaftsschaltung sowie geschaltetes Dauerlicht. Die Betriebsart geschaltetes Dauerlicht ist nur bei nachweislich galvanischer Trennung zwischen den Spannungspotentialen zulässig. Über die Funktionssicherheit ist der Nachweis eines unabhängigen Sachverständigen zu erbringen.

Bei Bereitschaftsschaltung ist in den Unterverteilern der Allgemeinbeleuchtung die Netzspannung der Beleuchtungsstromkreise der Flucht- und Rettungswege gem. DIN EN 50172 zu überwachen. Sofern noch das Netz am Hauptverteiler der Sicherheitsbeleuchtung vorhanden ist, muss gewährleistet sein, dass eine Umschaltung der Sicherheitsbeleuchtung auf Batteriebetrieb nicht erfolgt. Die Bereitschaftsleuchten müssen über das vorhandene Netz betrieben werden.

Für die Steuerung der Sicherheitsleuchten dürfen keine kontaktbehafteten Umschaltweichen zum Einsatz kommen. Unterschiedliche Netze zur Versorgung der Sicherheitsleuchten sind nicht zulässig.

Eine eindeutige Kennzeichnung der Fluchtwege durch statische und dynamische Rettungszeichen und eine gleichmäßige Ausleuchtung der Fluchtwege nach den gültigen Richtlinien ist zu gewährleisten. Die Mindestbeleuchtungsstärke ist nach DIN EN 1838 und den aktuellen Arbeitsstättenregeln sowie eventuell baurechtlichen Vorgaben zu planen.

Sicherheits- und Rettungszeichenleuchten sind wie folgt anzuordnen:
-  Bei jeder Richtungsänderung des Fluchtweges
-  Bei jeder Kreuzung der Flure und Gänge
-  Nahe jeder im Notfall zu benutzenden Ausgangstür
-  Außerhalb und nahe jedes Notausganges bis zu einem sicheren Bereich
-  Nahe jeder Niveauänderung im Fluchtweg
-  Nahe Treppen
-  Nahe jeder Erste-Hilfe-Stelle
-  Nahe jeder Bandbekämpfungs- und Meldeeinrichtung
-  Nahe Fluchtgeräten für Menschen mit Behinderung
-  Nahe Schutzbereichen für Menschen mit Behinderung und nahe Rufanlagen sowie Alarmeinrichtungen in Toiletten für Menschen mit Behinderung
Langnachleuchtende Rettungszeichen sind gem. DIN EN 1838 für die Sicherheitsbeleuchtung nicht zulässig.

Vorbemerkungen dezentrales Notlichtsystem
Modulares dezentrales Notlichtsystem zur Versorgung von  statischen Rettungszeichen- und Sicherheitsleuchten gem. DIN EN 50171, DIN EN 62034 und BGV A3. Geeignet für Sicherheitsbeleuchtungsanlagen gem. DIN VDE 0100-560, DIN EN 50172, DIN V VDE 0108-100, ASR A2.3, AST A3.4/3 und DIN EN 1838.

Der im Notlichtsystem integrierte Mischbetrieb ermöglicht den gleichzeitigen Betrieb von Dauer-, geschalteten Dauer- und Bereitschaftsleuchten sowie dynamischen Rettungszeichenleuchten an einem Stromkreis. Die Überwachung der Rettungszeichen- und Sicherheitsleuchten mit vom Notlichtsystem unterstützten LED Betriebsgeräten erfolgt ohne zusätzliche Daten- und Steuerleitung.

Das dezentrale Notlichtsystem muss die Ansteuerung von dynamischen Rettungszeichenleuchten unterstützen, um gegebenenfalls Kompensationsmaßnahmen für Gebäudebereiche mit erhöhter Gefährdung oder für den Brandschutz umsetzen zu können. In der Steuerteilprogrammierung müssen jeder einzelnen, dynamischen Rettungszeichenleuchte mindestens 8 Steuereingänge zugewiesen werden können. Folgende Einstellungen sind je dynamischer Rettungszeichenleuchte notwendig: Pfeil unten/Pfeil oben, Pfeil rechts, Pfeil links, Kreuz (gesperrt), Piktogramm ein/aus und Blinkfunktion. Diese sind per logischer UND-Funktion verknüpft.

Die Stromkreise werden über berührungssichere 2,5mm² Federzugklemmen verdrahtet. Die Anschlussklemmen sind leicht über die standardmäßige Kabeleinführung von oben zu erreichen.

Controller mit TFT-Touch
Die Bedienung des frei programmierbaren dezentralen Notlichtsystems erfolgt über ein 3,5" großes TFT-Display mit Touchfunktion. Die farbige, grafische Darstellung der Informationen ermöglicht eine intuitive Bedienung per Fingerdruck. Im laufenden Betrieb kann zwischen den mitgelieferten Sprachen gewechselt werden.

Schnittstellen
Über die integrierte USB-Schnittstelle kann das Notlichtsystem komfortabel programmiert sowie die Konfiguration oder die Prüfbücher als Textdatei gesichert werden. Eine Aktualisierung der Systemsoftware muss über die USB-Schnittstelle möglich sein.

Über eine integrierte Netzwerkschnittstelle kann der Controller mit einer Konfigurationssoftware parametriert oder der Systemstatus bis auf Leuchtenebene mittels Webbrowser visualisiert werden. Ebenso muss die Möglichkeit bestehen, das dezentrale Notlichtsystem per Ethernetschnittstelle in eine übergeordnete Visualisierung für Notlichtsysteme einzubinden. Ein Anschluss für die Überwachung separater Phasenwächter mittels einer 24V-Stromschleife ist integriert. Bei Unterbrechung oder Kurzschluss (programmierbar) der Stromschleife müssen alle Leuchten in den Dauerlichtbetrieb schalten.

24V-Fernschaltschleife zur Blockierung der auf Dauerlicht programmierten Leuchten für Betriebsruhezeiten. Bei Unterbrechung oder Kurzschluss (programmierbar) der Schleife müssen die Leuchten eingeschaltet werden. Je nach Controllereinstellung wird nur das Dauerlicht oder Dauer- und Notlicht blockiert.

Meldekontakte
Es müssen fünf potentialfreie Meldekontakte vorhanden sein sowie eine 24V Versorgungsspannung zur Verfügung stehen. Drei Kontakte mit festen Meldungen nach DIN EN 50171 für Betrieb, Batteriebetrieb und Störung, zwei Kontakte frei als Öffner oder Schließer auf verschiedene Ereignisse programmierbar. Die Meldungen können je Kontakt mittels ODER-Funktion verknüpft werden.

Bustopologie
Die Systemkomponenten müssen vom TFT-Touch-Controller über ein eigenes, unabhängiges BUS System gesteuert und überwacht werden. Extern müssen über eine dreiadrige Busleitung weitere Komponenten wie busfähige Dreiphasenüberwachungen oder Lichtschalterabfragemodule angebunden werden können. Die Bustopologie kann strang- oder sternförmig aufgebaut werden. Für den Betrieb sind weder geschirmte Leitungen noch Abschlusswiderstände notwendig.

Es muss die Möglichkeit bestehen, das Notlichtsystem über einen weiteren BUS an eine zentrale Überwachung wie BUS-Meldetableau oder einen PC oder Laptop mit komfortabler Bedien-, Programmier- und Steuersoftware anzuschließen.

Ladetechnik
Das Ladeverfahren der Ladetechnik muss mikroprozessorgesteuert und temperaturabhängig für die eingesetzten, verschlossenen, wartungsarmen Bleibatterien erfolgen. Defekte Batterieblöcke und unterbrochene Batteriekreise müssen im Normalbetrieb erkannt und gemeldet werden.

Batterieüberwachung
Das serienmäßig integrierte Batterieüberwachungssystem zur Einzelblocküberwachung muss die Forderungen der E DIN EN 50171:2013-07 erfüllen. Eine Spannungsüberwachung jedes einzelnen Batterieblocks sowie eine Temperaturüberwachung des Batterieraumes mit täglicher Aufzeichnung der Daten und direkter Anbindung an den Controller des Notlichtsystems zur Steuerung der Ladetechnik muss möglich sein. Aufgezeichnete Daten müssen mittels PC-Software ausgewertet werden können, um einen frühzeitigen Defekt eines Batterieblocks zu erkennen.

24V DC-Ersatzstromversorgung
Für den Notstrombetrieb ist ein Batteriesatz mit wartungsarmen, verschlossenen OGiV-Blockbatterien einzusetzen, der für die entsprechend notwendige Nennbetriebsdauer von 1h bzw. 3h oder 8h dimensioniert ist.

Stromkreiseinschübe
Das dezentrale System ist mit optionalen Stromkreiseinschubkarten für dynamische Rettungszeichenleuchten, sowie für statische Rettungszeichen- und Sicherheitsleuchten mit 24V Versorgungsspannung nachträglich erweiterbar.
Die leicht zugänglichen Sicherungen in der Frontplatte werden ständig überwacht. Je Stromkreis signalisieren LEDs, ob Ausgangsspannung oder Störungen im Stromkreis vorliegen. Außerdem muss eine erkannte Überlastung der Stromkreise durch die LEDs deutlich signalisiert werden.

Externe Lichtschalterabfragemodule
Zum gemeinsamen Schalten von Sicherheits- und Allgemeinleuchten können mehrere Lichtschalterabfragemodule in die Unterverteilungen der Allgemeinbeleuchtung eingebaut werden. Die eindeutige Adressierung der Module erfolgt mittels Drehschalter. Eine optionale Invertierung der Schalteingangsauswertung erfolgt für jede Schaltzuweisung im Stromkreis in der Steuerteilprogrammierung - es ist kein separates Modul notwendig. Je Modul kann im Steuerteil ein Zielort hinterlegt werden. Anschluss und Spannungsversorgung erfolgen über den dreiadrigen Gerätebus. Die Gehäuse sind zur Montage auf DIN-Montageschiene vorgesehen.

Das Eingangsmodul mit 8 Eingängen gibt es in Ausführungen für 230V und 24V Eingangsspannung. Serienmäßig ist eine Phasenwächterfunktion mit BUS-Funktion integriert, welche optional zugeschaltet wird. Mittels der zusätzlichen Kontakte können drei Phasen der Unterverteilung überwacht werden - alle Schaltereingänge bleiben auch bei Einsatz des Phasenwächters nutzbar. Die Ansprechschwellen der Dreiphasenüberwachung entsprechen der DIN EN 60598-2-22 mit 0,85xUNenn.
Für beengte Verhältnisse in Unterverteilungen kann ein Lichtschalterabfragemodul mit drei Eingängen ohne Phasenwächterfunktion für Hutschienenmontage eingesetzt werden. Die Breite darf max. 1 TE betragen.

Externe Phasenüberwachungsmodule
BUS-gesteuertes Dreiphasenüberwachungsmodul für die Überwachung des Unterverteilers der Allgemeinbeleuchtung zum Anschluss an den internen Gerätebus. 2 potentialfreie Störmeldekontakte sind auf dem Modul zum Einbinden in die Stromschleife des Notlichtgerätes vorhanden. Gehäuse zur Montage auf Hutprofilschiene. Die Ansprechschwellen entsprechen der DIN EN 60598-2-22 mit 0,85xUNenn. 3 LEDs signalisieren den Zustand jeder einzelnen Phase. Am Modul einstellbare Rückschaltzeit nach Netzwiederkehr der überwachten Spannungsversorgung. Eine eindeutige Adressierung erfolgt über die integrierten Adressschalter.

Zu jedem Modul kann ein Zielort in der Steuerteilprogrammierung hinterlegt werden. Der Ausfall einer Phase wird im Klartext mit Zielortangabe am Steuerteil angezeigt. Bei einer Übertragungsstörung oder Ausfall der Dreiphasenüberwachung muss das Notlichtsystem alle angeschlossenen Rettungs- und Sicherheitsleuchten in Dauerlicht schalten.

Externe Überwachung - Webvisualisierung
Serienmäßig integrierte Webvisualisierung für einen handelsüblichen Webbrowser per LAN (lokales Ethernet) oder WAN (Internet). Der Zugriff auf die Netzwerkschnittstelle muss bauseits durch die IT-Abteilung freigegeben und eingerichtet werden. Die Webseiten sind mit der HTML Version 5.0 erstellt und können somit per PC oder mobilem Client (Smartphone, PDA) angezeigt werden. Ein paralleler Zugriff von mehreren Clients muss gleichzeitig möglich sein.
Informationen des Gerätezustandes müssen bis zur einzelnen Leuchte inkl. selbst gewählter Zielortanzeige abgerufen werden können. Der Benutzer muss in der Lage sein, über die Weboberfläche einen Funktionstest zu starten, das Notlichtsystem zu blockieren oder frei zu geben, sich das Prüfbuch und eine Auflistung der gerade anliegenden Störungen anzeigen zu lassen und diese auch per Webbrowser ausdrucken zu können.
Eine Statusbenachrichtigung der Benutzer über einen integrierten Email-Client muss standardmäßig im Webmodul integriert sein.

Externe Überwachung - Meldetableau
Das System muss optional mittels eines busfähigen Meldetableaus über einen dreiadrigen, nicht-geschirmten Datenbus überwacht werden können. Die Anzeige der Systemzustände bis auf Leuchtenebene mit Klartextangabe der gestörten Leuchte muss vorhanden sein. Automatischer Funktionstest zum gleichzeitigen Einschalten aller angeschlossenen Systeme muss im Meldetableau programmiert werden können.

Integrierte Meldekontakte für Betrieb, Batteriebetrieb, Störung und optionaler Ausgang zur Meldung des Gesamtstatus aller angeschlossenen Systeme sind Pflicht. Standardmäßig integrierter Fernschaltereingang mit optionaler Überprüfung auf Kurzschluss zum Blockieren der Systeme in Betriebsruhezeiten.

Externe Überwachung - PC-Visualisierung
Das System muss mittels optionaler PC-Überwachungssoftware per dreiadrigem Bus oder über Netzwerkverbindung überwacht und visualisiert werden können. Statusänderungen müssen in einem zentralen Prüfbuch für alle Notlichtsysteme protokolliert werden. Frei programmierbare Testzeiten für Funktions- und Betriebsdauertest müssen zentral von der Überwachungssoftware ausgeführt werden können.

Rettungszeichen- und Sicherheitsleuchten
Es dürfen nur Rettungszeichen- und Sicherheitsleuchten eingesetzt und angeschlossen werden, die der DIN EN 60598-1, DIN EN 60598-2-22 und der DIN 4844 entsprechen. Die eingesetzten Betriebsgeräte müssen für den Betrieb an Anlagen gem. EN 50171 geeignet sein und der DIN EN 61347-1, DIN EN61347-2-3 entsprechen.
Die Betriebsgeräte müssen den einschlägigen Normen, wie z.B. der DIN EN 60598-2-22, DIN EN 60929, DIN EN 61347-2-3 (inkl. Anhang J), DIN EN 61000-3-2, DIN EN 61547 und DIN EN 55015 entsprechen. Die Konfiguration des LED-Betriebsgerätes erfolgt über das Steuerteil des Notlichtgerätes. Mittels der individuellen Adresse des Betriebsgerätes muss keine Adressierung mehr am Betriebsgerät erfolgen.
Aus Sicherheitsgründen wird ein Schalten zwischen zwei unterschiedlichen Netzen durch Umschaltweichen/Umschaltkonverter nach der zweipoligen Stromkreisabsicherung an den Leuchten nicht zugelassen. Die Versorgung der Leuchten in den Endstromkreisen muß immer aus dem Netz der Sicherheitsbeleuchtung erfolgen.

Kundenservice
Für das angebotene Fabrikat muss der Gerätehersteller oder Lieferant einen eigenen, deutschlandweiten, flächendeckenden Kundenservice anbieten.

Die Ersatzteilverfügbarkeit für Gerätekomponenten muss mindestens 10 Jahre betragen, für Leuchten und Leuchtenbetriebsgeräte mindestens 6 Jahre.

Der Inhalt des Leistungsverzeichnisses ist in allen Punkten zu beachten! Abweichungen sind detailliert zu beschreiben und in schriftlicher Form dem Angebot beizufügen.

**6.1 SIBE-Zentrale 8 Stromkreise 48ah 24V**
Vollüberwachtes Notlichtsystem - POWER - 24Ah zum Anschluss von dynamischen und statischen Rettungszeichen- und Sicherheitsleuchten mit Einzelleuchtenüberwachung gem. DIN EN 50171, DIN EN 62034 und BGV A3.
Geeignet für Sicherheitsbeleuchtungsanlagen gem. DIN VDE 0100-560, DIN EN 50172 und DIN V VDE V 0108-100.

Das Notlichtsystem muss in der maximalen Ausbaustufe mit 8 Ausgangsstromkreisen in 24V-SELV-Technik (Schutzklasse III) bestückt sein. Dieser modulare Aufbau erfolgt durch den Einsatz von Einschüben mit je 2 Stromkreisen je 3A max. Belastung. Pro Stromkreis können max. 20 LED-Systemleuchten 24V überwacht werden. Die Adressierung erfolgt über fest programmierte individuelle Adressen, welche der Leuchtenadresse im Stromkreis zugewiesen werden. Die Überwachung der Leuchten erfolgt über die 24V-Versorgungsleitung. Eine zusätzliche Datenleitung ist nicht zulässig.

Es ist zwingend notwendig, dass das Notlichtsystem die LED-Fehlerarten Kurzschluss oder Unterbrechung in der einzelnen Leuchte erkennt und so der Ausfall einer einzelnen LED gemeldet wird.

Die Zuordnung der Schaltungsart jeder angeschlossenen Leuchte erfolgt über das Steuerteil ohne manuellen Eingriff an der Leuchte. Jede angeschlossene Leuchte kann einzeln gedimmt, geschaltet oder als Begehbeleuchtung mit festem Beleuchtungswert für den Netzbetrieb eingesetzt werden.

Ebenfalls muss die Zentralentechnik  die Ansteuerung von dynamischen Rettungszeichenleuchten standardmäßig unterstützen. Jeder einzelnen dynamischen Rettungszeichenleuchte können bis zu 8 Steuereingänge zugewiesen werden. Folgende Einstellungen werden unterstützt und können kombiniert werden: Pfeil unten oder Pfeil oben, Pfeil rechts, Pfeil links, Kreuz (gesperrt), Piktogramm ein/aus und Blinkfunktion. Eine spätere Nachrüstmöglichkeit für dynamische Rettungszeichenleuchten ist gefordert.

3,5" TFT-Controller mit moderner, intuitiver Touchbedienung, integriertem USB- und Netzwerkanschluss, sowie einem optionalen BUS-Erweiterungsplatz. Der mikroprozessorgesteuerte Controller initiiert die automatischen Prüfungen und speichert die Ergebnisse auf einem nicht-flüchtigen Speichermedium. Eine Hinterlegung von Zielortangaben im Klartext (max. 32 Zeichen) sind für Gerät, Stromkreis und Leuchten möglich und werden im Fehlerfall zur einfacheren Störungslokalisierung mit angezeigt. Zum Schutz gegen unbefugten Zugriff ist die Bedienung des Steuerteils passwortgeschützt.

Alle nach DIN EN 50171 geforderten Informationen werden im Hauptbild angezeigt. Dazu zählen Betriebsstatus des Notlichtsystems, Batteriespannung, Batterielade- oder -entladestrom, Batteriekapazität. Zu jeder einzelnen Leuchte kann der Zustand am Display abgerufen werden. Weiterhin werden Informationen zum Netzausfall UV, Tiefentladeschutz, Handrückschaltung, nachlaufendem Notlicht oder der Status der externen Module angezeigt.

Die nach DIN EN 62034 geforderten Tests sind integriert und können individuell angepasst werden. Das Notlichtsystem führt diese nach dem vorgegebenen Intervall aus und speichert die Ergebnisse im integrierten Prüfbuch mit einem Fassungsvermögen von mehr als 2.000 Einträgen. Die Ergebnisse des Batterie-Überwachungssystems mit Einzelblocküberwachung werden in einem separaten Prüfbuch gespeichert.

Durch die im Controller hinterlegten und vom Errichter selbst erstellten Zielorte (max. 32 Zeichen) für Stromkreise und Leuchten sowie der externen Module ist eine genaue Störungslokalisierung möglich.

Serienmäßig ist eine integrierte Webvisualisierung zur Anzeige des Gerätezustandes bis auf Leuchtenebene mittels handelsüblichem Webbrowser im Steuerteil enthalten. Funktionen zur Prüfung des Systems, wie Funktionstest oder das Blockieren in Betriebsruhezeiten, müssen über die passwortgeschützte Oberfläche möglich sein. Ebenfalls wird auf das Prüfbuch des Notlichtsystems zugegriffen und kann im Browser angezeigt und ausgedruckt werden. Mittels der integrierten Email-Funktion wird der Betreiber über den Zustand des Notlichtsystems jederzeit informiert. Der Zugriff auf die Weboberfläche muss per Passwort geschützt werden können.

Über eine enthaltene ModBUS/TCP-Schnittstelle müssen die Zustände des Notlichtsystems anderen Überwachungssystemen zur Verfügung gestellt werden können.

Eine Anschlussmöglichkeit einer  Überwachungssoftware muss standardmäßig per dreiadrigen RTG-Anschlussklemmen oder Netzwerkanbindung möglich sein.

Die Programmierung des Steuerteils und der angeschlossenen Leuchten inkl. Vergabe der Zielortbezeichnungen erfolgt mittels kostenlos mitgelieferter PC-Konfigurationssoftware oder mit der neuen kostenlosen App für iOS und Android per QR Code und Barcode. Ebenfalls muss die Schaltungsart der Leuchte am Steuerteil oder über die Software einstellbar sein.

Serienmäßig integriertes Relaisinterface zur potentialfreien Weiterleitung der drei nach DIN VDE 0100-560 und DIN EN 50171 geforderten Meldungen, sowie zwei optionale, frei programmierbare Kontakte. Ebenso integrierte 24V-Stromschleife zur Erkennung eines Netzausfalls von Unterverteilern der Allgemeinbeleuchtung und eine weitere Fernschaltschleife zum Blockieren des Notlichtsystems für Betriebsruhezeiten. Die Schleifen sind zwingend auf Unterbrechung und Kurzschluss zu überwachen.

Serienmäßig integriertes Lichtschalterabfragemodul  - 230V zum gemeinsamen Schalten von Sicherheits- und Allgemeinbeleuchtung mit 8 potentialfreien Eingängen 230V.

Zur funktionellen Erweiterung muss das Notlichtsystem den Anschluss weiterer Komponenten unterstützen. Als externe Komponenten gelten bis zu 31 Dreiphasenüberwachungen mit BUS-Anschluss und Meldung der ausgefallenen Phase am Steuerteil, max. 2 Lichtschalterabfragemodule mit 8 Eingängen in 230V oder 24V-Technik, sowie bis zu 8 Lichtschalterabfragemodule mit 3 Eingängen in 230V- oder 24V-Technik.

Für einen lautlosen Betrieb muss im Notlichtsystem ein Lüfter- und geräuschloser AC/DC-Wandler eingesetzt sein, montiert auf Hutmontagenschiene.

Mikroprozessorgesteuerte Ladetechnik/Ch.St. zur normkonformen Aufladung der Batterien. Das serienmäßig integrierte Batterieüberwachungssystem zur Einzelblocküberwachung muss die Forderungen der E DIN EN 50171:2013-07 erfüllen. Standardmäßig temperaturgeführte Ladung über den angeschlossen Temperatursensor. Serienmäßiges Batterieüberwachungssystem (BCS-System) mit Einzelblockmonitoring zur vorzeitigen Erkennung und Meldung defekter Batterieblöcke (inkl. PC-Auswertesoftware). Das BCS-System protokolliert täglich die geforderten Einzelblockwerte (Temperatur und Spannung); des Weiteren können auch diese Batterie relevanten Daten über die Datenschnittstelle ausgelesen werden.

Eingebaut im pulverbeschichtetem Wandschrank RAL 7015 (schiefergrau) mit integriertem Sichtfenster und Doppelbartschließung. Kabeleinführung von oben oder alternativ durch Gehäuserückwand, Schutzart IP 20, Schutzklasse I.

Inklusive zugehöriger, verschlossener und auslaufsicherer OGiV-Blockbatterie 24V / 24,0Ah
Die Nennbetriebsdauer ist abhängig von der angeschlossenen Leistung.
Die Batterien entsprechen der IEC 60896-21/-22.

Im Notlichtsystem eingebaut:

4 Stück 24V-Endstromkreisen je 3A belastbar, zum Anschluss von maximal 20 Stück 24V-Systemleuchten in Schutzklasse III je Stromkreis.
Leuchten der Sicherheitsbeleuchtung mit 230V Eingangsspannung sind in diesem Bauvorhaben nicht zugelassen.

Die Sicherheitsbeleuchtung ist ausgelegt für eine Nennbetriebsdauer von 3 Stunden

Nennspannung: 230 V ±10 % 50/60 Hz
Abmessungen: Länge x Breite x Höhe: 150 mm x 380 mm x 850 mm

Lieferung des kompletten Notlichtsystems, anschlussfertig auf eine zentrale Klemmleiste verdrahtet.

vom Bieter einzutragen:

angeb. Fabrikat: '.............................'

angeb. Typ: '..................................'

komplett liefern inkl. systembedingtem Zubehör und betriebsfertig montieren.
Menge: 2,000 St

**6.2 Spannungsüberwachung in Unterverteilungen**
Spannungsüberwachung in Unterverteilungen
DPÜ/B.2  3-Phasenüberwachung

BUS-fähige Dreiphasenüberwachung
zum Anschluss an den internen Gerätebus.
Zur Spannungsüberwachung von Unterverteilern der Allgemeinbeleuchtung.
Mit 2 potentialfreien Störmeldekontakten
Selektives Nachlaufendes Notlicht durch
Einstellbare Nachlaufzeit nach Netzwiederkehr

Folgende Merkmale sind einzuhalten:

- Gehäuse aus hochwertigem Thermoplast
- Verteiler-Normgehäuse zur Montage auf
  Hutprofilschiene
- Funkentstörung: gem. DIN EN 55015
- Zulässiger Temperaturbereich: -15°C bis +40°C
- Netzspannung: 230V / 400V AC  50/60 Hz
- Ansprechwert: 0,85 x UN
- 3 LEDs zur Anzeige der Netzspannung
- Detaillierte Phasenausfallanzeige mit Ortsangabe
  des UVA im Klartext
- Eindeutige Adressierung über Adressschalter

Incl. Nachlaufzeit für selektives nachlaufendes Notlicht mit folgenden Merkmalen:

- Rückschaltverzögerung der Störmeldekontakte
  nach Netzwiederkehr
- Rückmeldeverzögerung über den BUS nach
  Netzwiederkehr
- Einstellbare Nachlaufzeit 0 / 5 / 10 / 15 Minuten
- Blinken der LED der ausgefallenen Phase
  während der Nachlaufzeit
- Nachlaufzeit am Modul einstellbar

Abmessungen: H = 90, B = 36, T = 60 mm

komplett liefern inkl. systembedingtem Zubehör und betriebsfertig montieren.
Menge: 4,000 St

**6.3 MTB-UP - rund MTB Fernmeldetableau UP**
Fernmeldetableau UP
Ausführung gem. VDE 0108, T. 1 und VDE 0100. EMC nach EN 55015.

Eingebaut:
· LEDs für die Anzeige der Betriebszustände
· 1 Schlüsselschalter, wahlweise programmierbar:
· Dauerlicht:  EIN/AUS  oder
· Notlicht und Dauerlicht: EIN/AUS

Anzeige auch bei Netzausfall über eigene
Batterieversorgung.

Im Unterputzgehäuse, mit Edelstahl Frontblende

Typ:  Fernmeldetableau UP

vom Bieter einzutragen:

angeb. Fabrikat: '...............................'
angeb. Typ: '.................................'

komplett liefern inkl. systembedingtem Zubehör und betriebsfertig montieren.
Menge: 1,000 St

**6.4 Abschluss-Zenerdiode**
Abschluss-Zenerdiode

Mit Hilfe der Zenerdiode bzw. der SLÜ werden die  Dreiphasenüberwachungen und deren
Verbindungen zum Sicherheitslichtgerät auf
Kurzschluß und Unterbrechung überwacht.
Zur Montage auf Hutprofilschiene.

Typ:  Zenerdiode
Menge: 8,000 St

**6.5 Programmierung und Inbetriebnahme der vorhandenen Zentralentechnik**
Programmierung und Inbetriebnahme der Zentralentechnik
Einweisung und Grundprogrammierung (inklusive Zielortprogrammierung)
Einweisung und Programmierung der Gerätegrundfunktion nach erfolgter Inbetriebnahme durch den Anlagenerrichter inklusive einer Zielortprogrammierung aller Leuchten.
Menge: 1,000 St

**6.6 Halogenfreies Sicherheitskabel NHXH-E 30 3x1,5 mm²**
Halogenfreies Sicherheitskabel 0,6/1 kV mit
verbessertem Verhalten im Brandfall nach DIN VDE 0266 und integriertem Funktionserhalt nach DIN 4102, Teil 12, liefern und verlegen auf Kabelleiter, in Teillängen,
in Einzelverlegung, mit zugelassenen und geprüften
Metalldübeln/ Schrauben, nach Vorschriften für
Funktionserhalt, oder in verlegtem Staparohr einziehen
als: NHXH-E 30  3x1,5 mm²
Menge: 250,000 m

**6.7 Abnahmen der Notlichtanlage**
Abnahme/Einweisung der Notlichtanlage mit dem Betreiber.

Abnahme der Notlichtanlage mit dem Sachverständigen.
Erstellung und Klärung aller benötigten Dokumente und die Zurverfügungstellung eines sach- und ortskundigen Technikers für die Zeit der Abnahme.
Übergabe der erforderlichen technischen Dokumentation.
Menge: 1,000 St

**6.8 Rettungszeichenleuchte PM LED 24V**
Rettungszeichenleuchte PM LED 24V

Hochwertige Rettungszeichen-Rahmenleuchten aus
pulverbeschichtetem Aluminiumprofil.
Flache Bauform und homogene Piktogrammausleuchtung durch optimierte LEDTechnik mit einer Leuchtdichte > 500 cd/m².

Folgende Merkmale sind einzuhalten:

LED-Treiber mit integrierter Einzel-LED-Überwachung.
Zur Erkennung einzelner defekter LEDs bei Kurzschluss
oder Unterbrechung. Frei programmierbare Schaltungsart
für Bereitschaftslicht (BL) und Dauerlicht (DL) jeder
einzelnen Leuchte ohne separate Busleitung.
Adressierung mit fester ID ohne manuelle Adressierung.
Leuchten einzeln schalt- und dimmbar über das
Steuerteil der Anlage. Hohe Funktionssicherheit durch
Einhaltung internationaler Standards zur Sicherheit und
Arbeitsweise, elektromagnetische Verträglichkeit und
Störsicherheit. Zum Anschluss an Notlichtsysteme
mit 24V Endstromkreisen

- Erkennungsweite: 20 m

- Befestigungsart: Parallele Wandmontage
- Inkl. Spot-Light 2 zur Ausleuchtung von hervorzuhebenden
  Stellen.
- Material: Aluminium pulverbeschichtet
- Kunststoffleuchten sind nicht zugelassen
- Abmessungen: Länge x Breite x Höhe: 237 mm x 137 mm x 52 mm
- Eingangsklemmen: max. 2,5mm² eindrähtig oder max.
1,5mm² Litze mit Aderendhülse

- Leuchtmittel: 12 x 0,1W LED-Modul
- Lebensdauer: 50.000 h

- Schutzart: IP40
- Schutzklasse: III
- Nennspannung: 24 V DC +/-20 %
- Stromaufnahme Batteriebetrieb: 70 mA
- Zulässiger Temperaturbereich: -15 bis+50 °C

5 Jahre Garantie auf LED-Leuchtmittel.
10-jährige Nachliefergarantie kompatibler LED-Module
und Verschleißteile.

Ausführung der oben genannten Leuchte gem. DIN VDE V
0108-100-1, IEC 60598-1, IEC 60598-2-22, DIN 4844 und
EN 1838. Funkentstörung gem. DIN EN 55015.

LED Treiber gem. EN 61347-1, EN 61347 2-13 und EN
61547.

Eine EG-Konformitätserklärung zur Einhaltung der
Niederspannungsrichtlinie 2014/35/EG, RoHS-Richtlinie
2011/65/EU, elektromagnetischen Verträglichkeit
2014/30/EU sowie der o.g. Normen ist nachzuweisen. Des Weiteren sind Datenblätter des Leuchtenherstellers zur Dokumentation bereitzustellen.

vom Bieter einzutragen:

angeb. Typ: '..................................'

komplett liefern inkl. systembedingtem Zubehör und betriebsfertig montieren.
Menge: 18,000 St

**6.9 Rettungszeichenleuchte Pendelmontage LED 24V**
Rettungszeichenleuchte Pendelmontage LED 24V

Hochwertige Rettungszeichen-Rahmenleuchten aus
pulverbeschichtetem Aluminiumprofil.
Flache Bauform undhomogene Piktogrammausleuchtung durch optimierte LEDTechnik mit einer Leuchtdichte > 500 cd/m².

Folgende Merkmale sind einzuhalten:

LED-Treiber mit integrierter Einzel-LED-Überwachung.
Zur Erkennung einzelner defekter LEDs bei Kurzschluss
oder Unterbrechung. Frei programmierbare Schaltungsart
für Bereitschaftslicht (BL) und Dauerlicht (DL) jeder
einzelnen Leuchte ohne separate Busleitung.
Adressierung mit fester ID ohne manuelle Adressierung.
Leuchten einzeln schalt- und dimmbar über das
Steuerteil der Anlage. Hohe Funktionssicherheit durch
Einhaltung internationaler Standards zur Sicherheit und
Arbeitsweise, elektromagnetische Verträglichkeit und
Störsicherheit. Zum Anschluss an Notlichtsysteme
mit 24V Endstromkreisen

- Erkennungsweite: 20 m
- Inkl. Spot-Light 2 zur Ausleuchtung von hervorzuhebenden
  Stellen.
- Befestigungsart: Pendelmontage an Seilen ca. 50 cm
- Material: Aluminium pulverbeschichtet
- Kunststoffleuchten sind nicht zugelassen
- Abmessungen: Länge x Breite x Höhe: 237 mm x 137 mm x 52 mm
- Eingangsklemmen: max. 2,5mm² eindrähtig oder max.
1,5mm² Litze mit Aderendhülse

- Leuchtmittel: 12 x 0,1W LED-Modul
- Lebensdauer: 50.000 h

- Schutzart: IP40
- Schutzklasse: III
- Nennspannung: 24 V DC +/-20 %
- Stromaufnahme Batteriebetrieb: 70 mA
- Zulässiger Temperaturbereich: -15bis+50 °C

5 Jahre Garantie auf LED-Leuchtmittel.
10-jährige Nachliefergarantie kompatibler LED-Module
und Verschleißteile.

Ausführung der oben genannten Leuchte gem. DIN VDE V
0108-100-1, IEC 60598-1, IEC 60598-2-22, DIN 4844 und
EN 1838. Funkentstörung gem. DIN EN 55015.

LED Treiber gem. EN 61347-1, EN 61347 2-13 und EN
61547.

Eine EG-Konformitätserklärung zur Einhaltung der
Niederspannungsrichtlinie 2014/35/EG, RoHS-Richtlinie
2011/65/EU, elektromagnetischen Verträglichkeit
2014/30/EU sowie der o.g. Normen ist nachzuweisen. Des Weiteren sind Datenblätter des Leuchtenherstellers zur Dokumentation bereitzustellen.

komplett liefern inkl. systembedingtem Zubehör und betriebsfertig montieren.
Menge: 2,000 St

**6.10 Rettungszeichenleuchte Decke / Wand LED 24V**
Rettungszeichenleuchte Decke / Wand  LED 24V

Hochwertige Rettungszeichen-Rahmenleuchten aus
pulverbeschichtetem Aluminiumprofil. Flache Bauform und
homogene Piktogrammausleuchtung durch optimierte LED Technik mit einer Leuchtdichte > 500 cd/m².

Folgende Merkmale sind einzuhalten:

LED-Treiber mit integrierter Einzel-LED-Überwachung.
Zur Erkennung einzelner defekter LEDs bei Kurzschluss
oder Unterbrechung. Frei programmierbare Schaltungsart
für Bereitschaftslicht (BL) und Dauerlicht (DL) jeder
einzelnen Leuchte ohne separate Busleitung.
Adressierung mit fester ID ohne manuelle Adressierung.
Leuchten einzeln schalt- und dimmbar über das
Steuerteil der Anlage. Hohe Funktionssicherheit durch
Einhaltung internationaler Standards zur Sicherheit und
Arbeitsweise, elektromagnetische Verträglichkeit und
Störsicherheit. Zum Anschluss an Notlichtsysteme
mit 24V Endstromkreisen

- Erkennungsweite: 20 m
- Inkl. Spot-Light 2 zur Ausleuchtung von hervorzuhebenden
  Stellen.
- Befestigungsart: Wand- oder Deckenmontage
- Material: Aluminium pulverbeschichtet
- Kunststoffleuchten sind nicht zugelassen
- Abmessungen: L x B x H: 237 x 186 mm x 54 mm
- Eingangsklemmen: max. 2,5mm² eindrähtig oder max.
1,5mm² Litze mit Aderendhülse

- Leuchtmittel: 12 x 0,1W LED-Modul
- Lebensdauer: 50.000 h
- Schutzart: IP40
- Schutzklasse: III
- Nennspannung: 24 V DC +/-20 %
- Stromaufnahme Batteriebetrieb: 70 mA
- Zulässiger Temperaturbereich: -15bis +50 °C

5 Jahre Garantie auf LED-Leuchtmittel.
10-jährige Nachliefergarantie kompatibler LED-Module
und Verschleißteile.

Ausführung der oben genannten Leuchte gem. DIN VDE V 0108-100-1, IEC 60598-1, IEC 60598-2-22, DIN 4844 und EN 1838. Funkentstörung gem. DIN EN 55015.

LED Treiber gem. EN 61347-1, EN 61347 2-13 und EN
61547.

Eine EG-Konformitätserklärung zur Einhaltung der
Niederspannungsrichtlinie 2014/35/EG, RoHS-Richtlinie
2011/65/EU, elektromagnetischen Verträglichkeit
2014/30/EU sowie der o.g. Normen ist nachzuweisen. Des Weiteren sind Datenblätter des Leuchtenherstellers zur Dokumentation bereitzustellen.

komplett liefern inkl. systembedingtem Zubehör und betriebsfertig montieren.
Menge: 2,000 St

**6.11 Sicherheitsleuchte LED 24V rund RAL 9016**
Sicherheitsleuchte LED 24V rund RAL 9016

LED-Sicherheitsleuchte mit optimierter Lichtverteilung
zur Ausleuchtung von Flächen. Gehäuse aus
pulverbeschichtetem Aluminium zur Deckenaufbaumontage
mit optionaler seitlicher Kabeleinführung.

Lichtverteilung: Symmetric Low Bay, zur Ausleuchtung
von Flächen. Für Lichtpunkthöhen bis: 6,0 m. Maximal
12,8 m bei flächiger Ausleuchtung mit 1 lx nach EN 1838
unter Berücksichtigung eines Wartungsfaktors von 0,8.

Inkl. 4-Chip LED-Leuchtmittel für maximale Sicherheit.

Folgende Merkmale sind einzuhalten:

LED-Treiber mit integrierter Einzel-LED-Überwachung.
Zur Erkennung einzelner defekter LEDs bei Kurzschluss
oder Unterbrechung. Frei programmierbare Schaltungsart
für Bereitschaftslicht (BL) und Dauerlicht (DL) jeder
einzelnen Leuchte ohne separate Busleitung.
Adressierung mit fester ID ohne manuelle Adressierung.
Leuchten einzeln schalt- und dimmbar über das
Steuerteil der Anlage. Hohe Funktionssicherheit durch
Einhaltung internationaler Standards zur Sicherheit und
Arbeitsweise, elektromagnetische Verträglichkeit und
Störsicherheit. Zum Anschluss an Notlichtsysteme
mit 24V Endstromkreisen

- Befestigungsart: Deckenmontage
- Material: Aluminium-Druckguss pulverbeschichtet
- Kunststoffleuchten sind nicht zugelassen
- Blendenform: rund
- Abmessungen: Durchmesser: 88 mm, Höhe: 41 mm
- Eingangsklemmen: max. 2,5mm² eindrähtig oder max.
1,5mm² Litze mit Aderendhülse

- Leuchtmittel: 1 x 1W LED-Modul
- Lichtfarbe: 4000 K
- Lichtverteilung: Symmetric Low Bay
- Lebensdauer: 50.000 h
- Dimmung: im Netzbetrieb logarithmisch in
10%-Schritten
- Überwachungsart: Einzelleuchtenüberwachung mit
detaillierter Klartext- / Zielortangabe

- Schutzart: IP40
- Schutzklasse: III
- Nennspannung: 24 V DC +/-20 %
- Stromaufnahme Batteriebetrieb: 120 mA
- Zulässiger Temperaturbereich: -15bis +50 °C

5 Jahre Garantie auf LED-Leuchtmittel.
10-jährige Nachliefergarantie kompatibler LED-Module
und Verschleißteile.

Ausführung der Leuchte gem. DIN VDE V
0108-100-1, IEC 60598-1, IEC 60598-2-22, DIN 4844 und
EN 1838. Funkentstörung gem. DIN EN 55015.

LED Treiber gem. EN 61347-1, EN 61347 2-13 und EN
61547.

Eine EG-Konformitätserklärung zur Einhaltung der
Niederspannungsrichtlinie 2014/35/EG, RoHS-Richtlinie
2011/65/EU, elektromagnetischen Verträglichkeit
2014/30/EU sowie der o.g. Normen ist nachzuweisen. Des Weiteren sind Datenblätter des Leuchtenherstellers zur Dokumentation bereitzustellen.

komplett liefern inkl. systembedingtem Zubehör und betriebsfertig montieren.
Menge: 27,000 St

**6.12 Sicherheitsleuchte in Kombination mit Allgemeinleuchte Wandmontage LED 24V/230 V**
Sicherheitsleuchte in Kombination mit Allgemeinleuchte Wandmontage LED 24V/230 V

Formschöne Sicherheits- und Allgemeinleuchte in runder
Ausführung und konvexer Lichthaube aus Polycarbonat,
für den universellen Einsatz in der Sicherheits- und
Allgemeinbeleuchtung. Die Leuchte ist mit
Bewegungsmelder ausgestattet.

Aufnahmewerte für die Allgemeinbeleuchtung (ohne
Sicherheitsbeleuchtung):
Scheinleistung: 33VA
Wirkleistung: 32W

Folgende Merkmale sind einzuhalten:

LED-Treiber mit integrierter Einzel-LED-Überwachung.
Zur Erkennung einzelner defekter LEDs bei Kurzschluss
oder Unterbrechung. Frei programmierbare Schaltungsart
für Bereitschaftslicht (BL) und Dauerlicht (DL) jeder
einzelnen Leuchte ohne separate Busleitung.
Adressierung mit fester ID ohne manuelle Adressierung.
Leuchten einzeln schalt- und dimmbar über das
Steuerteil der Anlage. Hohe Funktionssicherheit durch
Einhaltung internationaler Standards zur Sicherheit und
Arbeitsweise, elektromagnetische Verträglichkeit und
Störsicherheit. Zum Anschluss an Notlichtsysteme
mit 24V Endstromkreisen

- Befestigungsart: Wand- oder Deckenmontage
- Abmessungen: Durchmesser: 475 mm, Höhe: 150 mm
- Eingangsklemmen: max. 2,5mm² eindrähtig oder max.
1,5mm² Litze mit Aderendhülse

- Leuchtmittel: 12 x 0,3W + 70 x 0,3W LED-Modul
- Lichtfarbe: 3000 K
- Lichtverteilung: Symmetric High Bay, Symmetric Low
Bay
- Lebensdauer: 50.000 h
- Dimmung: im Netzbetrieb logarithmisch in
10%-Schritten

- Überwachungsart: Einzelleuchtenüberwachung mit
detaillierter Klartext- / Zielortangabe

- Schutzart: IP40
- Schutzklasse: I
- Schlagfestigkeit: IK06
- Nennspannung: 24 V DC +/-20 %
- Stromaufnahme Batteriebetrieb: 235 mA
- Zulässiger Temperaturbereich: -15 bis+50 °C

5 Jahre Garantie auf LED-Leuchtmittel.
10-jährige Nachliefergarantie kompatibler LED-Module
und Verschleißteile.

Ausführung der Leuchte gem. DIN VDE V
0108-100-1, IEC 60598-1, IEC 60598-2-22, DIN 4844 und
EN 1838. Funkentstörung gem. DIN EN 55015.

LED Treiber gem. EN 61347-1, EN 61347 2-13 und EN
61547.

Eine EG-Konformitätserklärung zur Einhaltung der
Niederspannungsrichtlinie 2014/35/EG, RoHS-Richtlinie
2011/65/EU, elektromagnetischen Verträglichkeit
2014/30/EU sowie der o.g. Normen ist nachzuweisen. Des Weiteren sind Datenblätter des Leuchtenherstellers zur Dokumentation bereitzustellen.

komplett liefern inkl. systembedingtem Zubehör und betriebsfertig montieren.
Menge: 21,000 St

**6.13 Sicherheitsleuchte auf Putz IK06**
Sicherheitsleuchte auf Putz IK06

Universelle LED-Sicherheitsleuchten zur Ausleuchtung von Flächen und Rettungswegen. Leuchten für Deckenmontage aus UV- und glühdrahtbeständigem Polycarbonat. Mit optionaler seitlicher Kabeleinführung und großzügigem rückseitigen Rangierraum.

Rotationssymmetrische Lichtverteilung zur Ausleuchtung von Flächen und Rettungswegen. Für Lichtpunkthöhen bis 6,0m. Maximal 9,3m Leuchtenabstand bei 1 lx auf der Mittellinie des Rettungsweges nach EN 1838 unter Berücksichtigung eines Wartungsfaktors von 0,8.

Schutzklasse III
Leistung 2,2 W 6500 K
lLeuchtmittel 4 x 0,3 W
Gehäuse PC
Schlagfestigkeit IK06
Schutzgrad IP 65
Deckenmontage
Lichtverteilung breitstrahlend
systemische Einzelleuchtenadressierung
Menge: 37,000 St

### Titel 7 KG 446 Blitzschutzanlagen

*Hinweis: Montagen*

**7.1 Erdarbeiten im normalen Erdreich in Handschachtung**
Erdarbeiten im normalen Erdreich in Handschachtung
ausheben für die Montage eines Tiefenerders
und nach Verlegung der Leitungen wieder verfüllen und verdichten.
Grabenbreite  : ca. 30 cm
Länge ca. 1 Meter
Mindestgrabentiefe: 80 cm
Menge: 10,000 St

**7.2 Tiefenerder, Edelstahl NIRO V4A, zusammensetzbar, Durchmesser 20mm**
Tiefenerder, Edelstahl  NIRO V4A, zusammensetzbar, Durchmesser 20mm
mit abgesetztem Rändelzapfen  und Bohrung,
DIN 62561-2,
Länge= 9  bis 12 m, komplett mit Schlagspitze und einschließlich erforderlichem Zubehör, liefern, rammen und montieren
Menge: 8,000 St

**7.3 Edelstahlband 30 mm Breite / 105mm² NIRO (V4A)**
Edelstahlband 30 mm Breite / 105mm² NIRO (V4A)
Bänder nach DIN EN 62561-2 (VDE 0185 Teil 202)
mit aufgedruckter Werkstoffnummer für den Einsatz
bei Erdungsanlagen und beim
Ringpotentialausgleich, einschl. allem Zubehör.
Verlegung abschnittsweise entsprechend
Bauabschnittsgrößen
Breite: 30 mm
Dicke: 3,5 mm
Werkstoff: NIRO (V4A)
Menge: 50,000 m

**7.4 Wanddurchführungen 100 mm Durchmesser mit Flanschplatte mit Gewindebuchse M 10**
Wanddurchführungen 100 mm Durchmesser mit Flanschplatte mit Gewindebuchse M 10 aus V2A-Stahl und Anschlussklemmen einschl. Bohrung
Wanddicke: bis 40 cm
liefern und montieren
Menge: 1,000 St

**7.5 Erdeinführungsstange, feuerverz. Stahl**
Erdeinführungsstange komplett mit allem Anschluss- und Befestigungsmaterial, aus feuerverzinktem Stahl mit Nummer.
Es ist darauf zu achten, dass, beginnend von der blei- oder kunststoffummantelten Anschlussfahne, die Isolierung lückenlos bis 30 cm über das Erdreich geführt wird. Die Anschluss- und Verbindungsklemmen sowie die Erdstange sind zusätzlich gegen Korrosion, z.B. durch Umwickeln mit Fettbinde, zu schützen.
Durchmesser: 16 mm
Länge  : 1,5 m

je Erdeinführung 2 Leitungshalter Leitungshalter im Sockelbereich
Menge: 8,000 St

**7.6 Anschluss- und Verbindungsklemmen aus hochlegiertem Edelstahl für Fundamenterder**
Anschluss- und Verbindungsklemmen aus hochlegiertem Edelstahl für Ringerder
liefern und montieren
Menge: 22,000 St

**7.7 Regenfallrohre, Anschluss (verz. Stahl)**
Anschluss an die Regenfallrohre des Gebäudes einschl. Befestigungsmaterial, Ausführung Edelstahl liefern und montieren
Menge: 10,000 St

**7.8 Blechteile (Stahl),Anschluß m.Falzklemme**
Anschluss an die Blechteile des Gebäudes mit passender Falzklemme, Ausführung in Alu-Knetlegierung liefern und montieren
Menge: 40,000 St

**7.9 Dachständer, Anschluss (feuerverz. Stahl)**
Anschluss an den Dachständer des Gebäudes mit passender Rohrschelle einschl. allem sonstigen Zubehör, Ausführung in Alu-Knetlegierung
liefern und montieren
Menge: 3,000 St

**7.10 Dunstrohre, Anschluss (feuervz. Stahl)**
Anschlüsse an Dunstrohre des Gebäudes mit passender Dunstrohrschelle einschl.
dem erforderlichen Befestigungsmaterial, Ausführung in Alu-Knetlegierung
liefern und montieren
Menge: 3,000 St

**7.11 Multiklemme**
Multiklemme aus Aluminium 4mm, als
T-, Kreuz,- Parallel, Stoß- und Anschlussklemme
liefern und montieren
Menge: 30,000 St

**7.12 Runddraht, 8 mm, auf Mauerwerk, Gebäudeableit.**
Runddraht, Ausführung in AlMgSi,
einschl. der erforderlichen Leitungshalter auf MW / Klinkerfassade

Die Gebäudeableitungen sind ungeschnitten zu verlegen; evtl. doch erforderliche Verbindungsklemmen sind gegen Selbstlockern zu sichern, einschl. der erforderlichen Leitungshalter mit Bauhöhe 50 mm  liefern und montieren
Montage von Rüstung, Hubbühne bzw. Leiter.

Leitungshalter mit Stockschraube M6 V4A/ Gewindehülse 5 cm V4A und Leitungshalter mit Schraube V4A
Menge: 80,000 m

**7.13 Rundstahl, 8 mm, Auffangleitung**
Runddraht, Ausführung in AlMgSi, einschl. den erforderlichen Leitungshaltern aus NIRO mit Leitungsclip für lose Leitungsführung, für Metalldächer, hier Trapezblech,
als Gebäudeauffang- und Anschlussleitung in Teillängen kompett mit den erforderlichen Haltern montieren.
Durchmesser: 8 mm, Leitungshalter alle 80 cm
Menge: 140,000 m

**7.14 Rundstahl, 8 mm, Auffangleitung**
Runddraht, Ausführung in AlMgSi, einschl. den erforderlichen Leitungshaltern mit Leitungsclip für lose Leitungsführung, für Flachdächer, hier Bitumendach, Betonsockel geklebt
als Gebäudeauffang- und Anschlussleitung in Teillängen kompett mit den erforderlichen Haltern montieren.
Durchmesser: 8 mm, Leitungshalter alle 80 cm
Menge: 280,000 m

**7.15 Mehrzweck-Verbindungsklemme für Fangleitungen NIRO/NIRO 8-10 mm**
Mehrzweck-Verbindungsklemme für Fangleitungen
NIRO/NIRO  8-10 mm
liefern und montieren
Menge: 50,000 St

**7.16 Ausdehnungsstück zum Ausgleich der Temperaturausdehnung liefern und einbauen**
Menge: 8,000 St

**7.17 Verbindungsmuffe zur Längsverbindung von Leitungsdraht 800 mit 4 Schrauben**
Verbindungsmuffe zur Längsverbindung von Leitungsdraht 800 mit 4 Schrauben
Material ZG liefern und montieren
Menge: 20,000 St

**7.18 Dachrinnen-Klemme**
Dachrinnen-Klemme
NIRO
liefern und montieren
Menge: 8,000 St

**7.19 Klemme für Schneefanggitter oder Fangrohr**
Klemme NIRO für Schneefanggitter oder Fangrohr
liefern und montieren
Menge: 2,000 St

**7.20 Klemme für Stahlträger liefern und montieren Klemmenbereich 18-35 mm**
Klemme für Stahlträger liefern und montieren
Klemmenbereich 18-35 mm
Ausführung senkrecht oder waagerecht mit Klemmbock
Menge: 10,000 St

**7.21 Trennstellen, feuerverzinkter Stahl**
Trennstellen, passend für Rund- und Bandleiter, aus feuerverzinktem Stahl, komplett für Messzwecke in die Gebäudeauffangleitung bzw. in Revisionskästen komplett mit Trennstellenschild durchlaufend nummeriert.
Menge: 8,000 St

**7.22 Potentialausgleichsschiene**
Potentialausgleichsschiene mit massiver Grundplatte in Stahlausführung und 1 Anschlussschiene mit 10 Anschlussmöglichkeiten für Bandstahl und Rundleiter sowie 1 feuerverzinkte Stahlblechabdeckhaube incl. allem Zubehör.
Menge: 2,000 St

**7.23 Fangstange Blitzschutz bis 1 Meter über Dach zum Schutz der Entlüfterhauben**
Fangstange Blitzschutz bis 1 Meter über Dach zum Schutz der Entlüfterhauben
passend zur gegebenen Dachhaut Titanzink-Stehfalz komplett fachgerecht hergestellt.
Menge: 5,000 St

**7.24 Fangstange Blitzschutz bis 2 Meter über Dach zum Schutz der Entlüfterhauben**
Fangstange Blitzschutz bis 2 Meter über Dach zum Schutz der PV - Anlage und der Lüftungsanlage auf dem Dach mit Betonsockel 17 Kg
passend zur gegebenen Dachhaut für die Flachdächer komplett fachgerecht hergestellt.
Menge: 10,000 St

**7.25 Herstellung einer Fangspitze mit dem Leitungsdraht der**
Herstellung einer Fangspitze mit dem Leitungsdraht der Fangleitung an First, Gebäudekante inklusive 2 x Klemme
Menge: 20,000 St

**7.26 Messungen der Blitzschutzanlage**
*** Pauschalposition
Messen und Prüfen der Blitzschutzanlage,
Anzahl der Messstellen,
gemessene Widerstandswerte auflisten einschl.
Prüfbericht DIN 48 831, Anlagenbeschreibung
DIN 48 830 und Bestandszeichnung DIN 48 820
in 3 facher Ausfertigung.
Menge: 1,000 psch

**7.27 Bestandsplan (Blitzschutz) erstellen**
*** Pauschalposition
Erstellen des Bestandsplanes Blitzschutz einschließlich Messprotokoll und Übergabe in 3facher Ausfertigung an den AG
Menge: 1,000 psch

### Titel 8 KG 456 Einbruchmeldeanlage

#### Bereich 8.1 Zentralentechnik

**8.1.1 Einbruchmelderzentrale**
Einbruchmelderzentrale VdS-Klasse B
Schalteinrichtung
EN 50131-3: Grad 3
Die Einbruchmelderzentrale entsprechend den
Bestimmungen, Vorschriften und
Richtlinien DIN EN 50131 Grad 3, der
VdS-Klasse B, VDE 0833 und der ÜEA-
Richtlinien der Polizei. Die  Einbruchmelderzentrale ist für den
Einsatz im gewerblichen und öffentlichen Bereich vorgesehen.

Die Zentrale ist geeignet für die Überwachung des Objektes, aufgeteilt in 3 Bereichen.

- je Bereich wird eine Scharfschaltung zugeordnet
- in jedem Bereich werden die Außenräume mit Bewegungsmeldern überwacht
- Die Alarmierung erfolgt mit 2 Signalgebern nach dem Ansprechen in jedem Bereich

Die Nachrüstung von Komponenten zur Aufschaltung auf Wachschutz muss nachträglich möglich sein.

Die Leser-Schnittstelle zur Anschaltung von comlock-/cryplock-Lesern kann neben der Funktion als Schalteinrichtung auch zur Zutrittskontrolle verwendet werden.
Die Einbruchmelderzentrale ist in einem stabilen, plombierbaren Stahlblechgehäuse mit Kabeleinführungen eingebaut.
Das Netzteil 12 V / 34 Ah ist auf der
Zentralenplatine integriert.

Zum Einbau einer Übertragungseinrichtung
ist ein Montageplatz vorhanden.
Mit einer Alarmanlagen-App ist die Bedienung und Darstellung von Betriebszuständen in der Einbruchmelderzentrale über Smartphone und Tablet möglich. Unterstützte
Betriebssysteme sind iOS und Android.
Über eine Parametriersoftware können Kunden, Betreiber und
Wachdienste Funktionen wie z. B. Personencodegruppen oder
Personenberechtigungen anzeigen und bearbeiten oder den Ereignisspeicher auslesen.
Einbruchmelderzentrale im Stahlblechgehäuse Gehäusetyp mit Bedienteil BT 820.
Durch die drehbare Gehäuserückwand können die Kabel von unten oder oben eingeführt werden.
Zur Sabotageerkennung bei Entfernen der Montagefläche ist ein Abreißmelder als vorhanden.

vom Bieter einzutragen:

angebotenens Fabrikat und Typ: '.........'

liefern und betriebsfertig montieren
Menge: 1,000 St

**8.1.2 Wartungsfreier Blei-Akku**
Wartungsfreier Blei-Akku

VdS anerkannt Akku zur redundanten Energieversorgung
von Gefahrenmeldeanlagen.
Menge: 4,000 St

**8.1.3 LCD-Bedienteil**
LCD-Bedienteil
passend zur angebotenen Zentralentechnik
EN 50131-3: Grad 3
Das BT ist ein Bedienteil zum Anschluss an die EMZ. Es ist für Wandmontage vorgesehen und wird
über den com2BUS mit der Zentrale verbunden.
Das Bedienteil besitzt eine 2-zeilige beleuchtete LCD-Anzeige und 8 LEDs als Sammel- und Kontrollanzeigen sowie eine
Folientastatur und einen eingebauten Summer.

vom Bieter einzutragen:
angebotenens Fabrikat und Typ: '.........'

liefern und betriebsfertig montieren
Menge: 1,000 St

#### Bereich 8.2 Melder, Module & Signalgeber

**8.2.1 PIR Melder**
PIR Melder

VdS-Klasse B
EN 50131-2-2: Grad 2
Infrarot-Bewegungsmelder für die Überwachung von Innenräumen. Er detektiert über seine Spiegeloptik infrarote Wärmestrahlung in einer Wellenlänge, die vom menschlichen Körper abgestrahlt wird.Die mikroprozessorgesteuerte Signalverarbeitung SNAP-Technologie (Selective Neuron Algorithm with Powermanagement) in Zusammenspiel mit dem digitalen Pyroelement bieten exzellente Falschalarmsicherheit und hervorragende Detektionseigenschaften.
Alarmkriterien werden höchst effizient von Störungen unterschieden. Gleichzeitig ist der Stromverbrauch auf
ein Minimum reduziert.

Durch Einzelselbsttest pro Melderadresse wird die Last am BUS-1 bei mehreren Meldern stark reduziert.
Der Melder erfüllt alle aktuellen
Anforderungen der Europäischen Norm EN
50131-2-2.
Der Raummelder ist zum
Anschluss an Einbruchmelderzentralen in
BUS-1-Technik vorgesehen.

vom Bieter einzutragen:
angebotenens Fabrikat und Typ: '.........'

liefern und betriebsfertig montieren
Menge: 25,000 St

**8.2.2 Signalgeber**
Signalgeber
VdS-Klasse C
EN 50131-4: Grad 3
Signalgeber zur optisch-akustischen Alarmierung im Innen- und
Außenbereich.
Zur akustischen Alarmierung besitzt der Signalgeber einen Druckkammer-Lautsprecher mit Tongenerator und
Sprachausgabe.
Zur optischen Alarmierung sind 36 LEDs mit besonders hoher Leuchtkraft eingebaut.
Der Signalgeber besitzt 2 Speicherplätze, auf die über einen
Micro-USB-Anschluss je eine Sounddatei gespeichert werden kann. Pro Speicherplatz kann ein Signalton oder
eine Sprachdatei auf den Signalgeber übertragen werden.
Der Signalgeber wird über eine Öffnungsüberwachung und eine Wandabreißsicherung sabotageüberwacht.
Das zweiteilige Kunststoffgehäuse ist
schlag- und wetterfest. Zur Erleichterung der Montage verfügt der Signalgeber über eine integrierte Libelle am
Gehäuseunterteil.

vom Bieter einzutragen:
angebotenens Fabrikat und Typ: '.........'

liefern und betriebsfertig montieren
Menge: 3,000 St

**8.2.3 Intern-Signalgeber AS270-D**
Intern-Signalgeber AS270-D
VdS-Klasse C (G 197065)
Akustischer Signalgeber AS270-D zur
Internalarmierung in
Einbruchmeldeanlagen und zur
Aufputzmontage in Innenräumen.
VdS- Nr.: G 197065
Menge: 1,000 St

**8.2.4 RFID-Leser**
RFID-Leser passend zur angebotenen Zentralentechnik
identifizieren berührungslos Transponder und optional frei
parametrierbare Tastaturcodes.
Mit den RFID-Lesern ist die verschlüsselte Übertragung auf
Basis MIFARE DESFire mit 128-Bit-AES-Verschlüsselung gefordert.
Die Darstellung der Kompatibilität
zwischen Transponder, RFID-Leser und
Die RFID-Leser werden an die EMZ angeschlossen
an folgende Geräte angeschlossen werden:
Die Betriebszustände werden direkt am
Leser mit 3 LEDs und einem Piezo-
Signalgeber signalisiert.
Der RFID-Leser erkennt kontaktlos
berechtigte Transponder.

vom Bieter einzutragen:
angebotenens Fabrikat und Typ: '.........'

liefern und betriebsfertig montieren
Menge: 3,000 St

**8.2.5 HF-Schlüsseltransponder**
HF-Schlüsseltransponder
Die Transponder werden durch
Auswerteeinheiten oder
Einbruchmelderzentralen mit RFID-Lesern
identifiziert.
Jeder Transponder verfügt über eine
eindeutige Identifikationsnummer (UID)
und benötigen keine eigene
Energieversorgung. Dadurch sind sie
jederzeit im RFID-Feld einsetztbar.
Sie kommen u. a. in der
Zutrittskontrolle, Scharf-
/Unscharfschaltung, etc. zur Anwendung.
HF-Schlüsseltransponder im
Kunststoffgehäuse ABS.
In Verbindung mit den RFID-Lesern
cryplock und comlock HMD oder RFID-
Schreib-Lesern cryplock BLM und TR-1
ist eine verschlüsselte Übertragung auf
Basis AES 128-Bit möglich.
Dieser Typ ist besonders zur
Beschriftung mit einer fortlaufenden
Nummer oder zur Bedruckung mit einem
kundenspezifischen Logo geeignet.
Transponder mit einer runden
Beschriftungsfläche (Ø 28 mm) in weißer
Farbe.

Transponder liefern und separiert in die Bereiche einprogrammieren. Die Aufteilung der Transponder auf die Bereiche erfolgt vor der IBN.
Menge: 20,000 St

#### Bereich 8.3 Kabel & Leitungen

**8.3.1 NYM 3x1,5mm²**
Mantelleitung NYM-J, 3x1,5 mm² nach DIN VDE 0250 und DIN 47705, im Putz (ohne Schlitzen),auf Putz, in Hohlwand, in Zwischendecken, in Leerrohr, in Installationsrohr, in Installationskanal in Teillängen liefern und betriebsfertig verlegen.
Menge: 50,000 m

**8.3.2 Installationsleitung I-Y(St)Y 4x2x0,8**
Installationsleitung I-Y(St)Y 4x2x0,8 im Leerrohr oder unter Putz in vorhandene Schlitze, in Teillängen liefern und verlegen.
Menge: 700,000 m

**8.3.3 Datenleitung Duplex**
Datenleitung Duplex
paargeschirmtes  Installationskabel,
entsprechend Normen ISO/IEC 11801, EN 50173,
EIA/TIA 568-A
Anwendung im Tertiärbereich, geeignet für Sprach-, Video- und Datenübertragung
für Frequenzen bis 600 MHz, Kategorie 7,
SF-FTP, 2x 4 x 2 x AWG 24 (0,51 mm),
Cu-Zahl:  18 kg/km
Abschirmung:  Flechtschirm und Polyesterfolie Al-kaschiert
Liefern und auf Steigetrasse/Kabeltrasse mit Befestigung  bzw. im Leerrohr verlegen.
in Teillängen liefern und fachgerecht verlegen
Menge: 75,000 m

#### Bereich 8.4 Sonstige Leistungen

**8.4.1 Melder- und Apparaturbeschriftung**
Menge: 28,000 St

**8.4.2 Betriebsbuch**
Betriebsbuch
Das Betriebsbuch für Gefahrenmeldeanlagen nach
Empfehlungen des BHE ausfüllen und übergeben
Menge: 1,000 St

**8.4.3 Inbetriebnahme**
Inbetriebnahme der Meldeanlage
Menge: 1,000 St

**8.4.4 Abnahme mit dem Betreiber**
Abnahme der Anlage im Rahmen der Gesamtabnahme mit dem Betreiber bzw Auftraggeber
Menge: 1,000 St

### Titel 9 KG 456 Hausalarmanlage Brand

*Hinweis: Brandmeldeanlage*
Brandmeldeanlage

Die ausgeschrieben Brandmeldeanlage ist eine Gefahrenmeldeanlage und dient der Sicherung von Leben und Sachwerten. Sie muss den Bestimmungen des Verbandes Deutscher Elektrotechniker,

VDE 0100 - Allgemeine Bestimmungen
VDE 0833 Teil 1
VDE 0833 Teil 2
DIN 14661 - Feuerwehrbedienfeld
DIN 14675 - Aufbau von BMA
VdS-Richtlinien für automatische Brandmeldeanlagen
DIN/EN 54 und den
technische Anschaltbedingungen der zuständigen Feuerwehr entsprechen.

Allgemeines:

Das Konzept bildet die Grundlage für eine einvernehmliche Projektierung und Realisierung der Brandmeldeanlage auf Grundlage der gültigen Verordnungen und DIN-Regelwerke einschließlich DIN 14675 und DIN 0833 sowie EN 54.

Ausstattung:
1. Schutzumfang in Anlehnung an die DIN 14675: Kategorie 1 -Vollschutz, für die im Ausbau vorgesehenen Bereiche
2. Ausführung in Ringbustechnik mit Hilfsenergie für die Alarmierung durch zugelassene eigenüberwachte Netzteile mit Netzersatz zur unterbrechungsfreien Versorgung der Signalgeber.

- Automatische Melder: muss nach DIN EN 54 zugelassen sein.
- Brandmeldeanlage: muss nach DIN EN 54 zugelassen sein.
- Alarmierungseinrichtungen: muss nach DIN EN 54 zugelassen sein.
- Handfeuermelder: muss nach DIN EN 54 zugelassen sein.
- Übertragungseinrichtungen: Aufschaltung auf eine 24 h ständig besetzte Stelle, Feuerwehr
- Steuereinrichtungen für Brandschutz: Aufzug
- Energieversorgungseinrichtungen: 30 h Netzersatz, 30 min Alarmierung
- Zusätzlich notwendig: FSK, FIBS mit FAT und FBF, Laufkarten

Beschreibung der BMA:
1. Die Alarmierung der Personen erfolgt durch akustische Alarmgeräte.
2. Auslösung der Alarmierung durch nichtautomatische Melder (Druckknopfmelder) in den Fluren je Geschoss und automatische Melder nach DIN 14675 (Kategorie 1 Vollschutz), die bei der Kenngröße Rauch ansprechen.
In Bezug auf das Gesamtgebäude ist eine Brandmeldeanlage der Kategorie 1 erforderlich, welche auf eine nach DIN 14675 zertifizierte, ständig besetzte Stelle aufgeschaltet ist, so dass die Brandentwicklungsdauer und die Anrückzeit der Feuerwehr verringert wird. Die BMZ ist in Abstimmung mit der Bauleitung in einem gesicherten Bereich aufzustellen.

Die Ausführung der Brandmeldeanlage ist vor dem Einbau mit dem Auftraggeber, dem Planungsbüro abzuklären und in schriftlicher Form festzuhalten. Alle anfallenden Kosten zur Klärung von Aufbau und Funktion sind in den Einheitspreisen einzukalkulieren und werden nicht besonders vergütet.

Vor Abnahme durch den Auftraggeber sind die Abnahmen eines Sachverständigen und der Feuerwehr erforderlich Die schriftlichen Bestätigungen der mängelfreien Brandmeldeanlage sind dabei vorzulegen. Alle für die Abnahmen erforderlichen Leistungen sind in den Einheitspreisen enthalten und werden nicht besonders vergütet.

Alle Geräte benötigen eine Prüfbescheinigung des VdS oder einer gleichwertigen Prüfstelle. Jedes Gerät muss in der Systemanerkennung des angebotenen Brandmeldesystems gelistet sein. '

Die eingesetzten Geräte benötigen die Gleichwertigkeit zum europäischen Bauprodukt. Eine Übergangsfrist für schon verabschiedete EN-Normen ist für die Auswahl der Geräte nicht zulässig. Die Konformität der im System verwendeten Bestandteile und die angewendeten Optionen müssen nach EN 54 geprüft und bestätigt werden.

Die Erstellung aller Dokumente zur Ausführungsplanung sowie für die Abnahme und die Funktionsprüfungen sind entsprechend DIN 14675 vorzunehmen und den Unterlagen beizufügen. Nach Erstellung sind diese dem Auftraggeber oder seinem Stellvertreter zur Freigabe vorzulegen.

Eine besondere Vergütung für die zusätzliche Erstellung auf einen Datenträger - z.B. CD - erfolgt nicht.

**9.1 Brandmelderzentrale inkl. Notstromversorgung**
Brandmelderzentrale inkl. 2-Loop-Interface, inkl. Notstromversorgung

Modular aufgebaute mikroprozessorgesteuerte Brandmelderzentrale im Wandgehäuse, nach geltenden Normen und Richtlinien:

EN 54-2: 1997 + A1: 2006 EN 54-4: 1997 + A1: 2002 + A2: 2006 DIN 14675 VDE 833 VdS

Zum Anschluss von automatischen und nichtautomatischen Brandmeldern sowie ringbusversorgten Modulen und Alarmgeber in Looptechnologie 3000 m. integrierter Notstromversorgung 24V DC.

Grosses hintergrundbeleuchtetes Graphikdisplay 160 x 80 Punkten.

Einfache Menustruktur nach EN54-2/A1: 2006

Die Brandmelderzentrale ist im nachfolgend beschriebenen Mindest-Leistungsumfang anzubieten:

Im Lieferumfang der Brandmelderzentrale muss die Programmier- und Diagnosesoftware für die Inbetriebnahme, Parametrierung und Instandhaltung, sowie Erweiterung des Systems, enthalten sein.

Programmierung von Meldergruppen müssen loopübergreifend möglich sein.

An jedem Loopteilnehmer muss ein T-Abzweig direkt anschaltbar sein.

SD-Adapter muss in die BMZ integrierbar sein, SD-Anzeigen müssen in die Zentralenfront eingebaut sein.

Integrierter Ereignisspeicher als FIFO oder Protokolldrucker

Integriertes Bedienteil mit Tastatur und Funktionstasten zur vollständigen Bedienung über bedienerfreundliche Menustruktur.

Programmierung der Zentrale muss über Software-Tools und BMZ-Tastatur möglich sein.

Kundenspezifischen Melder-Algorithmen können zeitgesteuert oder über einen externen Kontakt umgeschaltet werden.

Der Zentralrechner besitzt Notlaufeigenschaften und muss redundant ausführbar sein.

Integrierte Stromversorgung 24 V / 72 Watt
Akkustellplatz 24 V / 26 Ah ohne Zusatzgehäuse

Protokolldrucker muss ohne Zusatzgehäuse integrierbar sein.

Meldergruppeneinzelanzeige (je Meldergruppe eine rote und gelbe LED) in BMZ einbaubar.

Erdschlusserkennung in der BMZ integriert.
Vollständige deutsche Beschriftung und Displaysprache.

Integrierte Schnittstellen für PC, FAT, FBF, Modem, Drucker und  Netzwerk (optional)
4 Kartensteckplätze für Melderbaugruppen, ÜE-Interface und Netzwerk.

Im Ausbau der BMZ müssen bereits enthalten sein:
3 pot.freie Relaisausgänge
8 OC-Ausgänge
3 Eingänge
1 überwachten Signalgeberausgang

2-Loop-Interface:
Intelligente Melderbaugruppe zum Einbau in Brandmelderzentrale in redundanter Ausführung.
Für maximal 252 Loopteilnehmer.
Störsichere Leitungslänge von 3.500 m  (J-Y(St)Y 2x 0,8 mm) im Vollausbau.
Angebote mit Alternativ-Fabrikaten, die diese Leitungslängen
nicht erfüllen, müssen die Mehrkosten für zusätzliche Loop-Interfaces, erhöhter Leitungsaufwand, Looptreiber etc. in diese Position
einkalkulieren!
Wahlweise automatische und/oder manuelle Adressierung muss möglich sein.
8 freiprogrammierbare OC-Ausgänge
COM-Schnittstelle zur Konfiguration und Datenabfrage
leistungsfähige Wartungs- und Diagnosesoftware "I-Check”

Technische Daten:
Betriebsspannung 24 V DC
Loopspannung 30 V DC
Loopstrom 140 mA
Ausgänge 8 x OC 30 V DC / 90mA

Technische Daten BMZ:
Netzspannung: 230 VAC, 50/60 Hz
Stromversorgung: 3 A / 24VDC
Loopspannung: 30 VDC
pot. freie Kontakte: 30 VAC / 1 A
OC-Ausgänge: max. 30 VDC / 100 mA

Elemente: max. 126 pro Ringbus
Akkukapazität: max. 24 V / 26 Ah
Umgebungs-Temp.: -5 °C bis 40 °C
Gehäuse: Wandschrank, RAL 7035
Abmessungen:  490 x 420 x 210 mm (HxBxT)
Das im Angebot aufgeführte System hat die

vom Bieter einzutragen:
VdS-Systemanerkennung mit der Nummer: '.................'
vom Bieter einzutragen:
angebotener Typ: '................'

Liefern, montieren und betriebsfertig anschließen.
Menge: 1,000 St

**9.2 Übertragungseinrichtung inkl. Einbaunetzteil/Notstromversorgung**
Übertragungseinrichtung
inkl. Einbaunetzteil/Notstromversorgung

Übertragungsgerät im Gehäusetyp S8
Übermittlung von Gefahrenmeldungen (Einbruch, Überfall, Brand usw.) und technischen Alarmen (Betriebszustände, Grenzwerte, Störungen)
Betrieb an Anlagenanschluss (Punkt-zu-Punkt), Mehrgeräteanschluss (Punkt-zu-Mehrpunkt) und/oder als Next Generation IP-Übertragungseinrichtung entspricht den Richtlinien VdS 2463, der DIN EN 50136 und berücksichtigt die Richtlinien VdS 2465-S2 (Protokollerweiterung TCP) und VdS 2471-A13
(Anschaltung an TCP/IP)
geeignet zum Einsatz in Einbruchmeldeanlagen nach DIN EN 50131-1 und Brandmeldeanlagen gemäß DIN EN14675 und DIN EN 54-21
Meldungsübertragung über ISDN-Telefonanschluss als Sprache oder im VdS-Protokoll 2465, über Ethernetanschluss ausschließlich im VdS-Protokoll 2465 freie menügeführte Parametrierung
Platine zum Einbau in entsprechende Leergehäuse oder Gefahrenmeldezentralen

vom Bieter einzutragen:
Typ: '.........'

Liefern, montieren und betriebsfertig anschließen.
Menge: 1,000 St

**9.3 Brandschutzgehäuse Wandverteiler**
Brandschutzgehäuse als Wandverteilergehäuse zum Einbau einer Brandmelderzentrale oder einer externen Stromversorgung.

Typenbeschreibung:
- Erfüllt die Schutzziele an den Funktionserhalt von Alarmierungsanlagen gemäß Muster-Leitungsanlagen-Richtlinie (MLAR)
- Allgemeine bauaufsichtliche Zulassung (abZ)durch das DIBt für das Leergehäuse
- Allgemeine Bauartgenehmigung durch das DIBt für das Leergehäuse mit eingebauter Brandmelderzentrale
- Gemeinsame Typprüfung durch staatliche Materialprüfungsanstalt (MPA) für das Leergehäuse mit eingebauter externer Stromversorgung
- Wandgehäuse aus Brandschutzplatten nach DIN 4102
- Natürliches Belüftungssystem in der Tür und Gehäuseoberseite (Ï 80 mm) mit integrierten Filtermatten
- Lüftungssystem im Brandfall selbst schließend ab ca. 70 °C
- Verschließbare einflügelige Türe mit Links- oder Rechtsanschlag
- Öffnung durch Schwenkhebel mit Zweipunktverriegelung, Nachrüstung auf Profilhalbzylinder möglich
- Kabeleinführungen oben und unten jeweils 2x40 und 32x18 mm
- Vorgebohrte Befestigungslöcher mit Befestigungsmaterial für Zentrale oder Stromversorgung und zwei Hutschienen
- Inklusive Wandbefestigungssatz und Doppelbartschlüssel

Technische Daten:
- Schutzart: IP 54
- Abmessungen: (H x B x T)
  außen 928 x 678 x 365 mm
  innen 750 x 500 x 270 mm
- Gehäuse: lichtgrau, ähnlich RAL 7035
- Gewicht: ca. 109 kg

liefern, montieren und in Funktion setzen
Menge: 1,000 St

**9.4 Überspannungsableiter**
Überspannungsableiter

Der Überspannungs-Ableiter, bestehend aus Basisteil und Ableiter-Modul, dient als Feinschutz für den 230 Volt-Netzanschluss von Gefahrenmeldeanlagen. Die Montage des Ableiter-Moduls erfolgt auf einer geerdeten 35 mm-Hutschiene.

- Schutzart IP20
- Betriebstemperatur -40 °C bis +80 °C
- Erdung über 35 mm Hutschiene nach EN 60715
- Anschlussquerschnitte eindrähtig 0,5 - 4 mm²
- Anschlussquerschnitte feindrähtig 0,5 - 2,5 mm²
- Abmessungen mit Basisteil (BxHxT) 18x90x73 mm
- Farbe rot
- Maximale Nennspannung 255 V AC
- Nennableitstrom 5 kA
liefern und montieren
Menge: 1,000 St

**9.5 Modulgehäuse zur Aufnahme ÜSS sämtl. Zubehör**
Modulgehäuse zur Aufnahme ÜSS sämtl. Zubehör

Zur Aufnahme von 10 Stück Ex-Barrieren oder Überspannungsschutzkomponenten Hutschienenmontage
ABS, Schutzart: IP 65

Liefern, montieren und betriebsfertig anschließen.
Menge: 1,000 St

**9.6 Mehrkriterien Rauchmelder**
Intelligenter Optischer Rauchmelder
mit bidirektionalem Trenner  inkl. Sockel

Sensorsystem mit 2 unabhängigen optischen Messstrecken zur Mehrfachmessung der Raucherkennung, das zusätzlich für die Messung der Umgebungsbedingungen (in Kombination mit einer Temperaturmessung) genutzt wird. Somit ist der Einfluss der Umgebungskenngrössen auswertbar und eine Reduzierung der Täuschungsalarmgrössen auf ein  Minimum reduziert.
Brandkenngrössenmustervergleich durch integrierte Detektionsalgorithmen und frei wählbare Empfindlichkeitseinstellungen.
Automatische-/ manuelle An-/Abwesenheitsumschaltung mit frei wählbaren Detektionsalgorithmen zum spezifischen Einsatz in unterschiedlichsten Anwendungen.
Es muss ein integrierter T-Abzweig (als Stichleitung) zum Anschluss von bis 32 einzeladressierten Meldern direkt am Melder ohne zusätzliches Modul anschliessbar sein.
Im Melder ist ein bidirektionaler Trenner einzusetzen, der im Kurzschlussfall verhindert, dass auf dem Loop ein Element ausfallen kann.
Höchste Betriebssicherheit durch intelligente Auswertung des Messkammersignals.
Permanent interne Meldertemperaturmessung zur Abbildung eines Temperaturprofils der Brandmeldeanlage.
Periodische Durchführung eines echten Sensorentests.
Speicherung des letzten Wartungsdatums.
Wahlweise automatische oder manuelle Adressierung.
Alarmausgang im Meldersockel zur Ansteuerung eines lokalen Alarmgebers oder einer Melderparallelanzeige.
Störungsüberwachung für Messkammersignal und Messkammerelektronik.
Keine Elektronik im Meldersockel zulässig.
Modus zum Einlernen der Umgebungsbedingungen und automatische variable Empfindlichkeitsanpassung.
Graphische Darstellung der Looptopologie mit Installations- und Service-Tool.
Automatische Nachführung der Alarmschwelle bei  Verschmutzung.

Incl. Meldersockel für AP-Kabeleinführung

Technische Daten:
Melderspezifikation DIN EN 54-7
Anschlusstechnik 2-Draht-Bus
Adressierung 126 Elemente je Loop
Stromversorgung 15 - 30 VDC über 2-Draht-Bus
Ruhestrom 250 µA
Alarmstrom 10 mA
Alarmsignalisierung rote LED für Alarm
 gelbe LED für Störung
Alarmausgang 10 mA max.
Max. Luftfeuchtigkeit 95 %RH/40°C
Max. Luftgeschwindigkeit 20 m/s
Betriebstemperatur -20°C bis +60 °C
Schutzart (EN 60 529) IP 43
Maße mit Sockel (Ø x H) 100 x 44 mm
Farbe weiss

Liefern, montieren und betriebsfertig anschließen.
Menge: 28,000 St

**9.7 loopgespeister Signalgeber akustisch mit Isolator und Meldersockel**
Loopgespeister Signalgeber

Direkter Anschluss an den loop,
28 verschiedene Tonarten einstellbar (inklusive DIN Ton), 3 Lautstärkestufen einstellbar, nach EN 54-3 und EN 54-17.
Wahlweise automatische oder manuelle Adressierung.
Lieferung incl. Abdeckung.

Betriebsspannung: loopversorgt
Stromaufnahme: 5 mA
Temperaturbereich: -10° C bis +60°C
Lautstärke: 93 dB(A) @1m DIN-Ton
Gehäuse: Kunststoff
Schutzart: IP 41 mit PL-Melder
Farbe: weiss RAL 9003
Abmessungen: 145 x 67 mm (D x H)
Liefern, montieren und betriebsfertig anschließen.
Menge: 24,000 St

**9.8 Zusatz-Notstromversorgung 1,5 A**
Zusatz-Notstromversorgung 1,5 A

zur Erweiterung der Energieversorgung des Systems :
Stromversorgungseinheit 230V AC, 24V DC, 1,5A
Betriebsspannung 27,6 VDC
Ausgangsstrom für externe Verbraucher 1,5A
Tiefentladeschutz
Integriertes Störrelais für Netzteilüberwachung
Betriebszustandsanzeige über LED-Anzeige
Temperaturmessfühler
Netzüberspannungsfeinschutz
Schutz gegen Kurzschluss
Akkustellplatz 2 x 3 Ah
Incl. 2 Akkus 24 V / 3Ah

Anschluß:  230 VAC, 50/60 Hz
Leistung:  24 VDC / 1,5 A
Akkus:  2 x 12 V / 3 Ah
Abmessungen (H x B x T) 280 x 300 x 60 mm
Schutzart: IP 41

Liefern, montieren und betriebsfertig anschließen.
Menge: 1,000 St

**9.9 Handfeuermelder**
ABS-Handfeuermelder
mit bidirektionalem Trenner

Loopmelder zur manuellen Auslösung einer Gefahrenmeldung im blauen ALU-Gehäuse, Beschriftung "Hausalarm"
Wahlweise automatische oder manuelle Adressierung.
Rote LED für Alarm, steckbare Anschlussklemmen
Intelligente Funktionsüberwachung der Tastermechanik
Es muss ein integrierter T-Abzweig (als Stichleitung) zum Anschluss von bis 32 einzeladressierten Meldern direkt am Melder ohne zusätzliches Modul anschliessbar sein.
Im Melder ist ein bidirektionaler Trenner einzusetzen, der im Kurzschlussfall verhindert, dass auf dem Loop ein Element ausfallen kann.
Graphische Darstellung der Looptopologie mit Installations- und
Service-Tool.

Technische Daten:
Anschlusstechnik 2-Draht-Bus
Adressierung 126 Elemente je Loop
Stromversorgung 15 - 30 VDC über 2-Draht-Bus
Ruhestrom 250 µA
Alarmstrom 5 mA
Alarmsignalisierung rote LED für Alarm
Betriebstemperatur: -10°C bis +60°C
Schutzart: IP 42 (opt. IP 54)
Beschriftung: Hausalarm
Abmessungen: 135 x 135 x 35 mm
Farbe: blau, ähnlich RAL 5009

Liefern, montieren und betriebsfertig anschließen.
Menge: 13,000 St

**9.10 Blitzleuchte inkl. PG-Sockel IP 65**
Blitzleuchte inkl. PG-Sockel IP 65

mit robusten transparenten Kunststoffgehäuse Schutzart IP 54.
Mit dem  PG-Sockel kann der Schutzart auf IP 65 erhöht werden.
Kalotte in rot, orange, grün oder blau.

Betriebsspannung: 24 VDC
Stromaufnahme: 90 mA
Blitzenergie: 2 Joule
Blitzfrequenz: 1 Hz
Gehäuse: Kunststoff
Schutzart: IP 54 (mit PG-Sockel IP 65)
Farbe: rot, orange, grün o. blau
Abmessungen: 93 x 72 mm (D x H)

Liefern, montieren und betriebsfertig anschließen.
Menge: 1,000 St

**9.11 Brandmelde-Installationsleitung, geschirmt JE-H(St)H 2x2x0,8**
Brandmelde-Installationsleitung, geschirmt mit verbessertem Verhalten im Brandfall nach DIN VDE 0266 und integriertem Funktionserhalt nach DIN 4102, Teil 12
JE-H(St)H 2 x 2 x 0,8
Cu-Zahl:  25  kg/km
Isolationserhalt  FE 180
Funktionserhalt  E 30  in Abhängigkeit der Verlegetechnik,
Farbe orange mit Aufdruck  E 30.
mit Aufschrift: "BRANDMELDE"

liefern und verlegen:
-  mit Einfachschellen mit verlegesystemabhängiger Befestigung.
Menge: 500,000 m

**9.12 Melder- und Apparaturbeschriftung**
Menge: 50,000 St

**9.13 Betriebsbuch**
Betriebsbuch
Das Betriebsbuch für Gefahrenmeldeanlagen nach
Empfehlungen des BHE ausfüllen und übergeben
Menge: 1,000 St

**9.14 Inbetriebnahme**
Inbetriebnahme der Meldeanlage
Menge: 1,000 St

**9.15 Abnahme mit dem Betreiber**
Abnahme der Anlage im Rahmen der Gesamtabnahme mit dem Betreiber bzw Auftraggeber
Menge: 1,000 St

### Titel 10 KG 457 Datenverkabelung

**10.1 RJ45-Modul Cat.6A T568A**
RJ45-Modul Cat.6A, gem. EN 60603-7-51,
durch Zertifikat nachzuweisen;
Anwendungen gem. EN 50173-2, Anlage F
(10Gbit/s, PoE Typ 4);
Optimiertes Kontaktdesign zur Vermeidung von
Abreißfunken im Kontaktruhebereich;
Eignung für 4PPoE (Typ 3 und 4) in Anlehnung an
IEC 60512-99-002 und EN 60512-9-3 geprüft;
Rastnase metallisch aus Federstahl
IDC-Schneidklemmen: geeignet für Massiv- und
Litzenleiter;
Kabel-, Adernmontage ohne modulabhängiges
Spezialwerkzeug;
Steckbare Potentialanschlussmöglichkeit am Gehäuse;
Zugentlastung per unverlierbaren, rastenden Kabelbügel;
separate Schirmkontaktierung;
kreuzungsfreie Anordnung der Adernpaare möglich;
Metallfolie der Paarschirmung ist bis zur
Adernfixierung im Kabelmanager zu führen.
Dienstekennzeichnung durch steckbare Schutzkappen in
mindestens 3 Farben;

Anforderungen:
Adernanschluss: IDC-Schneidklemmen
Aderndurchmesser: 0,9-1,6mm
Leiterdimension: massiv: AWG26/1-22/1
 Litze: AWG27/7-22/7
Farbcode: gem. T568A
Potentialanschluss: 2,8mm gem. DIN 46342-1
Material Rastnase: Federstahl
Hubhöhe Rastnase: mind. 3mm

komplett liefern und auflegen am Netzwerkkabel und montieren in Zentralplatte oder Modulträger
Menge: 10,000 St

**10.2 Anschlussdose 2 x RJ 45, Cat. 6a, bis 500 MHz, geschirmt**
Anschlussdose RJ 45 modular, zweifach,
Kategorie 6a, Klasse EA bis 500 MHz, 8/8-polig,
Montage in Einbaudose für Unter-Putz-Montage bzw. im Unterflur- bzw. Brüstungskanal,
vollgeschirmt, werkzeuglos beschaltbar,
Unabhängig zertifizierte Kategorie 6a, Klasse EA -
Eigenschaften nach EN 50173 bzw. ISO/IEC 11801.
Vollgeschirmtes Gehäuse mit großflächiger Schirmkontaktierung zur Einhaltung aller europäischen EMV- Vorschriften.
Anschlussdose mit Schrägauslass und integrierter Staubschutzkappe. POE+ geeignet.
RJ45 - Module werkzeuglos beschaltbar mit Doppelkontakten für Busschaltung (ISDN) und EIA/TIA 568 A/B Farbcode.
Beschriftungsfeld auf Zentralkappe.
mit Abdeckplatte Farbe reinweiß RAL 9010.
Liefern, montieren und betriebsfertig anschließen.
Menge: 5,000 St

**10.3 Datenleitung je Port/Datensteckdose messen**
Datenleitung Kategorie 6a, Class EA bis 500 MHz,
nach DIN/EN 50173.
je Port/Datensteckdose,
messen, einschl. Erstellen eines Messprotokolls
Menge: 10,000 St

**10.4 Datenleitung DUPLEX paargeschirmtes Installationskabel**
Datenleitung Duplex
paargeschirmtes  Installationskabel,
entsprechend Normen ISO/IEC 11801, EN 50173,
EIA/TIA 568-A
Anwendung im Tertiärbereich, geeignet für Sprach-, Video- und Datenübertragung
für Frequenzen bis 600 MHz, Kategorie 7,
SF-FTP, 2x 4 x 2 x AWG 24 (0,51 mm),
Cu-Zahl:  18 kg/km
Abschirmung:  Flechtschirm und Polyesterfolie Al-kaschiert
Liefern und auf Steigetrasse/Kabeltrasse mit Befestigung  bzw. im Leerrohr verlegen.
in Teillängen liefern und fachgerecht verlegen
Menge: 300,000 m

### Titel 11 KG 459 Wartung

**11.1 Wartung Beleuchtungsanlagen SIBE**
Leistungsbeschreibung:
Wartung, Inspektion und Funktionsprüfung der vorhandenen Sicherheitsbeleuchtungsanlage gemäß den geltenden Vorschriften und Normen (insbesondere DIN VDE 0108, DIN EN 50172 / DIN VDE V 0108-100, DIN EN 1838 sowie Herstellervorgaben).

Die Leistung umfasst sämtliche erforderlichen Arbeiten zur Sicherstellung des ordnungsgemäßen Betriebs der Sicherheits- und Rettungszeichenbeleuchtung.

Leistungsumfang:
- Jährliche Inspektion und Wartung der Sicherheitsbeleuchtungsanlage
- Sichtprüfung aller Sicherheitsleuchten und Rettungszeichenleuchten
- Funktionsprüfung der Leuchten einschließlich Umschaltung auf Notbetrieb
- Prüfung der zentralen bzw. dezentralen Batterieanlagen
- Kontrolle der Ladeeinrichtungen und Batteriekapazität
- Durchführung der vorgeschriebenen Betriebs- und Dauerprüfungen
- Überprüfung der Leitungen und Stromkreise der Sicherheitsbeleuchtung
- Reinigung der Leuchten soweit erforderlich
- Dokumentation aller Prüfergebnisse im Prüfbuch / Wartungsprotokoll
- Kennzeichnung geprüfter Anlagenkomponenten

Besondere Leistungen:
- Meldung festgestellter Mängel an den Auftraggeber
- Erstellung eines Prüfprotokolls nach jeder Wartung
- Kleinmaterial für Wartungsarbeiten (z. B. Schrauben, Klemmen) ist im Preis enthalten
- Nicht enthalten (separat abzurechnen):
- Austausch defekter Leuchten oder Batterien
- Ersatzteile und größere Instandsetzungen
- Umbauten oder Erweiterungen der Anlage

Abrechnungseinheit:
- Pauschalpreis für Wartung und Prüfung der Sicherheitsbeleuchtung pro Jahr.
Menge: 4,000 Jahr

**11.2 Wartung Hausalarmanlage Brand**
Wartung, Inspektion und Funktionsprüfung der vorhandenen Hausalarmanlage / Einbruchmeldeanlage gemäß den geltenden Vorschriften, insbesondere DIN VDE 0833, DIN 14675, DIN EN 50131 sowie den Herstellervorgaben.

Ziel der Wartung ist die Sicherstellung der ordnungsgemäßen Funktion und Betriebsbereitschaft der gesamten Alarmanlage.

Leistungsumfang:
- Jährliche Wartung und Inspektion der Hausalarmanlage
- Sichtprüfung sämtlicher Anlagenkomponenten (Zentrale, Bedienteile, Melder, Sirenen, Übertragungseinrichtungen)
- Funktionsprüfung aller Melder
- Prüfung der Alarmweiterleitung zur ggf. vorhandenen Übertragungseinrichtung
- Kontrolle der Energieversorgung einschließlich Netzteil und Akkus
- Prüfung der Sabotageüberwachung der Anlagenteile
- Funktionsprüfung der optischen und akustischen Signalgeber
- Überprüfung der Programmierung und Anlagenparameter
- Reinigung der Melder soweit erforderlich
- Dokumentation der Wartung im Prüf- und Wartungsprotokoll

Besondere Leistungen:
- Meldung festgestellter Mängel oder Funktionsstörungen an den Auftraggeber
- Erstellung eines Wartungsprotokolls nach jeder Inspektion
- Kleinmaterial (z. B. Befestigungsmaterial, Klemmen) ist im Preis enthalten

Nicht enthalten (separat zu vergüten):

- Austausch defekter Geräte oder Akkumulatoren
- Ersatzteile und größere Instandsetzungsarbeiten
- Erweiterungen oder Änderungen der Anlage
- Störungsbeseitigung außerhalb der planmäßigen Wartung

Abrechnungseinheit:
Pauschalpreis für Wartung der Hausalarmanlage pro Jahr.
Menge: 4,000 Jahr

**11.3 Wartung Einbruchmeldeanlage**
Der Auftragnehmer übernimmt die regelmäßige Wartung, Inspektion und Funktionsprüfung der vorhandenen Einbruchmeldeanlage gemäß den gültigen Normen und Richtlinien.

Leistungsumfang
Die Wartungsleistungen umfassen insbesondere:

Sichtprüfung
- Kontrolle der Zentrale, Melder, Bedienteile und Signalgeber
- Überprüfung auf Beschädigungen, Verschmutzung oder Manipulation

Funktionsprüfung
- Prüfung der Einbruchmeldezentrale
- Test der Übertragungseinrichtung zur Leitstelle
- Auslösen und Prüfen von Bewegungs-, Öffnungs- und Glasbruchmeldern
- Kontrolle der Alarmierungseinrichtungen (Sirenen, Blitzleuchten)

Energieversorgung
- Prüfung der Netzversorgung
- Überprüfung der Akkus / Notstromversorgung
- Kapazitätstest bzw. Austausch nach Herstellervorgaben

Systemprüfung
- Kontrolle der Meldergruppen und Programmierung
- Prüfung der Sabotagekontakte
- Test der Alarmweiterleitung

Dokumentation
- Erstellung eines Wartungsprotokolls
- Dokumentation von Mängeln und Handlungsempfehlungen

Abrechnungseinheit:
Pauschalpreis für Wartung und Prüfung der Einbruchmeldeanlage pro Jahr.
Menge: 4,000 Jahr
